# Erneuerung Tankanlage Fliegerstaffel
Angebotsaufforderung (GAEB 90, DA83)
Vergabenummer: BER-B-30024175
Währung: EUR
Auftraggeber: Bundesrepublik Deutschland

## Zusätzlicher Text
Vorwort

Grundlagen:

Sämtliche gewerkespezifische Richtlinien (ZTV, ATV, Richtlinien,
Merkblätter, Hinweisblätter, Technische Lieferbedingungen, sowie
Standards und Regelwerke) haben in ihrer jeweils aktuellen Fassung
Gültigkeit.

Angaben zur Preisermittlung und Ausführung

1. Auskünfte

Rückfragen zum Leistungsverzeichnis sind über die Kommunikation des
Vergabemarktplatz Brandenburg an die ausschreibenden Stelle zu richten.
Ortsbesichtigungen sind mit der ausschreibenden Stelle zu vereinbaren.

2. Vom AG zur Verfügung gestellte Unterlagen

a) Ausführungsunterlagen
Der AG stellt die Ausführungsunterlagen einfach farbig in Papierformat,
sowie einfach digital zur Verfügung.

b) Vermessung
Mit Auftragserteilung übergibt der AG die Vermessungsdaten des
Urgeländes als Abrechnungsgrundlage in digitaler Form.
Der AN hat spätestens 2 Wochen nach der Übergabe dem AG schriftlich zu
bestätigen, dass er die o. g. Vermessungsdaten ohne
Änderung/Anmerkungen/Ergänzungen als einzige und gemeinsame
Abrechnungsgrundlage anerkennt und übernimmt. Eine mögliche weitere
Verdichtung der Vermessung erfolgt nur in Abstimmung mit dem AG und wird
nicht gesondert vergütet.
Die Bauausführungsvermessung und die vermessungstechnische Überwachung
der Bauausführung sind ausgeschrieben.

3. Ausführung von Stahlbetonarbeiten

a) Anforderungen /Qualifikation
Die Stahlbetonarbeiten dürfen nur durch eine Firma ausgeführt werden,
die die Forderungen der DIN EN 13670 einschl. NA : DIN 1045-3 (3.12.),
insbesondere die Bestimmungen des Abschnittes Anhang NA, erfüllt.

b) Eigenüberwachung
Die Eigenüberwachung muss die Anforderungen von Anhang NC erfüllen.

c) Fremdüberwachung
Die Fremdüberwachung muss durch eine dafür anerkannte Überwachungsstelle
nach Anhang ND erfolgen.

d) Dokumentation
Die Dokumentation hat nach DIN 1045-3, Anhang NB und NC zu erfolgen.

## Zusätzlicher Text
Allgemeine Baubeschreibung

1. Beschreibung der Liegenschaft

Die Baumaßnahme befindet sich auf dem Flugfeld der
Hubschrauberfliegerstaffel der Bundespolizei Blumberg,
Bundespolizeiallee 1, in 16356 Ahrensfelde.
Die Betankungsanlage der Fliegerstaffel mit den dazugehörigen beiden
unterirdischen Lagerbehältern befindet sich im nordöstlichen Bereich
innerhalb der Flugbetriebsflächen.
Die Liegenschaft ist in eine Luft- und Landseite unterteilt. Die
Luftseite ist durch einen Sicherheitszaun von der restlichen
Grundstücksfläche (Landseite) getrennt.

2. Beschreibung der Maßnahme und Veranlassung

Die Bundesanstalt für Immobilienaufgaben (BImA) beabsichtigt auf Grund
des Alters der Tanks und den damit einhergehenden,
sicherheitstechnischen Aspekten die Erneuerung der beiden bestehenden
unterirdischen Lagerbehälter für Flugkarftstoff Kerosin F34 mit
Erweiterung der zwei vorhandenen Betankungsanlagen um zwei zusätzliche
Zapfvorrichtungen für die Betankung von Hubschraubern. Zusätzlich sollen
zur Qualitätskontrolle des Kraftstoffes oberirdische Probenahmeschränke
in der Nähe der Domschächte errichtet werden.
Der Standort und die Anordung der beiden unterirdischen Lagerbehälter
sowie auch die Lagerkapazität sollen bestehen bleiben, sodass die Tanks
in gleicher Weise ausgewechselt werden.
Auf Grund von auftretenden Schichtenwasser im Untergrund befinden sich
unterhalb der unterirdischen Lagerbehälter Auftriebssicherungen in Form
von Betonplatten, welche ebenfalls erneuert werden.

Im Rahmen der geplanten Gesamtbaumaßnahme sind folgende Leistungen zu
erbringen:

- Bereitstellung mobile Tankeinrichtung für 40.000l Flugbenzin (Kerosin)
während der Baumaßnahme
- Gestellung mobile Krananlagen
- Rück- und Wiedereinbau Füllstandsmesssonden, Tankanzeige
(Fernanzeige), Feuerlöscher Aufbewahrungsbehälter-Löschdecke
- Erneuerung Auftriebssicherung (Betonplatten) für zwei unterirdische
Lagerbehälter
- Erneuerung Belüftungseinrichtung für die Lagerbehälter innerhalb der
Baugrube
- Erneuerung Leckagewarneinrichtung für die unterirdischen Lagerbehälter
- Neuverlegung von Druckluftschläuchen
- Erneuerung von unterirdischen Lagerbehältern (2 x 60.000l Flugbenzin)
einschl. Domschächte und Abdeckung
- Neubau von zwei Domdeckeln mit Tankarmaturen
- Erneuerung Tank- und Messtechnik
- Elektroinstallationen der Tank- und Messtechnik
- Umbau der beiden Betankungsanlagen (werkseitig), einschl.
Zapfstellenerweiterung
- Neubau von zwei Probenahmeschränken und Leitungsanbindung an den
Lagerbehältern
- Neubau Anfahrschutz
- Außer- und Inbetriebnahme Gesamtanlage

3. Rückbauarbeiten

Die vorhandenen Anlagen sind vollständig zu:
- Reinigen
- Entgasen
- Demontieren
- Entsorgen
Der Rückbau erfolgt gemäß den einschlägigen gesetzlichen und
sicherheitstechnischen Vorschriften.

4. Neue/modifitierte Tankanlagen

Die neuen Anlagen werden an den bestehenden Standorten installiert. Je
Tankanlage erfolgt eine Erweiterung um einen zusätzlichen
Betankungssatelliten, sodass künftig zwei Betankungspunkte pro Anlage
zur Verfügung stehen.
Es ist jedoch nur ein Betankungsvorgang pro Anlage gleichzeitig möglich.

5. Betankungspult und Steuerung

Die Betankung erfolgt über ein Betankungspult, das auf dem Domschacht
montiert ist.
Das bestehende Betankungspult wird demontiert und zur Herstellerfirma
transportiert.
Dort erfolgt eine Modifikation, um den Anschluss von je einem weiteren
Betankungssatelliten zu ermöglichen.
MSR-Technik (Mess-, Steuer- und Regelungstechnik) sowie die
SPS-Steuerung (speicherprogrammierbare Steuerung) werden entsprechend
angepasst bzw. erneuert.
MFX4-Terminal mit einem RFID-Leser (Lesegerät für Tankkarten oder
Transponder)
COTAS-System. Die Einbindung in das Tankmanagementsystem ist
erforderlich.
Die Schlauchtrommeln sowie die penumatischen Kugelhähne der neuen
Betankungsanlage sind druckluftbetrieben. Die Kompressorstation der
Druckluftanlage befindet sich im Kellergeschoss der Wartungs- und
Instandsetzungshalle.
Der Schaltanlagenraum in dem Steuerung für die Betankungsanalge
untergebracht ist, befindet sich ebenfalls in der Wartungs- und
Indstansetzungshalle (siehe Übersichtslageplan). Die
Versorgungsleitungen sind dort durch einen Kellerdurchgang frei
zugänglich (Unterflurkanal).

6. Hauptkomponenten der neuen Anlage

2 Stück doppelwandige unterirdische Ladebehälter mit Lecküberwachung
2 Betankungsmodule, jeweils mit 2 Abgabestellen (Betankungssatelliten)
2 Warenprüfschränke zur Entnahme von Kraftstoffproben und zur
Aufbewahrung von Rückstellmustern

7. Technische Daten

Lagerbehälter mit je 60m³ Inhalt
Medium: Kerosin, F34 (Flugkraftstoff)
Befüllung der Lagertanks: Maximal 800 Liter pro Minute im Freigefälle
Betankung von Hubschraubern: Je Anlage zwischen 120 und 200 Liter pro
Minute

8. Zufahrt zur Baustelle

Die Zufahrt zur Baustelle erfolgt über den Schwanebecker Weg in Richtung
Norden über einen Wirtschaftsweg entlang des Außenzaunes der
Liegenschaft. Dieser Weg führt über ein zweiflügliges Zugangstor am
Außenzaun auf das Gelände der Fliegerstaffel. Durch den Ausbau der
BE-Fläche gibt es im Bereich des Flugfeldes genug Wendemöglichkeit für
den LKW-Verkehr. Der Wirtschaftsweg wird im Vorfeld im Zuge der Maßnahme
zur zentralen Baustelleneinrichtung für den Baustellenverkehr
ertüchtigt.
Die Arbeiten dürfen nur an Werktagen Mo-Fr. in der Zeit von 7:00 bis
18:00 Uhr durchgeführt werden. Auf der Liegenschaft existiert eine
Zugangsbeschränkung durch die Wache.
Die Anmeldung erfolgt an der dortigen Zufahrt (Wache) über die
Bundespolizeiallee 1, 16356 Ahrensfelde. Eine Sicherheitsüberprüfung der
Mitarbeiter des AN vor Beginn der Arbeiten ist erforderlich.

In den Einheitspreisen ist zu berücksichtigen, dass jegliches Personal
sich täglich am Eingang der Liegenschaft ausweisen muss. Beauftragte
Firmen sowie Nachunternehmer und Lieferanten müssen 14 Tage vor
Baubeginn eine Liste der vorgesehenen Arbeiter sowie Fahrzeuge bei der
Bundespolizei Blumberg über den Brandenburgischen Landesbetrieb für
Liegenschaften und Bauen (BLB) einreichen. Mitarbeiter, die aus Staaten
mit besonderen Sicherheitsrisiken nach Liste des Bundesministeriums des
Inneren kommen, erhalten keine Zutrittsberechtigung. Der Aufenthalt auf
der Liegenschaft ist auf den Arbeitsbereich und den direkten Zu-  und
Abfahrtsweg begrenzt.

Der Aufenthalt auf der Liegenschaft außerhalb der festgelegten
Arbeitszeit ist untersagt. Das Parken sowie die Lagerung von Material
ist nur im Bereich der hierfür ausdrücklich genehmigten Flächen erlaubt.
Zudem ist, falls notwendig, im Vorfeld der Maßnahme eine Fotografie- und
Filmerlaubnis zu beantragen. Vor Beginn der Baumaßnahme wird durch den
AG ein verantwortlicher Ansprechpartner genannt.

Die Zufahrt zur Baustelle ist der beigefügten Planunterlage zu entnehmen
(siehe auch Anlage 1.1 Übersichtslageplan Erneuerung der Tankanlage)

9. Lagerfläche

Grundsätzlich stehen Lagerflächen zur Verfügung. Die BE-Fläche West wird
vom AN zur Erneuerung der Flugbetriebsfläche genutzt. Eine Mitnutzung
dieser Fläche ist im Vorfeld mit dem AN der Flugbetriebsflächen
abzustimmen und zu korrdinieren.
Weitere Lagerflächen werden zur Verfügung gestellt und sind mit dem AG
und dem Nutzer ebenfalls im Vorfeld abzustimmen.
Während der Abbruch- und Aushubarbeiten ist sämtliches anfallendes
Material zuerst auf dem dafür vorgesehenen Lagerplatz zur Beprobung
zwischenzulagern. Erst nach Vorlage der Beprobungsergebnisse wird der
Entsorgungsweg festgelegt.

10. Baustelleneinrichtungsfläche

Für die Baustelleneinrichtung ist die nordöstlich angrenzende Fläche
BE-Ost innerhalb des Bauabschnittes 2 des Flugfeldes zu nutzen. Die
Arbeiten sind mit dem Nutzer so zu koordinieren, dass keine
Einschränkungen des Flugbetriebes stattfinden.

11. Bauausführung / Bauablauf

Die Erneuerung der Betankungsanlage findet im Zuge einer Gesamtmaßnahme
zur Erneuerung bzw. Erweiterung der Flugbetriebsflächen statt.
Gemäß Nutzeranforderungen haben sämtliche Arbeiten unter
Aufrechterhaltung des Flugbetriebes zu erfolgen.

Aus diesem Grund wird die Gesamtmaßnahme in einzelne Bauabschnitte
unterteilt. Die Erneuerung der Tanks findet im zweiten Bauabschnitt (BA
2) statt, zudem unter anderem auch die Erneuerung und Erweiterung der
Betankungsfläche gehören.
Der Abbruch und die Wiederherstellung (einschl. Verfugungsarbeiten) der
Flugbetriebsflächen werden durch einen anderen AN ausgeführt und sind
nicht Bestandteil dieser Maßnahme. Ebenso werden durch diesen AN auch
die Medien umverlegt (Entwässerung der Flugebtreibsflächen sowie die
Kabelleerohrverlegung zu den Tanks).
Sämtliche Arbeiten innerhalb des Baufeldes sind mit dem AN zur
Erneuerung der Flugbetriebsflächen abzustimmen und zu korrdinieren.

- Medienumverlegung (unter anderem die Entwässerung der
Betankungsfläche, Kabelleerrohrverlegung zu den Tanks)

12. Aufstellung Mobile Tankeinrichtung

Durch die Erneuerung der Betankungsfläche und der unterirdischen
Lagerbehälter muss für den gesamten Zeitraum der Baumaßnahme die
Betankungsanlage außer Betrieb genommen werden. Um den Flugbetrieb
aufrecht zu erhalten und die Hubschrauber der Fliegerstaffel mit Kerosin
zu versorgen, ist die Aufstellung einer mobilen Tankeinrichtung
vorgesehen.
Als Aufstellungsort der mobilen Tankeinrichtung ist die befestigte
Fläche zwischen der Wartungs- und Instandsetzungshalle 100 a und der
KfZ-Halle 100 c vorgesehen (siehe auch Anlage 1.1 Übersichtslageplan
Erneuerung der Tankanlage). Diese Fläche befindet sich außerhalb des
Flugfeldes und innerhalb des Geländes der Fliegerstaffel.
Die Inbetriebnahme der mobilen Tankeinrichtung muss vor Beginn der
Baumaßnahme und somit auch vor Außerbetriebnahme der bestehenden
Tankanlage erfolgen. Die Bereitstellung der mobilen Tankeinrichtung ist
Bestandteil dieses Leistungsverzeichnisses.

13. Kampfmittelfreigabe

Laut Anfrage des BLB an den Kampfmittelbeseitigungsdienst des Landes
Brandenburg befindet sich die Liegenschaft der Bundespolizei Blumberg
nicht in einer Kampfmittelverdachtsfläche. Die Beteiligung des Landes
Brandenburg als Träger öffentlicher Belange ist nicht erforderlich. Eine
Bescheinigung auf Kampfmittelfreiheit liegt nicht vor. Sollten dennoch
Kampfmittelfunde auftreten, ist die Durchführung von jeglichen
Erkundungsarbeiten nach Kampfmitteln nur von speziell geschulten und
zugelassenen Fachunternehmen nach § 7 und § 20 Sprengstoffgesetz
gestattet.

14. Bauzeitenplan

Der AN hat mindestens 2 Wochen vor Baubeginn einen verbindlichen
Bauzeitenplan der örtlichen Bauüberwachung zu übergeben.

15. Ortsbegehung

Im Zuge der Kalkulation zur Angebotsabgabe ist eine Ortsbesichtigung
möglich. Dazu ist mit der Vergabestelle ein Vor-Ort-Termin zu
vereinbaren.

16. Baustellenbesprechung

Der Auftragnehmer hat zu den Baustellenbesprechungen, die der
Auftraggeber wöchentlich durchführt, einen bevollmächtigten Vertreter zu
entsenden. Aufwendungen hierfür sind einzukalkulieren und werden nicht
gesondert vergütet. Anwesenheitspflicht besteht während der Dauer der
Durchführung der eigenen Arbeiten sowie jeweils zwei Wochen vor Beginn
der Arbeitsabschnitte.

17. Bautageberichte

Durch den Auftragnehmer sind Bautagesberichte  zu führen. Die Übergabe
der Originalberichte erfolgt wöchentlich zur Bauberatung an die
Objektüberwachung.
Diese Leistung wird nicht gesondert vergütet und ist in die
Einheitspreise einzukalkulieren.

18. Objektzugang/ Personaleinsatz

Bei der Liegenschaft handelt es sich um einen bewachten
Sicherheitsbereich der Bundespolizei, das Grundstück ist komplett
eingezäunt. Die Durchführung der Maßnahme unterliegt den spezifischen
Sicherheitsanforderungen der Bundespolizei. Die Zufahrtsregelung und
Einweisung des Firmenpersonals werden durch den zuständigen
Dienststellenleiter veranlasst.
Der Aufenthalt des Firmenpersonals ist auf dessen Arbeitsbereich und die
unmittelbare Zuwegung dorthin begrenzt. Der Aufenthalt in der Anlage
außerhalb der täglichen Arbeitszeit ist untersagt. Ausnahmen sind beim
Dienststellenleiter zu beantragen. Das vom AN eingesetzte Personal ist
namentlich mit Wohnsitz und Staatszugehörigkeit dem AG unmittelbar nach
Auftragsvergabe mitzuteilen.
Das entsprechende Formular erhält der AN mit der Beauftragung.
Alle Arbeiten sind bei vollständiger Aufrechterhaltung des
Polizeidienstes auszuführen.

Die Namen der für die Baustelle vorgesehenen Mitarbeiter sind
wöchentlich an die Objektüberwachung zu übermitteln.
Es muss zu den Arbeitszeiten des AN jederzeit ein deutschsprachiger
Verantwortlicher auf der Baustelle anwesend sein, der die Anordnungen
der Bauleitung und des Bauherrn auf Deutsch entgegennehmen kann und die
Befugnis hat, die Anordnungen unverzüglich umzusetzen.
Die vor Ort eingesetzten Mitarbeiter müssen anhand der (Schutz-)Kleidung
eindeutig der Firma des AN zugeordnet werden können.
Vorgenanntes gilt auch für mögliche Nachunternehmer.

19. Baustrom, Bauwasser

Anschlüsse für Baustrom stehen zur Verfügung. Die genaue Anschlussstelle
muss vor Ort mit dem AG und der örtlichen Bauüberwachung festgelegt
werden. Das Bauwasser kann über die Hydranten der Löschwasserversorgung
entnommen werden. Die Kosten für den Verbrauch von Baustrom und
Bauwasser werden dem AN unentgeltlich zur Verfügung gestellt.

20. Unbekannte Ver -und Entsorgungsleitungen und Hindernisse

Bei Auftreten unbekannter Bestandsleitungen und Hindernisse ist
unverzüglich die zuständige Bauüberwachung zu informieren und die
weitere Vorgehensweise abzustimmen.

21. Sonstiges

Während der Bauarbeiten ist die Staubbelastung im Bereich der
Flugbetriebsfläche so gering wie möglich zu halten, da diese
Schädigungen an den Turbinen der Hubschrauber hervorrufen kann.
Ebenfalls sind in der Nähe der Flugbetriebsflächen am Ende jedes
Arbeitstages sämtliche Haufwerke abzudecken und kleinere Baugruben
gefahrlos abzudecken.

## Zusätzlicher Text
Hinweis Technische Spezifikationen

Soweit in der Leistungsbeschreibung auf Technische Spezifikationen, z.
B. nationale Normen, mit denen Europäische Normen umgesetzt werden,
europäische technische Zulassungen, gemeinsame technische
Spezifikationen, internationale Normen, Bezug genommen wird, werden auch
ohne den ausdrücklichen Zusatz: "oder gleichwertig" immer gleichwertige
Technische Spezifikationen in Bezug genommen.

## Zusätzlicher Text
Technische Vorbemerkungen

1. Angaben zur Verkehrsführung / zu Arbeiten im Bereich von
Verkehrswegen

Bei Arbeiten in der Nähe, bzw. im Bereich von Verkehrswegen sind die
entsprechenden Sicherheits- und Schutzvorschriften einzuhalten.
Weiterhin ist die Lagerung von Material, Geräten und Baustoffen im
Bereich von Verkehrswegen nicht zulässig.

2. Brandschutz

Der Auftraggeber weist besonders darauf hin, dass bei allen Arbeiten
bzgl. Umgang mit brennbaren Stoffen, Schweiß-, Löt-, Trennschleif- und
Heißklebearbeiten die Vorschriften und Regelungen des Brandschutzes
einzuhalten sind.

3. Aufwendungen für UVV

Die Aufwendungen für Schutz- und Sicherungsmaßnahmen nach den
Unfallverhütungsvorschriften und den behördlichen Bestimmungen sind,
wenn nicht explizit als LV-Position ausgewiesen, in die Einheitspreise
einzurechnen.

4. Lager- und Arbeitsplätze

Vorhandene Lager- und Arbeitsplätze - sofern vorhanden - werden
unentgeltlich nach Absprache zur Verfügung gestellt, eine Verpflichtung,
Lager- und/oder Arbeitsplätze bereitzustellen besteht durch den AG
nicht. Die vom Auftragnehmer in Anspruch genommenen Flächen sind nach
Abschluss der Maßnahme vom Auftragnehmer wieder in den ursprünglichen
Zustand zu versetzen.

5. Eignungsprüfungen - Eigenüberwachungsprüfungen - Kontrollprüfungen -

a) Allgemeines
Alle Eignungs-, Eigenüberwachungs- und Güteprüfungen sind im Rahmen der
geltenden Vorschriften vom AN durchzuführen
Die anfallenden Kosten hat der AN zu tragen. Der AG behält sich die
Durchführung entsprechender Kontrollprüfungen vor.

b) Eignungsprüfungen
Alle Eignungsprüfungen sind positionsbezogen herzustellen. Sie müssen
den geforderten Parametern des Bauvertrages entsprechen. Dies gilt auch,
wenn die Anforderungen des Vertrages über die Regelungen der technischen
Vorschriften hinausgehen. Für die Baumaßnahme werden die
Eignungsprüfungen vertragswirksam  wenn sie vom AN unterzeichnet und vom
AG mit einem "Gesehen"-Vermerk gekennzeichnet sind. Voraussetzung ist
die rechtzeitige Vorlage durch den AN.
Alle Eignungsprüfungen sind dem AG zum Baubeginn, im Ausnahmefall
spätestens 10 Tage vor Einbau, zu übergeben. Werden mehrere
Eignungsprüfungen eingereicht, hat sich der AN in Abstimmung mit dem AG
bis spätestens 10 Tage vor Einbau festzulegen, welche Eignungsprüfung
letztlich verbindlich werden muss. Müssen weitere Baustoffe oder
Materialien nach der Zuschlagserteilung durch Zertifizierung für eine
Verwendung freigegeben werden, hat der AN entsprechende Terminketten mit
dem AG abzustimmen und zeitpassend in den Vertrag einzuflechten. Werden
Böden oder sonstige geeignete Baustoffe geliefert, ist die Eignung des
Materials nachzuweisen. Der AG (örtliche Bauüberwachung) wird
rechtzeitig vorher unterrichtet, wenn Probeverdichtungen durchgeführt
werden.
Sämtliche Kosten der Eignungsprüfungen trägt der AN.

c) Eigenüberwachungsprüfungen
Der AN hat die nach den einschlägigen Vorschriften und Richtlinen
erforderlichen Eigenüberwachungsprüfungen durchzuführen, um
festzustellen, ob die Güteeigenschaften der Baustoffe, der
Baustoffgemische der fertigen Leistung und den vertraglichen
Anforderungen entsprechen.
Dem AG (örtliche Bauüberwachung) wird unmittelbar nach Durchführung der
Prüfung, spätestens jedoch am folgenden Arbeitstag, eine Ausfertigung
der jeweiligen Prüfungsniederschrift ausgehändigt. Bei Prüfungen mit
negativem Ergebnis werden die Versuche nach ordnungsgemäßer Durchführung
der Leistung wiederholt.
Kommt der AN seiner Verpflichtung zur Durchführung der Prüfungen nicht
oder nicht vollständig nach, ist der AG berechtigt, ein Labor seiner
Wahl mit der Durchführung der Prüfungen auf Kosten des AN zu
beauftragen.
Sämtliche Kosten der Eigenüberwachungsprüfungen trägt der AN.

d) Kontrollprüfungen
Prüfungen zur Eigenüberwachung des Auftragnehmers können als
Kontrollprüfungen anerkannt werden. Sie sind dann in Gegenwart eines
Vertreters des Auftraggebers und nach Angabe des Auftraggebers
auszuführen.
Alle Eigenüberwachungs- und Güteprüfungen sind im Rahmen der geltenden
Vorschriften durchzuführen. Prüfungen, die durch den Auftragnehmer
auszuführen sind, müssen im Beisein eines Vertreters des Auftraggebers
gemacht und anerkannt werden. Ist dies nicht der Fall, gilt die Prüfung
als nicht ausgeführt.

## Erneuerung Tankanlage FLS
Datum: 07.07.26

*Hinweis*
Anlagen-Nr.  Anlagenbezeichnung

1  Pläne, Allgemein
1.1  Übersichtslageplan Erneuerung Tanks
1.2  Lageplan Erneuerung Tanks
1.3  Schnitt A-A, Schnitt B-B Erneuerung Tanks

2  Pläne Technische Ausrüstung
2.1  05_E001_00_Übersichtsschaltplan Tankanlage
2.2  05_M001_00_ Betankungsanlage I u. II R&I
2.3  05_M002_01_ Betankungsanlage I Rohrleitungsbau
2.4  05_M003_01_ Betankungsanlage II
Rohrleitungsbau
2.5  05_M004_01_ Betankungsanlage I  Behälter mit
Details
2.6  05_M005_01_ Betankungsanlage II Behälter mit
Details

3  Sonstige Anlagen
3.1  Geotechnischer Untersuchungsbericht
Austausch Tankanlage
3.2  Geotechnischer Untersuchungsbericht
Voruntersuchung Erweiterung Landeplatz
3.3  Statischer Nachweis Auftriebssicherung
3.4  Statischer Nachweis Verbau Baugruben Tanks

### Bereich 01 Baustelleneinrichtung/ Verkehrssicherung

#### Abschnitt 01.01 Baustelleneinrichtung

*Hinweis*
Die Lastverteiler-/ bzw. Fahrbahnplatten werden an
folgenden Einsatzorten verwendet:

- Auf der Grünfläche angrenzend zur Baugrube der
unterirdischen Lagertanks für den Einsatz von
Baufahrzeugen, Schwerlastransporten und mobilen
Krananlagen

- Um die Last der oberirdischen Lagertanks der mobilen
Tankeinrichtung in den Untergrund gleichmäßig zu
verteilen, werden unter den Sattelfüßen der Tanks
Lastverteilerplatten verlegt.

Als zusätzliche Trennschicht im unbefestigten Bereichen
zwischen Geländeoberante und Lastplatte wird ein
Geotextilvlies verlegt.

**01.01.0010 Fahrbahnplatten zur Miete liefern, verlegen, rückbauen und abtransportieren**
Fahrbahnplatten zur Miete liefern, verlegen, rückbauen
und abtransportieren. Das Vorhalten der Fahrbahnplatten
wird gesondert vergütet.
Fahrbahnplatten nach Wahl des AN unter Beachtung der
Belastung aus Materialtransporten und geplantem
Geräteeinsatz.
Menge: 150,000 m2

**01.01.0020 Fahrbahnplatten vorhalten**
Fahrbahnplatten vorhalten,
Positionsmenge = Produkt aus '150m2'
(Vorhaltemenge)
mal '16 Wochen'
(Vorhaltedauer)
Menge: 2400,000 m2Wo

**01.01.0030 Geotextil Vliesstoff Trennen Überlappungs-B 20cm**
STLB-Bau 2025-4 2
Schicht aus Geotextilien, Vliesstoff, zum Trennen,
Einbau in Verkehrsfläche, Überlappungsbreite mind. 20
cm, Abrechnung in der Abwicklung der
Bearbeitungsflächen.
Menge: 150,000 m2
Zuordnung: 002

**01.01.0040 Baustromversorgung einrichten, betreiben, vorhalten, räumen**
Baustromversorgung für Baufläche einschl.
Zwischenzähler zur Messung der Verbrauchsdaten
einrichten, betreiben, vorhalten, räumen
Für die gesamte Bauzeit ist eine Baustromversorgung
einzurichten und vorzuhalten.
Gesamtbauzeit: 16 Wochen.
Die erforderlichen Baustromverteiler sind in
ausreichender Menge zu stellen. Sämtliche Materialien
und Anschlussarbeiten wie Kabel, Baustromverteiler und
Anschlüsse sowie Straßenkreuzungen und Brückenquerungen
sind in dieser Position mit einzurechnen.

Durch den AG wird ein Hauptverteiler mit  Abgang 400V
zur Verfügung gestellt.
Die Stromkosten werden durch den AG getragen.
Menge: 1,000 PSCH

**01.01.0050 Bauwasserversorgung einrichten, betreiben, vorhalten, räumen**
Bauwasserversorgung für Baufläche einschl. Wasserzähler
zur Messung der Verbrauchsdaten einrichten, betreiben,
vorhalten, räumen
Bauwasserversorgung für die gesamte Bauzeit.
Gesamtbauzeit: 16 Wochen.
Sämtliche Materialien und Anschlussarbeiten wie
Leitungen und Schläuche, Wasserverteiler,
Druckerhöhungsstation, Frostschutz, etc. sind in diese
Position mit einzurechnen.

Der Anschluss kann über einem Hydranten der
Löschwasserversorgung auf dem Gelände der
Flugbetriebsflächene erfolgen
Die Wasserkosten werden durch den AG getragen.
Menge: 1,000 PSCH

**01.01.0060 Bauausfuehrungsvermessung**
Durchführung sämtlicher notwendiger baubegleitender
Vermessungsarbeiten für alle Gewerke zur Ausführung der
eigenen Leistungen.

1. Bauausfuehrungsvermessung.:

b) Messungen zur Überprüfung und Sicherung von Fest-
und Achspunkten

c) Baubegleitende Absteckungen der
geometriebestimmenden Bauwerkspunkte nach Lage und
Höhe

e) Baubegleitende Eigenüberwachungsmessungen und deren
Dokumentation

f) Fortlaufende Bestandserfassung während der
Bauausführung als Grundlage für den Bestandplan

2. Vermessungstechnische Überwachung der Bauausführung
:
a) Kontrollieren der Bauausführung durch
stichprobenartige Messungen an Schalungen und
entstehenden Bauteilen (Kontrollmessungen)
b) Fertigen von Messprotokollen
c) Stichprobenartige Bewegungs- und
Deformationsmessungen an konstruktiv bedeutsamen
Punkten des zu erstellenden Objekts
d) Vermessungen für die Abnahme von Bauleistungen,
soweit besondere vermessungstechnische Anforderungen
gegeben sind

Die Erstellung von Bestandsplaenen, einschl.
erforderlicher Vermessungsleistungen wird gesondert
vergütet.

Ausführung für alle Leistungen und alle Gewerke.
Menge: 1,000 PSCH

#### Abschnitt 01.02 Verkehrssicherung

**01.02.0010 Verkehrsflächen unterhalten**
Verkehrsflächen zur Aufrechterhaltung des öffentlichen
und Anlieger-Verkehrs, sowie des Baustellenverkehrs
verkehrssicher unterhalten über die gesamte Bauzeit.
Dies betrifft die Verkehrsfläche innerhalb als auch
außerhalb der Liegenschaft zwischen Baustelle und
Lagerfläche.
Dazu gehören u.a. die Errichtung der erforderlichen
Verkehrsbeschilderungen, sowie die Säuberung der
öffentlichen Verkehrswege durch Verunreinigung der
Baustellenfahrzeuge.
Menge: 1,000 PSCH

#### Abschnitt 01.03 Mobile Tankeinrichtung

*Hinweis*
Hinweise zur mobilen Tankeinrichtung

Für die mobile Tankeinrichtung wird ein Vorhaltevolumen
für Flugbenzin Jet-A1 (Kerosin) von mindestens 40.000l
benötigt. Die Mobile Tankeinrichtung besteht aus einen
oberirdischen Lagerbehälter und einem Abfüll-Container
zum Befüll- und Entleervorgang von Tankfahrzeugen.
Eine direkte Betankung von Hubschraubern ist nicht
vorgesehen und dient nur zur Betankung der
Vorfeldtankfahrzeuge der Bundespolizei.

Aufstellungsbedingungen:

Die Tanks dürfen nur von zugelassenen Fachbetrieben
eingebaut oder aufgestellt werden. Die doppelwandigen
Tanks sind mit Lecksicherung zu verwenden.
Die Bestimmungen für das Lagern von brennbaren und
wassergefährdenden Flüssigkeiten sowie des Baurechts
sind zu beachten.

Die Behälter können auf losen oder angeschweißten
Stahlsattelfüßen oder auf Betonsockeln gelagert werden.
Durch die Sattelfüße darf eine Längsausdehnung der
Behälter infolge Wärmeeeinwirkungen nicht behindert
werden. Angeschweißte Sattelfüße dürfen deshalb nicht
fest mit dem Fundament verankert werden.
Die Auflagerflächen zwischen den Verstärkungsblechen
und den Betonsockeln müssen mit einer elastischen,
nicht hygroskopischen und flüssigkeitsfesten
Zwischenlage von mindestens 10mm Dicke versehen sein.

Die mobile Tankanlage muss vor Beginn der Baumaßnahme
betriebsbereit aufgestellt werden.

Grundsätzlich erfolgt in den mobilen Tankanlagen der
Umgang mit wassergefährdenden Stoffen (wgS).

**01.03.0010 40.000 l Miettankanlage für Flugbenzin Jet A-1 (Kerosin) betriebsbereit aufstellen, entleeren, reinigen und räumen**
40.000l Miettankanlage, nach DIN EN 12285-2,
oberirdisch liegender doppelwandiger Stahltank mit
kompletter Innenbeschichtung,
Behälter innen entleert und fachgerecht gereinigt,
außen sandgestrahlt, grundiert und lackiert,

mit folgenden Randbedingungen für die Aufstellung:
- Behälter für Außenaufstellung
- Aufstellort: Befestigte Hoffläche (gepflastert)
- Erdbebenzone: keine Erdbebenzone
- Windlastzone: Windzone 2 (25,0m/s)
- Lagermedium: Flugbenzin Jet A1 (Kerosin)
- Betriebsdruck: drucklos
- Dichte Lagermedium < 1,0kg/dm³
- Betriebstemperatur: -10°C bis +50°C

mit folgender Ausrüstung:
- 2 angeschweißte Stahlsattelfüße mit leichter
Schrägstellung zur Wassertasse
- integrierter Tiefpunkt unterhalb des Tankdomes
- Vollbeschichtung
- Leckanzeige - Überdruck
- Domarmaturen, Entlüftung, Peilrohr mit Peilstab aus
Edelstahl
- Saugleitung mit Anschluss am Tankscheitel einschl.
Sicherheitseinrichtung
- Füllrohr mit TKW Verschluss
- mit einer Kranöse zum Transport
- mit einem Typenschild
- einschl. sämtlicher notwendiger Rohrleitungen und
anlagenspezifischer Bauteile und sicherheitstechnische
Messeinrichtungen
betriebsbereit aufstellen, nach Ende der Mietdauer
fachgerecht entleeren, reinigen und räumen,
einschl. sämtlicher Fracht, Maut- und Lieferkosten
sowie Transportgenehmigung,
einschl. In- und Außerbetriebnahme,
einschl. Einholen der erforderlichen Genehmigungen,
einschl. sämtlicher Wartungs-, Reparatur- und
Montagekosten.

Die mobile Tankeinrichtung muss eine Prüfungsplakette
(oder Prüfbescheinigung) einer zugelassenen Prüfstelle
haben (DEKRA, TÜV).

Die Miettankanlage muss frei zugänglich auf
belastbarem, tragfähigen Boden bereit stehen.

Die Miettankanlage ist im gereinigten, leeren,
betriebsfähigen und kompletten Zustand zurückzugeben.
Dafür ist ein Reinigungsnachweis vom Fachbetrieb
erforderlich

Die Gestellung einer mobilen Krananlage wird gesondert
vergütet.

Die Entsorgung von verunreinigten
Tankreinigungsrückständen wird gesondert vergütet.
Menge: 1,000 St

**01.03.0020 40.000l Miettankanlage für Flugbenzin Jet A-1 (Kerosin) vorhalten**
40.000l Miettankanlage, gebraucht, nach DIN EN 12285-2,
oberirdisch liegender doppelwandiger Stahltank,
einschl. sämtlicher Anlagen- und Sicherheitstechnik
vorhalten über die gesamte Bauzeit.

Positionsmenge = Produkt aus '1 Stück'
(Vorhaltemenge)
mal '16 Wochen....................'
(Vorhaltedauer)
Menge: 16,000 StWo

**01.03.0030 Abfüll-Container zum Entleeren und Befüllen von Tankwagen mit Kerosin betriebsbereit aufstellen, reinigen und räumen**
*** Leitbeschreibung
Abfüll-Container zum Entleer- und Befüllvorgang von
Tankfahrzeugen für das Medium Kerosin,
zur Außenaufstellung auf einer gepflasterten Hoffläche,

der Abfüllcontainer soll eine Förderpumpe zum
Befüllvorgang der Vorfeldtankfahrzeuge mit einer
Leistung von Q max: 600 l/min enthalten,
die Liefertankwagen zum Befüllvorgang des oberirdischen
Lagertanks enthalten eigene  Förderpumpe,
mit integrierter Aufwangwanne mit Typenschild und
Prüfzeugnis
einschl. Eignungsfeststellung des TÜV's zur
Inbetriebnahme,

mit folgender Aussatttung:
- einschl. sämtlicher notwendiger Rohrleitungen und
anlagenspezifischer Bauteile mit Anschluss an den
oberidischen Lagerbehälter
- sicherheitstechnische Messeinrichtungen
- Überfüllsicherung
- TKW Schlauch für Saug- und Druckbetrieb
- Totmann-Taster

betriebsbereit aufstellen, nach Ende der Mietdauer
fachgerecht entleeren, reinigen und räumen,
einschl. sämtlicher Fracht-, Maut- und Lieferkosten
sowie Transportgenehmigung,
einschl. sämtlicher Wartungs-, Reparatur- und
Montagekosten,
einschl. In- und Außerbetriebnahme,
einschl. Einholen der erforderlichen Genehmigungen,

Der Abfüllcontainer muss eine Prüfungsplakette (oder
Prüfbescheinigung) zur Eignungsfeststellung der
Inbetriebnahme einer zugelassenen Prüfstelle haben
(DEKRA, TÜV).

Der Abfüllcontainer muss frei zugänglich auf
belastbarem, tragfähigen Boden bereit stehen.

Der Abfüllcontainer ist im gereinigten, leeren,
betriebsfähigen und kompletten Zustand zurückzugeben.
Dafür ist ein Reinigungsnachweis vom Fachbetrieb
erforderlich

Die Gestellung einer mobilen Krananlage wird gesondert
vergütet.

Die Entsorgung von verunreinigten
Tankreinigungsrückständen wird gesondert vergütet.
Menge: 1,000 St
*Unterbeschreibung 01 einschl. Überfüllsicherung TKW Befüllung TIMM PLG 10/2022*
einschl. Überfüllsicherung TKW Befüllung  TIMM PLG
10/2022

Überfüllsicherung/ Steuergerät TYP EUS-2 mit deutscher
Frontplatte, stationärer Teil der Überfüllsicherung für
Bottom Loading TKW gemäß VOC Richtlinie 94/63 EG EM
13922 und APRP1004,
EG Baumusterprüfbescheinigung TÜV ATEX IP 66 Schutzart,
Versorgungsspannung 230 V AC +/- 10% 50-60 Hz, ca. 25
VA,
1 große Kontrollleuchte Freigabe/Stop mit Grafik,
Display zur Anzeige des Betriebszustands,
2 potentialfreie selbst überwachte Schließer,
2 potentialfreie Kontatkausgänge,
2 Namur Ausgänge,
automatische Erdungserkennung,
Failsafeverhalten,
TW Spiralkabel Typ EUS 1 SK7 mit TW Stecker Typ EUS 1S
zum festen direkten Anschluss ans Steuergerät
EUS1/EUS2,
Kabellänge zusammengeszogen ca. 2,6m, dehnbar bis max.
7,5m,
Spezialkabel blauer PUR Außenmantel 10 adrig TW Stecker
Stecker Haltevorrichtung mit Schutzdach aus V2A zum
Einhängen des EUS1 Stecker mit 4 Bohrungen
*Unterbeschreibung 02 Edelstahlpumpe FM 15 mit Klauenkupplung 3" BSP Flansch und 5,5kw Motor*
Edelstahlpumpe FM 15 mit Klauenkupplung 3" BSP Flansch
und 5,5kw Motor, montiert auf Edelstahl Grundplatte

mit folgenden technischen Daten:
- selbstansaugende Kreiselpumpe aus Edelstahl
- Fördermenge: Qmax 600l/min
- Förderhöhe Hmax 26m, 2,6bar
- Saug- und Druckanschluss 3" (75mm) Innengewinde
- Motor IE3 Energiesparmotor 5,5kw / 230/400 V,
Schutzklasse IP 55
- Pumpenmaterial: Edelstahl AISI 316
- Flügelrad: Edelstahl AISI 316
- Gleitringdichtung Kohle/Keramik/Viton
- Dichtungen: Viton
- Schrauben Edelstahl V2A
- Grundplatte Edelstahl
- Gewicht ca. 76 kg

Motorabdeckung aus Aluminium,
mit Zulassung für JET A1/ Kerosin
*Unterbeschreibung 03 Kugelhahn 3 Wege 3" - L Stellung*
*Unterbeschreibung 04 Kompensator Edelstahl AHL*
Kompensator Edelstahl AHL
Typ 130/Y RSt37-2 PN 16 DN 80 BL
Seele aus Perbunan NBR
Decke aus Neopren
Druckträger aus Nyloncord
beidseitig Losflansch aus RSt.37-2
*Unterbeschreibung 05 DISCO Rückschlagventil DN 80 Typ V4A PN 10-40*
*Unterbeschreibung 06 Magnetventil 1", stromlos offen*
*Unterbeschreibung 07 API Kupplung DN 75*
API Kupplung DN 75,
selbstschließende halbautomatische API Mutterkupplung
mit Flanschanschluss TTMA4,
Material: Aluminium,
Material Dichtung: Viton,
mit API Kupplung Vaterteil ohne Hebel und ohne
Schauglas zur Entleerung des TKWs
*Unterbeschreibung 08 TKW Schlauch 3" für Saug- und Druckbetrieb DN 75x7,5*
TKW Schlauch 3" für Saug- und Druckbetrieb DN 75x7,5,
schwer entflammbar, elektrisch leitfähig,
Temp. Bereich -40°C bis +100°C, Betriebsdruck 10 bar,
Länge: bis ca. 3,00m,
eingebundenen Festflansch TTMA4 SS auf Schlauchstutzen
3" mit Aluminium Klemmschalen, mit Splint andererseits
Losflansch DN 80 PN 10/16, Stahl verzinkt mit Alu
Klemmschalen mit Splint
*Unterbeschreibung 09 Totmann-Taster*
*Unterbeschreibung 10 Druckrohrleitung 1" aus Edelstahl einschl. Begleitheizung liefern und verlegen*
Druckrohrleitung 1" aus Edelstahl 1.4301 mit
Halterungen im Gebäude, einschl. Begleitheizung und
Mineralwolle als Isolierung mit Verkleidung, zur
Verlegung vom Abfüllcontainer bis zum Lagerbehälter

selbstregulierender Heizleiter zur Unterbringung mit
folgenden Bauteilen:
- Heizleiter
- Anschlussset
- Klemmkasten
- Temperatursensor
- Montagewinkel
- Glasfaserklebeband
- Aluklebeband
- Warnschilder
- Isolierdurchführung

liefern und verlegen.

**01.03.0040 Abfüll-Container zum Entleeren von Tankwagen vorhalten**
Abfüll-Container,
einschl. aller Anlagenteile vorhalten über die gesamte
Bauzeit.

Positionsmenge = Produkt aus '1 Stück'
(Vorhaltemenge)
mal '16 Wochen....................'
(Vorhaltedauer)
Menge: 16,000 StWo

**01.03.0050 Erstellung einer Fertigungs-/Ausführungszeichnung zur mobilen Tankeinrichtung**
Erstellung einer Fertigungs-/Ausführungszeichnung zur
mobilen Tankeinrichtung

Die Erstellung der Ausführungsplanung beinhaltet u.a.
folgende Punkte:

- Lage der Tankanlage
- Positionierung der notwendigen Anschlüsse,
Domschächte und Leitungen der Tankanlage

Die Fertigungs-/Ausführungszeichnung ist 4 Wochen vor
Außerbetriebnahme der bestehenden Tankanlage
vorzulegen.
Menge: 1,000 St

#### Abschnitt 01.04 Mobile Krananlage

*Hinweis*
Hinweise zur mobilen Krananlage

Der Einsatz einer mobilen Krananlage wird für folgende
Arbeiten benötigt:
- Kranentladung für die mobile Tankeinrichtung
- Kranverladung der mobilen Tankeinrichtung nach
Mietende
- Ausbau der zwei unterirdischen bestehenden Tanks aus
der Baugrube und Kranverladung auf Tieflader
- Kranentladung von zwei neuen unterirdischen Tanks von
Tieflader und Einbau in die Baugrube (Einlagerung)

**01.04.0010 Gestellung Mobile Krananlage**
Gestellung Mobilkran nach Wahl des AN,
handelsüblicher Mobilkran mit freier Zufahrt und keinen
bauseitigen Einschränkungen,
Kranent- und verladung am Einsatzort,
einschl. Herstellung Kranaufstellfläche,
einschl. An- und Abfahrt
einschl. der notwendigen Betriebszeit gemäß
vorstehenden Hinweis
Menge: 4,000 St

### Bereich 02 Abbruch- und Demontagearbeiten Tankanlage/Elektrotechnik, Bauabfälle

*Hinweis*
Hinweise zu Abbrucharbeiten

Die betonierte Flugbetriebs- bzw. Betankungsfläche
einschl. des gesamten Oberbaus im Bereich der
Betankungsanlage für die Fliegerstaffel wird im Zuge
der Maßnahme zur Erneuerung des Flugefledes abgebrochen
und wiederhergestellt und ist dementsprechend nicht
Bestandteil dieser Ausschreibung. Dies gilt auch für
die Entwässerungs- und Verfugungsarbeiten.

#### Abschnitt 02.01 Abbruch Auftriebssicherung

*Hinweis*
Abbruch Auftriebssicherung der zwei unterirdischen
Tanks als Bodenplatte

**02.01.0010 Bodenplatten aus Stahlbeton abbrechen Geräteeinsatz mgl. zerkleinern laden transp. LKW AN bis 1km nicht schadstoffbelastet ges.Vergüt.Entsorg.**
Abbruch Bodenplatte(Auftriebssicherung Tanks) aus
Stahlbeton, Normalbeton, im Rahmen einer
Totalabbruchmaßnahme,
Abmessung je Bodenplatte:
Breite: ca. 3,10m
Länge: ca. 12,70 m
Plattendicke: ca. 0,35m
gemäß Bestandsunterlagen,
Ausführung im Freien innerhalb der Baugrube,
Baugrubentiefe bis ca. 5m, Erschwernis durch
horizontale und vertikale Förderwege von der
Abbruchstelle zur Bereitstellungsfläche/zum Ladeplatz,
Geräteeinsatz ist möglich, max. Gesamtgewicht der
Geräte ohne Beschränkung, zerkleinern, aufgenommene
Stoffe zur Entsorgung sortieren, sammeln, max.
Kantenlänge bis 60 cm, auf LKW des AN laden,
transportieren zur zugelassenen Lagerfläche des AG,
Transportweg bis 1 km,
Abfall ist nicht gefährlich, nicht schadstoffbelastet,
Zuordnung gemäß Ersatzbaustoffverordnung 2023,
Mengenermittlung nach Aufmaß,
die Entsorgung wird gesondert vergütet.
Menge: 30,000 m3
Zuordnung: 084

#### Abschnitt 02.02 Demontage/ Entsorgung Tanktechnik

*Hinweis*
Hinweis zur Demontage der Tanktechnik

Achtung Flugkraftstoff F34
Die bestehende Betankungsanlage ist ganz oder teilweise
mit Flugkraftstoff der Sorte F34 gefüllt.

Sachverständigen-Prüfung AwSV: Wird durch AG bestellt
und vom AN koordiniert

Entleeren und Gas-Freimachen
Vor Beginn der Arbeiten muss sichergestellt und
dokumentiert sein, dass der betroffene Anlagenteil:
entleert wurde. Hydraulisch vom Anlagensystem getrennt
wurde. Frei von explosionsfähigen Gasen und Dämpfen
ist. Ausreichend Sauerstoff vorhanden ist (besonders in
Schächten und Gruben)

Während der Arbeiten in und an kraftstoffführenden
Anlagenteilen ist die Gasfreiheit kontinuierlich zu
messen und zu dokumentieren.

Die oben aufgeführten Leistungen und Bedingungen sind
in die Einheitspreise einzukalkulieren und werden nicht
gesondert vergütet.

Demontage bestehende Tankanlage

Die zu demontierende Anlage besteht aus:

-Lagerbehältern: T1, 60m³ mit Tankinnenhülle und
Lecküberwachung (Vakuum betrieben)
T2, 60m³ mit Tankinnenhülle und Lecküberwachung (Vakuum
betrieben)

-Betankungspulte (zur Wiederverwendung)
-Verbindungsrohrleitungen zwischen Betankungspult und
Domschacht/Lagerbehälter
-Überfüllsicherung
-Füllstandssonde (zur Wiederverwendung)
-Grenzwertgeber
-Ortssteuerstelle
-Steuer- Mess- und Elektrokabel
-Anfahrschutz
- Digitaler Fernanzeiger (zur Wiederverwendung)

-Verbindende Rohrleitungen aus Edelstahl 1.4571
zwischen den oben genannten Anlagenkomponenten, sowie
einen Teil der Be- und Entlüftungsleitung.
-Die Betankungspulte sind zur Wiederverwendung und
Umrüstung zu demontieren und zur Herstellerfirma zu
transportieren.

Die beiden unterirdischen Lagerbehälter wurden
nachträglich mit einer Tankinnenhülle und einem
Leckwarnsystem der Fa. Fenotec (vakuumbetrieben)
ausgestattet.

**02.02.0010 Gefährdungsbeurteilung erstellen**
Gefährdungsbeurteilung erstellen, für alle
nachfolgenden Leistungen nach TRGS 509, TRGS 510, AwSV,
BetrSichV Freigabe durch den SiGeKo (AG)
Menge: 1,000 PSCH

**02.02.0020 Sachverständigenprüfung zur Stilllegung**
Sachverständigenprüfung zur Stilllegung
Veranlassung und Begleitung durch AN
zum Erhalt der  Bescheinigung zur Vorlage beim
Umweltamt
Gebühren für den Sachverständigen
Menge: 1,000 St

**02.02.0030 Außerbetriebnahme Tankanlage**
Außerbetriebnahme der Tankanlage Sicherung/Abschaltung
der E-Verteilung Erfassung, Dokumentation Restbestände
Datensicherung
Menge: 2,000 St

**02.02.0040 Betankungspult, komplett inkl. aller Komponenten restentleeren und entgasen**
Menge: 2,000 St

**02.02.0050 Reinigung Domschacht, inkl. Belüftung und Gasfreimessung**
Reinigung Domschacht, inkl. Belüftung und
Gasfreimessung, zzgl. Entsorgung Spülemulsionen
Menge: 2,000 St

**02.02.0060 Behälter entgasen und gasfrei halten**
Behälter entgasen und gasfrei halten inkl. Nachweis und
Dokumentation
Menge: 2,000 St

**02.02.0070 Demontage und EntsorgungTankinnenhülle, inkl. Leckwarnsystem**
Tankinnenhülle 60m³, einschl. Leckwarnsystem
demontieren,
abtransportieren und fachgerecht entsorgen, Gestellung
zugelassener Transportbehälter
Hinweis:
Die Tankbehälter wurden nachträglich mit
Tankinnenhüllen ausgerüstet.
Menge: 2,000 St

**02.02.0080 Behälter anbohren und Leckflüssigkeit entfernen,**
Behälter anbohren und Leckflüssigkeit entfernen,
die Entsorgung wird gesondert vergütet
Hinweis:
Der Einstieg ungereinigte Tanks ist untersagt!
Die Tankbehälter wurden nachträglich mit einer
Tankinnenhülle ausgerüstet. Die ursprüngliche
Leckwarneinrichtung funktionierte über Leckflüssigkeit
Menge: 2,000 St

**02.02.0090 Behälter vorübergehend mit Stickstoff befüllen**
Behälter vorübergehend mit Stickstoff befüllen,
inkl. Beschilderung
Menge: 2,000 St

**02.02.0100 Mit Stickstoff befüllter Behälter vor Tankausbau belüften,**
Mit Stickstoff befüllter Behälter vor Tankausbau
belüften, Gasfreimessung durchführen, einschl. Nachweis
u. Dokumentation
Menge: 2,000 St

**02.02.0110 Be-u. Entlüftungsleitung, vor Tankausbau in der Baugrube**
Be- und Entlüftungsleitung, vor Tankausbau in der
Baugrube trennen. Verbleibender Anschluss in der
Baugrube zur späteren Wiederverwendung sichern und
abdichten durch verschweißen mit Klöpperboden, inkl.
Material.
Menge: 1,000 St

**02.02.0120 Kraftstoff-u. Entlüftungsleitungen spülen, reinigen, entgasen**
Kraftstoff- und Entlüftungsleitungen spülen, reinigen,
entgasen Kraftstoffleitungen mittels
Saug-Druck-Fahrzeug in die bestehenden Behälter spülen
/ reinigen. Ca. 20m Rohrleitung DN 15-80 Edelstahl.
Menge: 1,000 PSCH

**02.02.0130 Demontage Domdeckel und Armaturen**
Demontage Domdeckel und Armaturen
bestehend aus:

- Domdeckel DN600
- Überfüllsicherung
- sonst. Sicherheitseinrichtungen
- Domdeckelarmaturen
- Entsorgung
- Blindflanschen aller Öffnungen
Menge: 4,000 St

**02.02.0140 Tankreinigung und Stilllegung**
Tankreinigung  und Stilllegung eines unterirdischen
Stahltanks nach DIN 6608 mit Innenhülle mit 60.000
Liter Nenninhalt. Möglicherweise ist der Behälter außen
mit einer Bitumen-, GFK- oder PE-Isolierung versehen.

Produkt: F34
Menge: 2,000 St

**02.02.0150 Zwischenlagerung / Umpumpen von Kraftstoff**
Abpumpen aus den bestehenden Behältern, zwischenlagern
und umpumpen in Lagerbehälter oder Fahrzeuge, die vom
AG zur Verfügung gestellt werden.
Menge: 25,000 m3

**02.02.0160 Abtransport und Entsorgung Restmengen**
Abtransport und Entsorgung Restmengen,
Tankreinigungsrückstände und Spülemulsionen,
Medium: F34
Abrechnung nach Mengenerfassung zum Nachweis.
Menge: 3000,000 l

**02.02.0170 Demontage und Entsorgung eines Stahltanks nach DIN 6608, einschl. Ankerbänder**
Demontage, Entsorgung eines Stahltanks nach DIN 6608
mit 60.000 Liter Nenninhalt,
einschl. Ankerbänder und sonstige Befestigungen zur
bestehenden Auftriebssicherung
Menge: 2,000 St

**02.02.0180 Demontage und Entsorgen von Kraftstoffleitungen DN15-80**
Demontage und Entsorgen von Kraftstoffleitungen

Kraftstoff-Versorgungsleitungen, inkl. Vor- und
Rücklaufleitungen sowie Füll- und Entlüftungsleitungen,
vom Gesamtsystem trennen, demontieren und entsorgen.

Ca. 20m Rohrleitung DN 15-80 Edelstahl.
Menge: 1,000 PSCH

**02.02.0190 Ordnungsgemäße Entsorgung von Leckflüssigkeiten,**
Ordnungsgemäße Entsorgung von Leckflüssigkeiten, inkl.
Begleitdokumente, Entsorgungsnachweis
Die Abrechnung erfolgt zum Nachweis, je m³
Menge: 1,000 m3

**02.02.0200 Ordnungsgemäße Entsorgung sonstiger ölhaltige Betriebsmittel und Feststoffe**
Ordnungsgemäße Entsorgung sonstiger ölhaltigen
Betriebsmittel, Feststoffe
Menge: 1,000 PSCH

**02.02.0210 Demontage der vorhandenen Elektro-, Steuerungs- und Signalkabel**
Demontage der vorhandenen Elektro-, Steuerungs- und
Signalkabel,
für 2 Stück Betankungspulte
inkl. Öffnen, Freistemmen der Kabelzugrohre von den
Wanddurchführungen
Menge: 1,000 PSCH

**02.02.0220 Demontage Betankungspult**
Demontage Betankungspult
Trennen und Sichern der hydraulischen Anschlüsse
Trennen und Sichern der elektrischen Anschlüsse
Betankungspult demontieren, bauseits lagern und für
Abtransport vorbereiten
inkl. Ausstellung einer Transport- /
Gasfreiheitsbescheinigung.

Typ ARS-2
Menge: 2,000 St

**02.02.0230 Verladung und Transport von 2 Stück Betankungspulte**
Verladung und Transport von 2 Stück Betankungspulte
nach
M+F Technologies GmbH
Helbingtwiete 5
22047 Hamburg
Menge: 1,000 PSCH

**02.02.0240 Füllstandssonde demontieren und bauseits lagern**
Füllstandssonde demontieren und bis zur
Wiederverwendung
bauseits lagern und schützen.

Typ VEGA
Menge: 2,000 St

**02.02.0250 Fernanzeiger mit Pylon demontieren, bauseits lagern und wiedereinbauen**
Fernanzeiger mit Pylon abklemmen, demontieren, bauseits
lagern, schützen und wiedereinbauen

Der Pylon ist zu demontieren, zu entrosten und mit
einem kraftsstoff- und witterungsbeständigen
Anstrichsystem mit min. 2 Deckanstrichen zu versehen.
Farbe nach wahl des AG. Auf dem Pylon ist eine Dreh-
bzw.Schwenkvorrichtung anzubringen um die Tankanzeige
in verschiedene Richtungen ausrichten zu können.

Der Fernanzeiger ist auf Funktion und ausreichender
Beleuchtungsstärke zu überprüfenn.

Fernanzeiger und Pylon sind nach Fertigstellung der
Oberfläche wieder zu montieren. Die Verkabelung ist im
Titel 9 Elektro beschrieben.
Menge: 2,000 St

#### Abschnitt 02.03 Demontage/ Entsorgung Elektrotechnik

**02.03.0010 Versorgungskabel in NSV abklemmen**
Das vorhandene Versorgungskabel NYY-J 5 x 4 mm2 im
Schaltschrank abklemmen, bis zum Anschluss an neue
Verteilung sichern und anschließend auf neue Verteilung
auflegen.
Menge: 2,000 St

**02.03.0020 Kabel identifizieren, abklemmen und demontieren**
Versorgungs- und Steuerkabel bis 12-adrig, bis 4 mm2,
identifizieren, kennzeichnen, abklemmen, demontieren
und der Wiederverwertung zuführen.
Einzellänge bis 350m, verlegt auf Kabelpritsche und
Teillängen in Kabelleerohr.
Das Öffnen von Kabelzugschächten, Wanddurchführungen
und Kabelzugrohre ist einzurechnen.

Erschwerte Bedingungen da beengte Arbeitsräume und
starke Kabelhäufung.
Menge: 20,000 St

**02.03.0030 Demontage MSR-Verteilung**
Demontage der vorh. MSR-Verteilung, Abmessungen ca. 800
x 600 x 2000 mm, bestückt mit Schalt- und
Überwachungsgeräten und ca. 10 St aufgelegter
Versorgungs- und Steuerkabel, einschl. abklemmen aller
Kabel demontieren, aus dem Elektroraum der Wartungs-
und Instandsetzungshalle ins Freie transportieren und
entsorgen. Demontiertes Material ist der Verwertung
zuführen.
Menge: 1,000 PSCH

**02.03.0040 Demontage Elektroinstallationen Lagerbehälter Behälter**
Demontage der im Lagerbehälter vorh.
Elektroinstallationen bestehend aus 10 St
Betriebsmittel wie Klemmenkästen und Ortssteuerstellen
sowie ca. 10 St Kabel mit Einzellängen bis 5 m,
montiert auf Halfeneisen mit Rohrschellen demontieren.
Demontiertes Material ist der Verwertung zuführen.
Menge: 2,000 St

**02.03.0050 Füllstandsmesseinrichtung, Behälter 60,0 m3 ausbauen u. zwischenlagern**
Füllstandsmesseinrichtung im Domschacht des
Lagerbehälters 60 m3 ausbauen und für den Wiedereinbau
zwischenlagern.
Menge: 2,000 St

### Bereich 03 Entsorgung

#### Abschnitt 03.01 Entsorgung

*Hinweis*
Entsorgung Abbruchmaterial

**03.01.0010 Abfall nicht gefährlich AVV170101 nicht schadstoffbelastet EBV 2023 LKW AN transp. entsorgen Vergüt.Entsorg. AN**
STLB-Bau 2025-4 87
Bau- und Abbruchabfälle, Beton, Ziegel, Fliesen und
Keramik,
nicht gefährlich, Abfallschlüssel nach AVV
(Abfallverzeichnis-Verordnung) 170101 Beton,
nicht schadstoffbelastet, Werte gemäß
Ersatzbaustoffverordnung 2023 sind eingehalten, auf
Gelände/Fläche des AG lagernd, laden, mit LKW des AN
transportieren, entsorgen, max. Gesamtgewicht ohne
Beschränkung, zum zugelassenem Lager oder zur Anlage
nach Wahl des AN,
Anlage (Bezeichnung/Ort) '

....................................................'
vom Bieter einzutragen,
Vergütung der Entsorgung übernimmt AN, Mengenermittlung
nach Wiegekarte.
Menge: 75,000 t
Zuordnung: 087

*Hinweis*
Entsorgung Aushubmaterial

**03.01.0020 Abfall nicht gefährlich AVV170504 nicht schadstoffbelastet EBV 2023 LKW AN transp. entsorgen Vergüt.Entsorg. AN**
STLB-Bau 2025-4 87
Bau- und Abbruchabfälle, Boden, Steine und Baggergut,
nicht gefährlich, Abfallschlüssel nach AVV
(Abfallverzeichnis-Verordnung) 170504 Boden/Stein,
nicht schadstoffbelastet, Werte gemäß
Ersatzbaustoffverordnung 2023 sind eingehalten, auf
Gelände/Fläche des AG lagernd, laden, mit LKW des AN
transportieren, entsorgen, max. Gesamtgewicht ohne
Beschränkung, zum zugelassenem Lager oder zur Anlage
nach Wahl des AN,
Anlage (Bezeichnung/Ort) '

....................................................'
vom Bieter einzutragen,
Vergütung der Entsorgung übernimmt AN, Mengenermittlung
nach Wiegekarte.
Menge: 830,000 t
Zuordnung: 087

*Hinweis*
Haufwerksbeprobung und Untersuchung

**03.01.0030 Probenahme zur Untersuchung Abfalldeklaration nach EBV**
Probenahme zur Untersuchung zur Abfalldeklaration nach
der Ersatzbaustoffverordnung.
Mindestuntersuchungsprogramm bei unspezifischem
Verdacht,
aus zu bildenden Haufwerken je 500m3.
Menge: 2,000 St

**03.01.0040 Untersuchung Abfalldeklaration nach EBV**
Untersuchung zur Abfalldeklaration nach
der Ersatzbaustoffverordnung.
Untersuchung im Feststoff aus zu bildenden Haufwerken
je 500m3.
Prüfzeugnis dreifach dem AG übergeben.
Menge: 2,000 St

### Bereich 04 Erdarbeiten

#### Abschnitt 04.01 Suchgräben

**04.01.0010 Boden Suchgraben lösen lagern verfüllen verdichten Sohlen-B 0,9-1m T bis 1,5m SU* SU SE**
STLB-Bau 2025-4 2
Boden für Suchgraben nach Abtrag des Oberbaus zur
Freilegung von Kanälen profilgerecht lösen, seitlich
lagern, verfüllen, verdichten, Abfall ist nicht
gefährlich, Werte gemäß Ersatzbaustoffverordnung 2023
sind eingehalten, Verbau wird gesondert vergütet,
Sohlenbreite über 0,9 bis 1 m, Aushubtiefe bis 1,5 m,
Homogenbereich 1, mit 3 Bodengruppen, Bodengruppe 1 SU*
DIN 18196 (Sand-Schluff-Gemisch), Bodengruppe 2 SU DIN
18196 (Sand-Schluff-Gemisch), Bodengruppe 3 SE DIN
18196 (enggestufter Sand), Tiefe oberer Horizont des
Homogenbereiches von 0 m, Tiefe unterer Horizont des
Homogenbereiches bis 2 m,
Baumaßnahme der Geotechnischen Kategorie 1 DIN 4020,
Mengenermittlung nach Aufmaß an der Entnahmestelle.
Menge: 10,000 m
Zuordnung: 002

#### Abschnitt 04.02 Leitungsräben Be- und Entlüftungsleitung

**04.02.0010 Boden Graben Rohrltg lösen mit Gerät laden transp. LKW AN ges.Vergüt.Entsorg. bis 2km Sohlen-B 0,7-0,8m T bis 1m SU* SU SE**
STLB-Bau 2025-4 2
Boden der Gräben für Rohrleitungen, nach Abtrag des
Oberbaus, profilgerecht lösen, direkt laden, Arbeiten
mit Gerät, auf LKW des AN laden, transportieren zur
zugelassenen Lagerfläche des AG, die Entsorgung wird
gesondert vergütet, Abfall ist nicht gefährlich, Werte
gemäß Ersatzbaustoffverordnung 2023 sind eingehalten,
Transportweg bis 2 km mit Behinderung durch
Versorgungs-, Entsorgungsleitungen und Kabel, Sicherung
wird gesondert vergütet, Breite der Sohle über 0,7 bis
0,8 m, Mindest-Grabenbreiten DIN 4124, Aushubtiefe bis
1 m,
Homogenbereich 3, mit 3 Bodengruppen, Bodengruppe 1 SU*
DIN 18196 (Sand-Schluff-Gemisch), Bodengruppe 2 SU DIN
18196 (Sand-Schluff-Gemisch), Bodengruppe 3 SE DIN
18196 (enggestufter Sand), Tiefe oberer Horizont des
Homogenbereiches von 1 m, Tiefe unterer Horizont des
Homogenbereiches bis 2 m,
Baumaßnahme der Geotechnischen Kategorie 1 DIN 4020,
- Lagerungsdichte locker bis mitteldicht,
Mengenermittlung nach Aufmaß an der Entnahmestelle.
Menge: 16,000 m3
Zuordnung: 002

#### Abschnitt 04.03 Baugrube Tanks

*Hinweis*
Gründung der Tanks

Die Baugrube für die Tanks muss so vorbereitet sein,
dass die Tanks beim Einbau nicht beschädigt werden und
eine Veränderung ihrer Lage nach der Verfüllung der
Tankgrube nicht zu erwarten ist.
Dafür ist ein Bodenaustausch unter der Baugrubensohle
mit einer Schichtdicke von ca. 30 cm herzustellen. Die
Gründungssohle muss ausreichend verdichtet werden
(mind. EV2 45 MPa) und ist mit einem 1%igen Gefälle in
Richtung des Domendes der Tanks hin auszuführen. Auf
der Baugrubensohle wird dann eine Sauberkeitsschicht
hergestellt. Auf dieser Schicht werden dann die
Betonplatten als Auftriebssicherung für die Tanks
errichtet. Die Tanks liegen direkt auf den Betonplatten
auf und werden mit zusätzlichen Ankerbändern fixiert.
Zwischen dem Tank und der Betonplatte befindet sich
eine elastische Unterlage aus Bitumenfilz.

Verfüllen der Baugrube

Nach Einbau der Tanks wird die Baugrube mit steinfreiem
Sand (Körnung < 2mm) bis 20 cm über Tankscheitel
aufgefüllt und lagenweise verdichtet. Anschließend wird
die restliche Baugrube mit Boden als Hauptverfüllung
bis UK-Oberbau der Flugbetriebsflächen verfüllt.
Die Verfüllung ist lagenweise so zu verdichten, dass
keine Hohlräume entstehen und die Außenisolierung der
Tanks nicht beschädigt wird.

*Hinweis*
Aushub Baugrube Tanks

**04.03.0010 Boden Baugrube lösen laden transp. LKW AN ges.Vergüt.Entsorg. bis 1km B 4-5m L 10-15m T bis 4m SU* SE SU TL**
STLB-Bau 2025-4 2
Boden für Baugrube, nach Abtrag des Oberbaus,
profilgerecht lösen, direkt laden, auf LKW des AN
laden, transportieren zur zugelassenen Lagerfläche des
AG,
die Entsorgung wird gesondert vergütet, Abfall ist
nicht gefährlich, nicht schadstoffbelastet, Werte gemäß
Ersatzbaustoffverordnung 2023 sind eingehalten,
Transportweg bis 1 km,
Verbau wird gesondert vergütet, mit Behinderung durch
Verbau, Ver- und Entsorgungsleitungen,
Gesamtbreite über 4 bis 5 m,
Gesamtlänge über 10 bis 15 m,
Aushubtiefe bis 4 m,
Homogenbereich 2, mit 4 Bodengruppen, Bodengruppe 1 SU*
DIN 18196 (Sand-Schluff-Gemisch), Bodengruppe 2 SE DIN
18196 (enggestufter Sand), Bodengruppe 3 SU DIN 18196
(Sand-Schluff-Gemisch), Bodengruppe 4 TL DIN 18196
(leicht plastischer Ton), Tiefe oberer Horizont des
Homogenbereiches von 0 m, Tiefe unterer Horizont des
Homogenbereiches bis 5 m,
Baumaßnahme der Geotechnischen Kategorie 1 DIN 4020,
- Konsistenz DIN EN ISO 14688-1 steif,
- Lagerungsdichte mitteldicht, Mengenermittlung nach
Aufmaß an der Entnahmestelle.
Menge: 415,000 m3
Zuordnung: 002

**04.03.0020 Gründungssohle verdichten**
STLB-Bau 2025-4 2
Gründungssohle verdichten, Verformungsmodul mind. EV2
45 MPa.
Menge: 150,000 m2
Zuordnung: 321 002

*Hinweis*
Bodenaustausch unterhalb der Fundamentplatte

**04.03.0030 Boden liefern einbauen verdichten SE D 25-30cm**
STLB-Bau 2025-4 2
Boden, liefern, profilgerecht einbauen und verdichten,
in Baugruben, mit Verbau, mit einer Bodengruppe,
Bodengruppe 1 SE DIN 18196 (enggestufter Sand),
Verformungsmodul mind. EV2 45 MPa, Schichtdicke über 25
bis 30 cm.
Menge: 45,000 m3
Zuordnung: 002

*Hinweis*
Das Planum der Gründungssohle für die Tanks ist mit
einem 1%igen Gefälle zum Domende hin auszuführen.

**04.03.0040 Planum Abweichung +/-2cm EV2 45MPa**
STLB-Bau 2025-4 2
Planum in Baugrube herstellen, zulässige Abweichung von
der Sollhöhe +/- 2 cm, Verformungsmodul mind. EV2 45
MPa, Ausführung gemäß Einzelbeschreibung,
Einzelbeschreibungs-Nr 'mit einem 1%igen Gefälle'
Menge: 150,000 m2
Zuordnung: 002

**04.03.0050 Kontrollprüfung Unterbau/Planum Verformungsmodul dynamischer Lastplattendruckversuch**
STLB-Bau 2025-4 80
Kontrollprüfung ZTV E-StB auf besondere Anordnung des
AG, für Unterbau/Planum, Prüfung für Verformungsmodul,
mit dynamischem Lastplattendruckversuch TP BF-StB.
Menge: 2,000 St
Zuordnung: 522 080

*Hinweis*
Verfüllen der Baugrube der Tanks

**04.03.0060 Seitenverfüllung Füllstoff liefern einbauen verdichten D 25-30cm Sand Körnung < 2mm**
Seitenverfüllung der Tanks, Füllstoff, liefern,
schichtenweise in der Reihenfolge des
Schichtenverzeichnisses einbauen und verdichten, in
Baugruben, mit Verbau, Verformungsmodul mind. EV2 45
MPa, Sand, natürliche Gesteinskörnung TL Gestein,
Körnung 0/2, Auffüllhöhe bis mind. 20 cm über
Tankscheitel.
Menge: 255,000 m3
Zuordnung: 002

**04.03.0070 Seitenverfüllung Füllstoff liefern einbauen verdichten D 25-30cm Sand Körnung < 2mm mit Hand**
Seitenverfüllung der Tanks, Füllstoff, liefern,
schichtenweise in der Reihenfolge des
Schichtenverzeichnisses mit Hand einbauen und
verdichten, in Baugruben, mit Verbau, Verformungsmodul
mind. EV2 45 MPa, Sand, natürliche Gesteinskörnung TL
Gestein, Körnung 0/2, Auffüllhöhe bis mind. 20 cm über
Tankscheitel
Menge: 85,000 m3
Zuordnung: 002

**04.03.0080 Boden Hauptverfüllung einbauen verdichten D 20-25cm**
STLB-Bau 2025-4 2
Boden, liefern, für Hauptverfüllung, profilgerecht
einbauen und verdichten, in Graben und Schacht, mit
Verbau, Verformungsmodul mind. EV2 45 MPa, Schichtdicke
über 20 bis 25 cm.
Menge: 30,000 m3
Zuordnung: 541 002

**04.03.0090 Planum Abweichung +/-2cm EV2 45MPa**
STLB-Bau 2025-4 2
Planum auf verfüllter Arbeitsraumoberfläche herstellen,
zulässige Abweichung von der Sollhöhe +/- 2 cm,
Verformungsmodul mind. EV2 45 MPa.
Menge: 150,000 m2
Zuordnung: 002

### Bereich 05 Verbauarbeiten

#### Abschnitt 05.01 Verbau für die Baugrube der Tanks

*Hinweis*
Hinweis zu Verbauarbeiten

Zur Ausführung kommt eine im Boden eingespannte, nicht
gestützte Trägerbohlwand ohne Aussteifung, da die Tanks
mittels Kran heraus- und eingehoben werden.

Verbaufläche insgesamt (2x Baugruben): ca. 310,00m2
Verbauträger: HEB 400
Stahlgüte Träger: S 235
Trägerlänge: 10,00m ( mit ca. 20cm Überstand über GOK)
Trägerabstand: _1,60m
Ausfachung: Holzbohlen
Dicke Holzausfachung: 8cm
Holzgüte: mindestens Nadelholz C24

Die Feststellung von Einbauten, Hindernissen und
Versorgungsleitungen im Verbaubereich liegt in der
Verantwortung des AN. Vor Beginn der Arbeiten hat der
AN sich über mögliche Einbauten, Hindernisse oder
Leitungen zu informieren. Nach vorhandenen
Leitungsplänen ist im Bereich der Trägerbohlwand eine
Belüftungsleitung DN 50 sowie Kabelschutzrohre der
Tanks zu erwarten. Beim Antreffen von unvorhersehbaren
Hindernissen ist die örtliche Bauüberwachung
unverzüglich zu verständigen.

Vom AN verursachte Schäden, auch solche, die durch
Setzungen im unmittelbaren Bereich außerhalb der
Baugrube während der Bauausführung und später
entstehen, hat der AN unverzüglich auf eigene Kosten zu
beseitigen.

Beim Einbau der Verbauhölzer ist darauf zu achten, dass
die Hohlräume hinter den Hölzern mit geeignetem
Füllmaterial verdichtet verfüllt werden.

Die Vorhaltung des Verbaus ist abhängig vom geplanten
Bauablauf des AN. Die Kosten für die Vorhaltung sind in
die Verbaupositionen einzukalkulieren, sofern nicht
gesondert beschrieben.

Kräne, Schwerlastfahrzeuge und Baugeräte müssen die
Mindestabstände nach EAB [3.2] Kapitel 2.8, Absatz 1
einhalten. Werden diese eingehalten, genügt der Ansatz
einer großflächigen Gleichlast von 10 kN/m² (siehe
Entwurfsstatik).

Lasten aus gelagerten Baumaterialien oder Erdmassen
gemäß [3.2] Kapitel 2.7 Absatz 1 werden damit nicht
berücksichtigt. Diese sollten in einem ausreichend
großen Abstand zur Baugrube gelagert werden.

**05.01.0010 Ausführungs- und Werkstattplanung Detailstatik**
Erstellung einer Ausführungs- und Werkstattplanung für
den Baugrubenverbau sowie Erstellen einer Detailstatik
in prüffähiger Form auf Grundlage der vorliegenden
Entwurfsstatik.
Menge: 1,000 PSCH

**05.01.0020 Statische Berechnung prüfen (Prüfstatik)**
Statik der Vorposition über einen zugelassenen
Prüfingenieur für Baustatik nach Wahl des AG vorlegen.
Im Falle eines negativen Prüfbescheids ist die Statik
nachzubessern und erneut über den Prüfstatiker
vorzulegen. Mehrkosten gehen zu Lasten des AN.
Menge: 1,000 PSCH

**05.01.0030 Baustelle für Verbauarbeiten einrichten und räumen**
Baustelle für Verbauarbeiten einrichten und räumen.
Menge: 1,000 PSCH

**05.01.0040 Trägerbohrung Drehbohrung DL 620mm T 10,00m**
Bohrungen für Verbauträger als Vollbohrungen,
Ausführung im Drehbohrverfahren, mit vollständigem
Kerngewinn, Bohrrichtung vertikal,
Bohrlochdurchmesser mind. 620mm
Bohrlochlänge ca. 10,00m
Achabstand der Bohrungen ca. 1,60m
Anzahl Einzelbohrungen 50 Stück
Bodenangaben gemäß Baugrundgutachten.
Menge: 50,000 St

**05.01.0050 Träger HEB 400 einstellen und verfüllen T 10,00m**
Träger HEB 400, Stahlgüte S 235, Verbauträgerlänge
10,00m, vom AN beigestellt, Lieferung wird gesondert
vergütet, in vorher hergestelltes Bohrloch einstellen,
Bohrloch mit Sand/Kies- Gemisch verfüllen.
Boden gemäß beiliegendem Bodengutachten,
Menge: 50,000 St
Zuordnung: 006

**05.01.0060 Träger HEB 400 ziehen L 10,00m**
Verbauträger HEB 400, Länge 10,00m, nach Abschluss der
Bauarbeiten im Verbaubereich ziehen.
Menge: 50,000 St

**05.01.0070 Ausfachung Trägerbohlwand einbauen Holzbohle D 8cm T bis 4,00m**
*** Leitbeschreibung
Ausfachung für Trägerbohlwand, einbauen, Ausfachung
zwischen den Verbauträgern während des Bodenabtrages
einbauen und verkeilen.
Holzbohlen aus NH C24, für Trägerwände, Sortierklasse S
10 DIN 4074-1,
Mindestdicke 8 cm,
Achsabstand der Verbauträger ca. 1,60m
Sichtbare Verbauhöhe bis ca. 4,00m.
Menge: 310,000 m2
Zuordnung: 006
*Unterbeschreibung 01 Die Vorhaltung des Verbaus ist abhängig vom geplanten Bauablauf des AN. Die Kosten für die Vorhaltung sind in die Verbaupositionen einzukalkulieren, sofern nicht gesondert beschrieben.*

**05.01.0080 Ausfachung Trägerbohlwand rückbauen Holzbohle D 8cm T 4,00m**
Ausfachung aus Holzbohlen rückbauen Zug um Zug während
der Verfüllung der Baugrube, Ausfachung zwischen den
Verbauelementen aus Holzbohlen mit Hartholzverkeilung
Sortierklasse S 10 DIN 4074-1,
Mindestdicke 8cm,
Achsabstand der Verbauträger ca. 1,60m,
Sichtbare Verbauhöhe ca. 4,00m.
Die Entsorgung wird gesondert vergütet.
Menge: 310,000 m2

**05.01.0090 Aussteifung Verbau Gurte Stahl einbauen rückbauen**
Aussteifung des Verbaus als Gurte, Zugband als Kopplung
der Bohlträger, aus Stahl, S235J0 (Profil St 37-3), DIN
EN 10027-1, Querschnittsfläche gemäß EAB mindestens
5cm², einschl. Verbindungselemente wie Kopfplatten,
Knotenbleche, Verschraubungen, Kleinteile, einbauen und
wieder rückbauen,

Ausführung gemäß statischer Berechnung
Menge: 80,000 m
Zuordnung: 006

**05.01.0100 Stillstand Kolonne Trägerbohlwand ohne Geräte**
*** Bedarfsposition ohne GB
Stillstandszeit für Kolonne Trägerbohlwand ohne
Gerätekosten für die Ausführung der Verbauarbeiten
aufgrund nicht durch den AN zu vertretender
Behinderungen.
Menge: 10,000 h

**05.01.0110 Stillstand Kolonne Trägerbohlwand mit Geräte**
*** Bedarfsposition ohne GB
Stillstandszeit für Kolonne Trägerbohlwand mit
Gerätekosten für die Ausführung der Verbauarbeiten
aufgrund nicht durch den AN zu vertretender
Behinderungen.
Menge: 10,000 h

### Bereich 06 Wasserhaltung

#### Abschnitt 06.01 Offene Wasserhaltung

*Hinweis*
Hinweise zur offenen Wasserhaltung

Im Zuge der Arbeiten zur Erneuerung der unterirdischen
Tanks kann nach dem Geotechnischen Untersuchungsbericht
Schichtenwasser auftreten. Dieses ist mittels einer
offenen Wasserhaltung aus den Baugruben zu pumpen und
in das vorhandene Regenwassernetz der Liegenschaft
einzuleiten.

Herstellung, Vorhalten und Abbauen eines
Stromanschlusses oder Stromaggregates für die Pumpen
gehören zum Leistungsumfang und sind in die
Einheitspreise einzurechnen.
Der Stromanschluss kann über die Baustromverteiler der
Zentralen Baustelleneinrichtung hergestellt werden.

Die Betriebsstunden der Pumpen und Aggregate sind
nachzuweisen.

Grundwasser ist erst in Tiefen von 6 bis 7 m unter GOK
erbohrt worden, es ist aber nicht auszuschließen, dass
Grundwasser auch in geringeren Tiefen angtroffen wird.
Dieses Waser ist ebenfalls durch eine offene
Wasserhaltung abzuführen.

Bei zu entnehmenden Grundwassermengen von >10 m³/h muss
nach dem Wasserhaushaltsgesetz eine wasserrechtliche
Erlaubnis eingeholt werden.

**06.01.0010 Ableitung Grund- / Schichtenwasser Baugrube, T bis 5m A bis 80m2**
*** Leitbeschreibung
Ableitung von Grund- bzw. Schichtenwasser nach Wahl des
AN zum Freihalten der Baugrube, Tiefe bis 5,00 m, von
Bodenwasser und zur Ableitung von Grund- und
Schichtenwasser nach örtlichen Erfordernissen sowie zum
schadlosen Ableiten des geförderten Wassers
durchführen. Anlage betriebsbereit aufbauen, vorhalten,
betreiben, umsetzen und Abbauen, einschließlich Einsatz
und Energieversorgung der Pumpen. Erforderliche
Erdarbeiten, Wasserfassungen, Drainagerohre, Zu- und
Ableitungen, Sand- bzw. Schlammfänge,
Reserveeinrichtungen sowie Umbauen bzw. Umsetzen der
Anlage entsprechend der vom AN gewählten Längen werden
nicht gesondert vergütet. Gesamtfläche bis 80m2,
Ableitung mittels Rohrleitung zum Vorfluter herstellen.
Entfernung zum Vorfluter max. 40 m.
Menge: 2,000 St
Zuordnung: 313 008
*Unterbeschreibung 01 Die Vorhalte- und Betriebszeit zur Ableitung von Grund- bzw. Schichtenwasser ist abhängig vom geplanten Bauablauf des AN. Die Kosten für die Vorhalte- und Betriebszeit sind in die "Ableitung von Grund- bzw. Schichtenwasser" Positionen einzukalkulieren, sofern nicht gesondert beschrieben.*

*Hinweis*
Leitungen

**06.01.0020 Liefern Verlegen Vorhalten von Leitung bis DN 200**
Liefern, Verlegen und Vorhalten von Leitung bis DN 200,

einschließlich aller Pumpen, Armaturen und Formteile
zur
Ableitung des Wassers von der Entnahmestelle zum
Vorfluter einschließlich anpassen der Leitungslängen
nach Baufortschritt und Bauabschnitten,

Vorhaltedauer 4 Monate
Menge: 100,000 m

### Bereich 07 Auftriebssicherung

#### Abschnitt 07.01 Auftriebssicherung unterirdische Lagerbehälter

*Hinweis*
Hinweis zur Auftriebssicherung

Für die beiden unterirdischen Lagerbehälter werden zum
Schutz vor Auftrieb durch das vorhandene
Schichtenwasser in den schwach durchlässigen Böden
Auftriebssicherungen in Form von Betonbodenplatten
benötigt.
Ein Auftriebsnachweis liegt den
Ausschreibungsunterlagen bei.

**07.01.0010 Ortbeton Sauberkeitsschicht unbewehrt C8/10 D 10cm**
Ortbeton Sauberkeitsschicht für Betonbodenplatte
(Auftriebssicherung), Untergrund geneigt (1%), als
unbewehrter Beton, Normalbeton C 8/10 DIN EN 206, DIN
1045-2, ohne RC-Baustoffe, Dicke 10 cm,
Ausführung gemäß Zeichnung.
Menge: 10,000 m3

**07.01.0020 Schalung Bodenpl. geknickt einhäuptig H 25-50cm**
STLB-Bau 2025-4 13
Schalung Bodenplatte, als Randschalung, im Grundriss
geknickt, einhäuptig, Schalungshöhe über 25 bis 50 cm.
Menge: 65,000 m
Zuordnung: 013

**07.01.0030 Ortbeton Bodenpl. Stahlbeton C30/37 XC2 D 35cm**
*** Leitbeschreibung
STLB-Bau 2025-4 13
Ortbeton Bodenplatte, als Stahlbeton, Normalbeton C
30/37 DIN EN 206, DIN 1045-2, natürliche
Gesteinskörnung, Expositionsklasse XC2
(Bewehrungskorrosion durch Karbonatisierung,
nass/selten trocken), Feuchtigkeitsklasse WF
(Betonkorrosion, feuchte Umgebung), Dicke 35 cm.
Menge: 80,000 m2
Zuordnung: 013
*Unterbeschreibung 01 gemäß beigefügten Auftriebsnachweis*

**07.01.0040 Betonstabstahl BSt500S/M**
Bewehrung aus Betonstabstahl BSt500S/M DIN 488-1, DIN
488-2, Durchmesser 10/15cm als Matte Q524 (oben und
unten), einschl. Randstecker umlaufend Durchmesser
10/15cm
Menge: 2,000 t

**07.01.0050 Statische Berechnung Bodenplatten (Auftriebssicherung)**
Aufstellung einer geprüften statischen Berechnung
einschl. erforderlicher Ausführungszeichnungen,
einschl. Stahl und Bewehrungspläne für die in Pos.
8.7.20-8.7.30 beschriebenen Bodenplatten
(Auftriebssicherung) in Ortbetonherstellung.
Menge: 1,000 PSCH
Zuordnung: 001

### Bereich 08 Anlagentechnik/ Maschinentechnik

*Hinweis*
Hinweis zur Anlagentechnik

Druckluftanlage Betankung
Die Schlauchtrommeln sowie die penumatischen Kugelhähne
der bestehenden als auch neuen Betankungsanlage sind
druckluftbetrieben. Die Kompressorstation der
Druckluftanlage befindet sich im Kellergeschoss der
Wartungs- und Instandsetzungshalle.
Alle produktberührten Einbauteile wie Rohrleitungen,
Armaturen, Dichtungen, usw. sind so zu wählen, das sie
dauerhaft und nachgewiesen gegen die folgenden Produkte
beständig sind:

Kerosin, Flugkraftstoff F34

#### Abschnitt 08.01 Lagerbehälter

*Hinweis*
Hinweise zum Einbau der unterirdischen Lagerbehälter

Einbau unterirdischer Tanks
Der Einbau der Tanks darf nur von zugelassenen
Fachbetrieben ausgeführt und bescheinigt werden.
- Unterirdische Tanks müssen unter Verwendung von
Geräten, durch welche die Tanks nicht beschädigt werden
können, in die Baugrube für den Tank abgesenkt werden.
Schleifen oder Rollen der Tanks ist nicht zulässig.
- Die Unversehrtheit der Tanks muss unmittelbar vor dem
Absenken in die Baugrube für den Tank durch den
Fachbetrieb festgestellt und bescheinigt werden.
- Die Außenbeschichtung von Tanks aus metallischen
Werkstoffen ist unmittelbar vor dem Einbau einer
Hochspannungsprüfung durch den Fachbetrieb zu
unterziehen. Die Mindestprüfspannungen nach Tabelle 7
der DIN EN 12285-1 sind zu beachten.
- Vor dem Verfüllen der Baugrube für den Tank sind
Transportösen und andere Metallteile, die aus der
Außenbeschichtung herausragen, gegen Korrosion zu
schützen und in die Hochspannungsprüfung nach der DIN
EN 12285-1  einzubeziehen.
- Weist die Außenbeschichtung Schäden auf, so müssen
die Schadstellen sorgfältig und mit geeigneten Mitteln
ausgebessert werden, so dass die Außenisolierung wieder
vollwertig ist. Die Vollwertigkeit der Isolierung ist
durch eine Hochspannungsprüfung nach DIN EN 12285-1
durchzuführen und nachzuweisen.

Transport und Zwischenlagerung von Tanks
- Tanks müssen so transportiert werden, dass Schäden an
der Außenisolierung und Verformungen der Tankwände
vermieden werden. Ketten, Seile und Bandagen müssen so
angebracht werden, dass die Isolierung nicht beschädigt
wird.
- Die Tanks sind mit geeigneten Einrichtungen (z.B.
Kranwagen oder Spezialfahrzeuge mit Abladevorrichtung)
auf- und abzuladen, wobei Stöße zu vermeiden sind.
Hebezeuge dürfen nur an den werkseitig angebrachten
Transportösen angeschlagen werden.
- Die Tanks dürfen zur Zwischenlagerung nur auf eine
geeignete Unterlage (z.B. Sandbett) abgelegt werden, so
dass eine Beschädigung ausgeschlossen ist.

Montage von Tanks
Tanks sind so zu montieren und zu installieren, dass
sie ihre Lage nicht verändern können und durch äußere
Einwirkungen nicht beschädigt werden.

Eigenüberwachung
Die Eigenüberwachung hat durch einen zugelassenen
Fachbetrieb nach WHG zu erfolgen.

Domschacht
Die Domschächte der Lagerbehälter müssen
flüssigkeitsundurchlässig ausgebildet sein und die
Rohr- und Kabeldurchführungen müssen
flüssigkeitsundurchlässig abgedichtet werden. Die
Domschächte dürfen keine Abläufe haben.

**08.01.0010 Lagerbehälter 60 m³**
Lagerbehälter 60m³ für Flugkraftstoff F34

Doppelwandiger Sicherheitslagerbehälter nach DIN 6608-2
/ DIN EN 12285-1 Typ D mit Allgemein Bauaufsichtlicher
Zulassung des DIBT für die unterirdische Lagerung von
Flugkraftstoff F34.

Herstellen, zum Einbauort transportieren und dort auf
die vorhandene Auftriebsicherung aufsetzten und mit den
zugehörigen Spanngurten befestigen.

Außen:
mit PU-Beschichtung nach DIN 6607/ DIN EN 12285-1,
(Prüfspannung 6000 Volt)

Innen:
Werkstoff: S235JR nach DIN EN 10025, mit
Innenbeschichtung: Kraftstoffbeständige ableitfähige
Epoxidharz-Auskleidung gem. DIN 6616, inklusive Prüfung
der Ableitfähigkeit durch einen Sachverständigen.

Mit amtlichem Prüfzeugnis vom anerkannten
Sachverständigen, vorbereitet für ein flüssigkeitsloses
Lecküberwachungssystem, je Behälter 1 Stück.
Außendurchmesser: ca. 2.500mm Länge: ca. 12.680mm

Aufgeschweißter Schachtkragen H/L/B=ca. 100/2400/1200mm
- Doppeldomschacht L/B=ca. 2400/1200mm, Gesamthöhe
ca.1500mm,
mit einer begehbaren, übergreifenden, verzinkten
Abdeckung und einer Aufnahme für ein Betankungspult.
Schachtoberteil als Schiebestück mit einer Abdeckung
Schacht innen kraftstoffbeständig beschichtet.

Einschließlich aller Rohr- und Kabeldurchführungen
sowie dem seitlichen Anbau für die Rohrführung zum
Warenprüfschrank.

==================
Ausstattung / Lieferumfang:
Siehe beigefügte Zeichnungen:

2 Stk Domdeckel Klasse B in DN 600:
Domdeckel mit Dichtung Schrauben, Muttern jeweils mit
folgenden Anschlussbohrungen und Flanschstutzen
oberhalb und Unterhalb des Domdeckels, gem.
Behälterzeichnung, jedoch mindestens:
DOMDECKEL 1:
1 St. Betankung DN 65
1 St. Spülleitung DN 32
1 St. Entleerung DN 20
1 St. Füllstandsmessung DN 25/1"-Gewinde IG

DOMDECKEL 2:
1 St. Befüllung DN 80
1 St. Probenahme DN 25
1 St. Be- und Entlüftung DN 50
1 St. Peilrohr DN 50
1 St. Grenwertgeber DN 25/1"-Gewinde IG
====
1 Stk Peilrohr 1", mit Peilstab und Peiltabelle (PDF
und Excel)

Ankerbänder und Anker, einschl. Spannbandunterlage für
den Einbau in die Bodenplatte
Das Befestigen des Behälters auf der Bodenplatte,
einschl. Verlegen eines Bitumenfilz (D= ca. 10mm) als
elastische Unterlage zwischen Tank und Bodenplatte

Der Behälter ist für eine Einlagerungstiefe von ca.1
bis 1,5m auszulegen.
Geprüfte Behälterstatik für eine Einlagerungstiefe bis
1,5m, falls erforderlich

Alle erforderlichen Aussteifungen

Überdruckleckanzeiger mit Bauartzulassung, je Behälter
1 Stück mit Ausgabe einer potentialfreien
Sammelstörmeldung, für die Montage im Technikraum der
Tankanlage.
Durchführen aller nach DIN-EN erforderlichen Prüfungen.

Risikoanalyse und Gefährdungsbeurteilung für Arbeiten
im Tank mit aufgesetzem Domschacht und
Schachtabdeckung.

Überwachung der Einsandung/Umhüllung des Lagerbehälters
mit Erdreich durch Fachpersonal vom Anlagenerrichter.
Menge: 2,000 St

**08.01.0020 Durchführung, Überwachung und Dokumentation der Einlagerung des Tanks**
Durchführung, Überwachung und Dokumentation der
Einlagerung und der Einsandung des Tanks
Menge: 2,000 St

**08.01.0030 Durchführung, Überwachung und Dokumentation der des Isolationstests**
Durchführung, Überwachung und Dokumentation des
Isolationstests

Prüfverfahren:
Prüfgerät: Hochspannungsprüfgerät DC
Prüfspannung:
  GFK-Ummantelung: 10.000 V DC (nach DIN EN 14430)
  PE-Ummantelung: 5.000-6.000 V DC (nach DIN EN 13160)
Menge: 2,000 St

**08.01.0040 Überdruckleckanzeiger mit Bauartzulassung**
Überdruckleckanzeiger mit Bauartzulassung,mit Ausgabe
einer Potentialfreien Sammelstörmeldung, für die
Montage im Technikraum der Tankanlage.
Es ist für beide Lagerbehälter nur ein
Überdruckleckanzeiger vorzusehen. Die
Druck/Messleitungen werden im Domschacht von
Lagerbehälter 1 an eine Verteilereinheit angeschlossen
und von dort in den Technikraum verlegt. So dass von
dort aus die Überwachung parallel für beide Behälter
(Behälter 1 und Behälter 2) erfolgt. Im Falle einer
Störmeldung wird dann an der Verteilereinheit im
Lagerbehälter 1 umgeschaltet um die Leckage
lokalisieren zu können.
Menge: 1,000 St

**08.01.0050 Druck-, und Messleitung für Überdruck-Leckanzeiger**
Druck-, und Messleitung für Überdruck-Leckanzeiger 2 x
10mm, rot/weis liefern und im vorhandenem Leerrohr
inkl. aller Form- und Verbindungstücke sowie Anschlüsse
verlegen.
Menge: 380,000 m

**08.01.0060 Abstimmung zwischen Tankbau und Anlagenbau**
Abstimmung zwischen Tankbau und Anlagenbau. Der
Tankhersteller muss sich mit dem Anlagenbauer, bzw.
Hersteller des Betankungspultes vor dem Herstellen des
Domschachtes abstimmen, um zu klären wie die Aufnahme
des Betankungspultes erfolgen muss.
Menge: 1,000 PSCH

#### Abschnitt 08.02 Betankungspult

**08.02.0010 Umbau eines Hubschrauber-Betankungsanlage, Betankungspult Typ ARS 2**
Umbau einer Hubschrauber-Betankungsanlage,
Betankungspult Typ ARS-2

Umbau / Neuaufbau inkl. eines weiteren Abgabemodules
(in einem Rahmen) einer Hubschrauber-Betankungsanlage
Typ ARS-2 im Herstellerwerk (mechanisch und elektrisch)

Betriebsdaten:
Medium: Flugkraftstoff JP-8 / F34
Dichte bei 15°C: 775 - 840 kg/m3
Viskosität bei -20°C: 8 cSt
Produkttemperatur: +5°C bis +25°C
Umgebungstemperatur Messanlage: -10°C bis +40°C
Temperatur in Schalträumen: +5°C bis +25°C
Durchflussleistung: max. 200 Liter/min
Jedes Abgabemodul muss eine Durchflussleistung von max.
200l/min erreichen.
Die Betankung findet immer nur mit einem Modul statt.

Auslegungsdruck: 10 bar
Betriebsdruck: 4-5 bar
Anschlussspannung: 400 V/N/PE, 50 Hz (Steuer- und
Hilfsstromkreise) Hilfsenergie: 6 bar Druckluft
Qualität der Druckluft: Steuer- bzw. Instrumentenluft
nach DIN ISO 8573-1 Klasse 2

UMBAU VORH. BETANKUNGSPULT

Grundaufbau / besondere Merkmale:
-Die 2 Schlauchtrommeln sind so anzuordnen das die eine
in Richtung Nord/West und die andere in Richtung
Süd/Ost ausrollbar und bedienbar ist.
-Messgruppe auf einem stabilen Grundrahmen montiert,
verdrahtet und mit Gasöl funktionsgeprüft.
-Pumpensteuerung zur anfahrentlasteten Befüllung
(drucklos) der Messgruppe (Verhinderung von Kavitation
im Saugrohr)
Geregeltes Überströmventil zur Vermeidung von
Flüssigkeitsschlägen bei schnellem Schließen des
Zapfventils.
-Filterwasserabscheidung
-Differenzdruckmessung über Filterwasserabscheider mit
Schaltkontakt
-ATEX Ausführung

Ausführung der Durchflussmessgruppe:
-Eintritt: DN65
-Frequenzgeregelte Pumpe mit integriertem
Überströmventil zum drucklosen Auffüllen der Messgruppe
-Filterwasserabscheider gemäß aktueller
IP-Spezifikation mit Entgasungsleitung,
Probeentnahmeanschluss, Differenzdruckmessgerät mit
Schaltkontakt und manueller Entwässerung
-Rückschlagklappe
-Temperaturfühler PT-100, eichamtlich vorgeprüft
-Thermometerschutzhülse für Eichthermometer
-Treibschieberzähler mit Doppelimpulsgeber
-Schauglas DN 50, beleuchtet
-Schlauchtrommel mit Betankungsschlauch DN 40, 25 m
Länge, Ausrollen von Hand, einziehen pneumatisch über
Tastendruck
-Zapfventil nicht automatisch, Typ ZVF 40.2,
-Erdungsklemme mit Kabeltrommel, 25 m
-Not-Aus Taste zum sofortigen STOP

Werkstoffe produktberührter Teile:
Sphäroguss, Edelstahl 1.4541, 1.4404 / 1.4408,
Aluminium
Filterwasserabscheider innen treibstoffbeständig nach
MIL-C-4556E beschichtet.

Die Messgruppe wird in ein Schutzgehäuse eingebaut:
-Schutzgehäuse:
Zweigeteilt zum leichten Öffnen für Wartungszwecke,
öffnend nach vorne, lediglich die Rückwand bleibt
stehen. Abschließbare, arretierbare Teilklappe zur
Durchführung
und Entnahme des Betankungsschlauches Werkstoff
Aluminium/Edelstahl
Abmessungen (LxBxH): ca. 2.000 x ca.1.400 x max. 1.000
mm mit flüssigkeitsdichter Auffangwanne

Um- Neubautätigkeiten beinhaltet :
-Demontage des vorhandenen MFX_100 und Einbau MFX_4
Terminals
-An dem ARS-Modul wird ein neues Bedienterminal MFX_4
Compact Pro in explosionsgeschützter Ausführung zur
Eingabe, Steuerung und Anzeige der Befüllmengen
installiert. Die gewünschte Durchflussleistung und
Vorwahlmenge wird nach dem Umbau am MFX_4 Compact Pro
angewählt.
-Mechanische und elektrische Umbauarbeiten in der
Hubschrauber-Betankungsanlage zum integrieren des MFX_4
- MFX_4 Compact Pro, MFX_4 EDI, MFX_4 RFID
-Genauigkeits- und Funktionstests
-Einbau 3-Wege Kugelhahn zur Ansteuerung "neues
Abgabemodul"
-Rohrformstück zur Anbindung "Abgabemodul"
-div. Kleinteile
-Neubau Rahmenkonstruktion für bestehende
Betankungsanlage und zusätzlichem Abgabemodul
-Neubau der zweigeteilten Abdeckhaube

Interne Verkabelung für :
-Leck Warnung
-Not-Aus
-Überwachung Hauben und Deckel (2Stück)
-Differenzdruckschalter FWA
-Zapfpistole in der Halterung
-Schauglas-Beleuchtung
-MV Produktventil VD001
-MV Produktventil VD002
-MV Schlauchtrommel aufrollen
-MV Schlauchtrommel abrollen
-MV Rücklaufventil VD003
-Produktventil VD001 Endlage Auf
-Produktventil VD001 Endlage Zu
-Produktventil VD002 Endlage Auf
-Produktventil VD002 Endlage Zu
-Rücklaufventil VD003 Endlage Auf
-Rücklaufventil VD003 Endlage Zu
-Lagertemperatur Pumpe
-Versorgung MFX4-Compact-Pro
-CANBus MFX4-Compact-Pro
-RFID-Reader
-Impulsgeber Zähler
-Produkt-Temperatur
-Signalaustausch (2Stück)
-Bedienung Schlauchtrommel
-Bedienung Fusstaster
-Fusstaster
-Herstellen eines Potentialausgleiches für o.g.
mögliche Geräte
-Klemmkästen und Verschraubungen
-Kabel

Weitere Leistungen :
-Kabelbeschriftung
-Signaltest

ERGÄNZUNG DES VORHANDENEN BETANKUNGSPULTS
Um ein weiteres Abgabemodul zur Aufstellung auf einem
flüssigkeitsdichtem WHG-Betonboden.

Beide Abgabemodule sind in einem Gehäuse
unterzubringen.

Bestehend aus:
-Gummi-Kompensator
-Schlauchaufroller, pneumatischer Antrieb und
Arretierung, 25m Zapfschlauch, DN50 Druck: max. 10bar,
Trommel kpl. Aus Stahl, Stahlblech, Oberfläche
Kunststoffbeschichtung, Farbe grau, oder gängiger RAL
Ton nach Kd.-Wunsch Medienführung kpl. aus Edelstahl
(1.4571), Abdichtung Viton
Schlauchauszug von Hand, Einrollen mittels Pneumatik
Endabschaltg. über Endanschlag und Schaltwippe am
Rollenfenster
Ausführung gem. ATEX Richtlinie
-Zapfventil, Typ ZVF 50 AVGAS.2 SIC mit Zubehör,
ZVF 50 AVGAS.2 SIC Flugzeug-Zapfventil zur
Oberflächenbeankung
nicht automatisch mit
ER 495 Auslaufrohr 32 x 200 Außen-Drm. 38mm, G 1.1/2"
AG,
GKG 32 Gummikappen-Garnitur
EKG 1200 Erdungskabel-Garnitur
max. 200L/min.
-Flugzeugtankschlauch "Gelbring", 25 Meter
HD 50 C, Gelbring-Flugzeugtankschlauch EN ISO 1825-C,
EI 1529-C VG 95955, ID 50mm,
beidseitig eingebunden mit:
MX 50-2" Ms Sn, Spannfix-Muterverschraubung, Messing
verzinkt,
inkl. Druckprobe und Prüfzeugnis DN50 nach EN 10204-3.1
-Bediengeräte (Ex-Aufroller/Abroller, Drucktaster,
Fußschalter, Klemmkästen .)
-Erdungskabeltrommel, ATEX Ausführung, ca. 25m Länge
-Rohr- und Kleinmaterial
-Schutzgehäuse:
Abschließbare, arretierbare Klappe zur Durchführung
Entnahme des Betankungsschlauches mit
flüssigkeitsdichter Auffangwanne
-Werkstoffe: A luminium/Edelstahl
-Rohrformstück DN50 PN16, Länge: ca. 1m inkl. 3.1
Zeugnisse inkl. Schweißbruchtest

Sämtliche Armaturen und Einbauteile die sich innerhalb
der Liefergrenze des Betankungsmodules befinden (siehe
beigefügtes R&I)

FABRIKAT / HERSTELLER:
M+F Technologies GmbH
Helbingtwiede 5
22047 Hamburg
Menge: 2,000 St

#### Abschnitt 08.03 Rohrleitungen

*Hinweis*
Allgemeiner Hinweis zu Rohrleitungen

Die Rohrleitungen werden in lfdm-Positionen
ausgeschrieben. In die Einheitspreise ist folgendes
einzukalkulieren:

- Liefern und Verlegen gem. beigefügter Pläne bzw.
W&M-Planung vom AN
-Halterungen
-Schweiß-, Flansch-, u. Schraubverbindungen
-Halterungen
-Wanddurchführungen mit Abdichtungen
-Verbindungen an Armaturen und andere Einbauteile

Die Rohrleitungen sind nach der Druckstufe PN 16
herzustellen.
Die Rohrleitungen sind so zu planen, dass sie zu öffnen
und von Domdeckel II leicht demontiert werden können.

*Hinweis*
Rohre aus rostfreiem Stahl

Rohre aus rostfreiem Stahl für die unterirdische und
oberirdische Verlegung, sowie
den Einbau in Stationen und Schächten
Verbindlich einzuhalten sind:
1. Produktsicherheitsgesetz (ProdSG) und zugehörige
Verordnungen (ProdSV)
2. Betriebssicherheitsverordnung (BetrSichV)
3. Bauproduktengesetz (BauPG)
4. Technische Regeln für Betriebssicherheit /
Gefahrstoffe, insbesondere TRBS 3151 / TRGS 751
5. VdTÜV-Merkblätter, insbesondere VdTÜV-MB 967,
VdTÜV-MB 966-1 und VdTÜV-MB 966-2
6. AD 2000 Merkblätter, Reihe W und HP
7. DIN, DIN EN und DIN EN ISO, insbesondere DIN 2413,
DIN EN 10217-7, DIN EN 13480-3, DIN EN ISO
1127, DIN EN ISO 9692-1

9. Technische Regeln für Dampfkessel, insbesondere TRD
100 und 201 (sonstige Erkenntnisquelle)
Verwendung

Werkstoffe

X6CrNiMoTi17-12-2 (1.4571) nach DIN EN 10217-7
Ausführungsart W1A oder W2A

Herstellung
Nach DIN EN 10217-7 und den in dieser Spezifikation
genannten Forderungen:
- Lieferlänge Lmin = 6,0 -12,0 m
- Schweißnahtwertigkeit V N = 1,0
Innenkalibrierte Rohrenden mit Schweißfase nach DIN EN
ISO 9692-1
Kennzahl 1.2.1 bei Wanddicke < 4,0 mm
Kennzahl 1.3 bei Wanddicke > 4,0 mm
- Toleranzen nach DIN EN ISO 1127: D2; T3

Bemessung
Berechnung nach DIN 2413/ DIN EN 13480-3 für einen
Betriebsdruck von 16 bar, mindestens jedoch die in
dieser Spezifikation genannten Wanddicken.

DN 50 - 60,3 mm 2,5 mm
DN 40 - 48,3 mm 2,5 mm
DN 32 - 42,4 mm 2,0 mm
DN 25 - 33,7 mm 2,0 mm
DN 20 - 26,9 mm 2,0 mm
DN 15 - 21,3 mm 2,0 mm

Anforderungen und Prüfungen
Prüfungen nach DIN EN 10217-7 Prüfkategorie 2 und
AD2000 Merkblatt W2.

Die Rohrelängen sind den örtlichen Gegebenheiten
anzupassen und die erforderlichen Schnitte zu
berücksichtigen.

*Hinweis*
Hinweis zu Rohrbogen aus rostfreiem Stahl

Rohrbogen aus rostfreiem Stahl,
zum Einschweißen in Rohrleitungen.
Für die unterirdische und oberirdische Verlegung, sowie
den Einbau Stationen und Schächten.

Verbindlich einzuhalten sind:
1. Produktsicherheitsgesetz (ProdSG) und zugehörige
Verordnungen (ProdSV)
2. Betriebssicherheitsverordnung (BetrSichV)
3. Bauproduktengesetz (BauPG)
4. Technische Regeln für Betriebssicherheit /
Gefahrstoffe, insbesondere TRBS 3151 / TRGS 751
5. VdTÜV-Merkblätter, insbesondere VdTÜV-MB 967,
VdTÜV-MB 966-1 und VdTÜV-MB 966-2
6. AD 2000 Merkblätter, Reihe W und HP
7. DIN, DIN EN und DIN EN ISO, insbesondere DIN EN
10253-4, DIN EN 10216-5, DIN EN 10217-7, DIN EN
13480-3, DIN EN ISO 1127, DIN EN ISO 9692-1

9. Technische Regeln für Dampfkessel, insbesondere TRD
301 Anlage 2 TRD 100 und 201 (sonstige Erkennisquelle)
Verwendung
Die in Europa üblichen Außentemperaturschwankungen sind
zu berücksichtigen.
- Druckstufe: PN 16

Werkstoffe
X6CrNiTi18-10 (1.4541) nach DIN EN 10216-5 oder DIN EN
10217-7 Ausführungsart W1A oder W2A

Herstellung
Gemäß DIN EN 10253-4
- gebogen aus nahtlosen oder geschweißten Stahlrohren
nach DIN EN ISO 1127
- längsnahtgeschweißt aus 2 gepressten Halbschalen
Es sind die AD 2000 Merkblätter der Reihe HP und W zu
beachten.
Innenkalibrierte Anschweißenden, gratfrei, mit
Schweißfase nach DIN EN ISO 9692-1
- Kennzahl 1.2.1 bei Wanddicke < 4,0 mm
- Kennzahl 1.3 bei Wanddicke > 4,0 mm

Bemessung
Die Berechnung der Wanddicke Bogeninnenseite hat nach
TRD 301 Anlage 2 bzw. DIN EN 13480-3 zu erfolgen.
Die Bogenaußenseite ist analog des anzuschließenden
Rohres zu dimensionieren.
Es ist jedoch mindestens die Wanddicke des
anzuschließenden Rohres zu verwenden.
Anforderungen und Prüfungen
Am Ausgangsmaterial gemäß DIN EN 10216-5 oder DIN EN
10217-7.
Am fertigen Bogen nach DIN EN 10253-4 und TRbF 50,
Anhang A: Ziffer 3.3 und 3.34
Für die Prüfung von geschweißten Rohrbogen gelten die
AD 2000 Merkblätter der Reihe HP sinngemäß.

Kennzeichnung
Die Rohrbögen sind dauerhaft und deutlich, z.B. durch
Einprägen gemäß DIN EN 10253-4 zu kennzeichnen.

*Hinweis*
Hinweis zu Formstücke aus rostfreiem Stahl

Formstücke aus rostfreiem Stahl,
T-Stücke, Reduzierstücke und Kappen aus rostfreiem
Stahl, zum Einbau in Rohrleitungen.
Für die unterirdische und oberirdische Verlegung, sowie
den Einbau in Stationen und Schächte.

Verbindlich einzuhalten sind:
1. Produktsicherheitsgesetz (ProdSG) und zugehörige
Verordnungen (ProdSV)
2. Betriebssicherheitsverordnung (BetrSichV)
3. Bauproduktengesetz (BauPG)
4. Technische Regeln für Betriebssicherheit /
Gefahrstoffe, insbesondere TRBS 3151 / TRGS 751
5. VdTÜV-Merkblätter, insbesondere VdTÜV-MB 967,
VdTÜV-MB 966-1 und VdTÜV-MB 966-2
6. AD 2000 Merkblätter, Reihe B, W und HP
7. DIN, DIN EN und DIN EN ISO, insbesondere EN 10028-7,
DIN EN 10088-3, DIN EN 10253-4, DIN EN
10216-5, DIN EN 10217-7, DIN EN 13480-3, DIN EN ISO
1127, DIN EN ISO 9692-1
8. Technische Regeln für Dampfkessel, insbesondere TRD
301 Anlage 2 TRD 100 und 201 (sonstige
Erkenntnisquelle)
Verwendung
Die in Europa üblichen Außentemperaturschwankungen sind
zu berücksichtigen.
Druckstufe: PN 16
Werkstoffe
Für Produktenleitungen:
X6CrNiMoTi17-12-2 (1.4571) Ausführungsart W1A oder W2A
Herstellung
Nach DIN EN 10253-4 unter sinngemäßer Beachtung der
AD2000 - Merkblätter der Reihe HP, bei
Sonderkonstruktionen
nach den von der Benannten Stelle geprüften Zeichnungen
und Berechnungsnachweisen mit:
- Abmessungen und Maßtoleranzen der Formstücke auf
Basis folgender Normen:
Reduzierung Þ DIN EN 10253-4
T-Stück Þ DIN EN 10253-4
Kappe Þ DIN EN 10253-4
Alternativ zu Kappen können Korbbogenböden nach DIN
28013 eingesetzt werden.
- Innenkalibrierte Anschlussenden, gratfrei, mit
Schweißfase nach DIN EN ISO 9692-1
Kennzahl 1.2.1 bei Wanddicke < 4,0 mm
Kennzahl 1.3 bei Wanddicke > 4,0 mm.

Bei Wanddicken-Unterschieden zwischen Formstück und
Anschlussrohrleitung > 0,5 mm sind die Enden
entsprechend der Anschlusswanddicken durch innere
Beidrehung herzustellen.

Ausführung
Geschmiedet, geschweißt oder durch Warmformgebung.

Anforderungen und Prüfung
Gemäß DIN EN 10253-4 und TRbF 50, Anhang A: Ziffer 3.3
und 3.34
Prüfumfang nach den Bestimmungen der jeweiligen
Vormaterialnormen und den AD 2000 Merkblättern der
Reihe W.
Geschweißte Formstücke sind sinngemäß nach AD 2000
Merkblättern der Reihe HP zu prüfen.

Kennzeichnung
Die Formstücke sind dauerhaft und deutlich, z.B. durch
Einprägen gemäß DIN EN 10253-4 zu kennzeichnen.

*Hinweis*
Hinweis zu Schweissverbindungen

Schweissverbindungen (Stahl und nichtrostender Stahl)

Zur Verbindung von oberirdisch und unterirdisch
verlegten Rohrleitungen und Rohrleitungsteilen.
Verbindlich einzuhalten sind:
1. Produktsicherheitsgesetz (ProdSG) und zugehörige
Verordnungen (ProdSV)
2. Betriebssicherheitsverordnung (BetrSichV)
3. AD 2000 Merkblätter, insbesondere AD 2000 HP3
4. Technische Regeln für Betriebssicherheit /
Gefahrstoffe
5. VdTÜV- Merkblätter
6. DIN, DIN EN und DIN EN ISO  Normen, insbesondere DIN
EN ISO 3834-3, DIN EN ISO 9606-1,
DIN EN ISO 9692-1 und 2

Druckstufe: PN 16

Werkstoffe
Schweißzusatzwerkstoffe, Schweißdrähte und Elektroden,
angepasst den Werkstoffen der zu schweißenden
Rohrleitungen und Rohrleitungsteilen.
Zusatzwerkstoffe nach DIN EN ISO 2560, DIN EN 12536,
DIN EN ISO 3581, DIN EN ISO 15792-1und DIN EN
ISO 14341.
Die Schweißzusatzwerkstoffe müssen zum Verschweißen in
Zwangslage geeignet sein.

Herstellung
Nach Wahl des AN und Zulassung nach TRbF 50 Ziffer 5.2
Alle gültigen Schweißerzeugnisse und
Verfahrensprüfungen für alle vorgesehenen Schweißungen
einschließlich Stutzenschweißungen sind vor
Arbeitsaufnahme der Bauleitung und der zugelassene
Stelle vorzulegen. Die Kosten für evtl. Prüfungen
werden nicht gesondert vergütet.
- Die Rohrenden sind mit einer Schweißfase nach DIN EN
ISO 9692-1 und 2 vorzubereiten.
- Die Fugenflanken müssen sauber, glatt und trocken
sein.
- Beiderseits der Schweißnaht muss das Rohrende auf
einer Breite von 150 mm frei von Umhüllungen und
Anstrichen sein.
- Bei einer Umgebungstemperatur unter +5°C ist eine
Vorwärmung auf 20° C bis 50° C durchzuführen.
- Bei einer Umgebungstemperatur unter 5°C ist das
Schweißen einzustellen.
- Direkte Einflüsse von Wind, Regen und Schnee sind von
Schweißnaht so lange fernzuhalten, bis die
Schweißnaht erkaltet ist.

Durchführung der Schweißarbeiten
- Bei der Durchführung von Schweißarbeiten ist die TRbF
50 Ziffer 5.2 zu beachten.
- Schweißungen von Hand dürfen nur von Schweißern
durchgeführt werden, die entsprechend AD 2000
Merkblatt HP3 ihre Eignung nach DIN EN ISO 3834-3 und
DIN EN ISO 9606-1 in der für den Werkstoff und
der für die Wanddicke entsprechenden Gruppe
nachgewiesen haben.
- Schweißzusatzwerkstoffe sind sowohl auf den
Grundwerkstoff als auch untereinander abzustimmen,
damit
die erforderlichen Eigenschaften der
Schweißverbindungen gewährleistet sind.
- Die Wurzellage ist grundsätzlich in WIG-Schweißung
auszuführen.
- Die zweite Lage ist unmittelbar nach dem Schleifen
der Wurzellage einzubringen.
- Alle weiteren Füll- und Decklagen sollen jeweils
komplett über den ganzen Umfang fertig gestellt werden,
bevor die nachfolgende Lage eingebracht wird. Nach
Fertigstellung der Decklage ist die Schweißnaht und
ihre Umgebung sorgfältig von Schlacke und Spritzern zu
reinigen.
- Sollen Konstruktionsteile angeschweißt werden, ist
hierüber Einvernehmen mit dem Sachverständigen
herbeizuführen.
Im Allgemeinen sind dazu besondere Maßnahmen
(Schweißverfahren, Zusatzwerkstoffe, Vorwärmung)
erforderlich.
- Schweißverbindungen bei nichtrostenden Stählen nach
DIN EN 10088-1 bis 3, DIN EN 10028-7 und
DIN EN 10222-5 sind komplett durch WIG-Schweißung
herzustellen. DIN EN ISO 14175 ist zu beachten.

Ausführungen

Ausführung A:
Für das Verschweißen von Rohren nach DIN EN 10217, DIN
EN 10216 und DIN EN ISO 3183 gilt:
Vorwärmung: nicht erforderlich (siehe auch
Vorbereitung)
Schweißen:
- Rohre < DN 50 und
max. 2,9 mm Wanddicke : 2-lagig, Wurzellage mit
WIG-Schweißung,
2. Lage kann auch mit Gasschmelzschweißung
ausgeführt werden.
- Rohre > DN 50 und
Wanddicke > 2,9 mm : Lichtbogenschweißung mind.
2-lagig,
davon Wurzellage mit WIG-Schweißung

Ausführung B:
Für das Verschweißen von nichtrostendem Stahl nach DIN
EN 10088-1 bis 3, DIN EN 10028-7 und DIN EN
10222-5 gilt:
Vorwärmung : 50° C schwitzwassertrocken
Schweißen : Komplett WIG-Schweißung, Formierung im
Inneren des Rohres mit Formiergas und Schutzgas nach
DIN EN ISO 14175

Prüfung
Die Anzahl der zu prüfenden Schweißnähte ist in
Absprache mit dem Sachverständigen festzulegen.
Bei Rohrleitungen > DN 100 sind mindestens 2 % der
Rundnähte zerstörungsfrei zu prüfen.
Auf Verlangen der Bauleitung können Schweißverbindungen
zur technologischen Untersuchung herausgeschnitten
werden.

Kennzeichnung
Kennzeichnung der Schweißnähte nach Forderung der
zugelassenen Überwachungsstelle und der TRbF 50.
Alle Rundschweißnähte sind mit einer Nummer zu versehen
und in einem Rohrbuch zu dokumentieren.
Hierin ist für jedes Rohr / Bauteil Werkstoff,
Durchmesser und Wanddicke einzutragen.
Für die Baustellenschweißung sind Datum der Schweißung,
Namen der Schweißer, Art der Schweißnaht und
alle besonderen Bedingungen und Maßnahmen einzutragen.

Gesetzlich erforderliche Nachweise
Produktsicherheitsgesetz (ProdSG) und zugehörige
Verordnungen (ProdSV)

**08.03.0010 Be- u. Entlüftungsleitung DN 50, einwandig, erdverlegt**
Be- und Entlüftungsleitung  DN 50, einwandig,
erdverlegt
außen PE - Ummantelung, innen schwarz,
inkl. Form-, Verbindungs- und Isoliermaterial,
Fügeverfahren - geschweißt,
liefern und verlegen

Vom Domdeckel bis zur Anbindung innerhalb der
Baugrube an die vorhandenen Rohrleitung.

Einschließlich der erforderlichen Isolierkupplung und
Ex-Funkenstrecke
Menge: 30,000 m

**08.03.0020 Felsschutzmatte für den zusätzlichen mechanischen Schutz der PE-Rohrumhüllung.**
Felsschutzmatte für den zusätzlichen mechanischen
Schutz der  PE-Rohrumhüllung.
Da die Rohrleitung teilweise im Bereich der
Frostschutzschicht verlegt werden muss, ist sie zum
Schutz der Isolierung mit einer Felsschutzmatte zu
umhüllen.
Menge: 30,000 m

**08.03.0030 Be- u. Entlüftungsleitung DN 50, einwandig,oberirdisch**
Be- und Entlüftungsleitung  DN 50, einwandig,
oberirdisch
mit Anstrich, innen schwarz,
inkl. Form-, Verbindungs- und Isoliermaterial,
Fügeverfahren - geschweißt,
liefern und verlegen

Vom Domdeckel bis zur Schachtwand
Menge: 6,000 m

**08.03.0040 Edelstahlrohr Probenentnahme, Vor- u. Rücklaufleitung DN25**
Edelstahlrohr Probenentnahme, Vor- und Rücklaufleitung
Gemäß Ausführungsbeschreibung 0001-0005
Edelstahlrohr DN 25, einwandig
- Form-, Verbindungsmaterial,
- Halterungen
- Auslauf wahlweise in den Tank oder in ein externes
Gefäß
- Rohrleitung im Inneren des Tankes
- vom Domdeckel bis in den Warenprüfschrank
- Bypassleitungen für Armaturen

Rohrleitung kann auch im Bereich der Pumpengruppe und
bis zum Probenahmeschrank mit Verschraubungen
hergestellt werden.
Die Montage und Demontage des Schrankes muss
gewährleistet sein.
Menge: 38,000 m

**08.03.0050 Edelstahlrohr Probenentnahme, Vorlaufleitung DN10**
Edelstahlrohr Probenentnahme, Vorlaufleitung DN10
Gemäß Ausführungsbeschreibung 0001-0005
Edelstahlrohr DN 10, einwandig
inkl. Form-, Verbindungsmaterial,
inkl. Halterungen

- von Pumpengruppe bis in den Warenprüfschrank

Rohrleitung kann auch im Bereich der Pumpengruppe und
bis zum Probenahmeschrank mit Verschraubungen
hergestellt werden.
Die Montage und Demontage des Schrankes muss
gewährleistet sein.
Menge: 6,000 m

**08.03.0060 Betankungsleitung DN65**
Betankungsleitung DN65
Gemäß Ausführungsbeschreibung 0001-0005
Edelstahlrohr DN 65, einwandig
inkl. Form-, Verbindungsmaterial,
inkl. Halterungen

-Rohrleitung im Inneren des Tankes
-vom Domdeckel bis zum Betankungspult
Menge: 10,000 m

**08.03.0070 Spülleitung Pumpe DN32**
Spülleitung Pumpe DN32
Gemäß Ausführungsbeschreibung 0001-0005
Edelstahlrohr DN 32, einwandig
inkl. Form-, Verbindungsmaterial,
inkl. Halterungen

-Rohrleitung im Inneren des Tankes
-vom Domdeckel bis zum Betankungspult
Menge: 10,000 m

**08.03.0080 Entleerungsleitung vom Betankungsmodul DN 20**
Entleerungsleitung vom Betankungsmodul DN 20
Gemäß Ausführungsbeschreibung 0001-0005
Edelstahlrohr DN 20, einwandig
inkl. Form-, Verbindungsmaterial,
inkl. Halterungen

-Rohrleitung im Inneren des Tankes
-vom Domdeckel bis zum Betankungspult
Menge: 10,000 m

**08.03.0090 Befüllleitung DN 80**
Befüllleitung DN 80
Gemäß Ausführungsbeschreibung 0001-0005
Edelstahlrohr DN 80, einwandig
inkl. Form-, Verbindungsmaterial,
inkl. Halterungen

-Rohrleitung im Inneren des Tankes
-vom Domdeckel bis zur Betankungskupplung
Menge: 7,000 m

**08.03.0100 Abdichtung für Rohrdurchführung DN 50/150 Außenwand**
Abdichtung für Rohrdurchführung DN 50/150 Außenwand
für einwandiges Rohrsystem DN 50 folgende
Abmessungen:

- Außenrohr: DN 50 (60,3 mm) plus PE-Isolierung
- Futterrohr DA 150 mm
- 2 Stück Abdichtung Gliederkette (Link-Seal)  aus
aromaten- und kraftstoffbeständigen Gummielementen,
Schrauben A2

Je eine Gliederkette wird an der Wandaußenseite und
eine an der Wandinnenseite angebracht.
Menge: 4,000 St

**08.03.0110 Abdichtung für Kabeldurchführung DN150 Außenwand**
Abdichtung für Kabeldurchführung DN150 Außenwand
für Kabel

- Futterrohr DA 150 mm
- Mehrere Kabel
Menge: 4,000 St

**08.03.0120 Rückschlagklappe DN 25, PN 16**
Rückschlagklappe DN 25 PN 16
Einklemmarmatur für Einbau zwischen Flansche nach:
EN 1092-1: PN16.
Für den Einbau in senkrechte Leitungen.

Temperatur: -20°C ... +80°C

Werkstoffe:
1.4571
Menge: 2,000 St

**08.03.0130 Detonationssicheres Fußventil für Saugleitungen DN65**
Detonationssicheres Fußventil für Saugleitungen DN 65

EX-Grupe IIB3
Werkstoffe:
Edelstahl, Dichtungen PTFE/FPM
Volumenstrom, max 200 l/min, F34
Menge: 2,000 St

**08.03.0140 Flüssigkeits-Detonationssicherung DN80**
Flüssigkeits-Detonationssicherung  DN80
für Füll- und Entleerungsleitungen - Inneneinbau

EX-Grupe IIB3
Werkstoffe:
Edelstahl, Dichtungen PTFE

Volumenstrom, max 800 l/min, F34
Menge: 2,000 St

**08.03.0150 Flüssigkeits-Detonationssicherung DN32**
Flüssigkeits-Detonationssicherung  DN32
für Füll- und Entleerungsleitungen - Inneneinbau

EX-Grupe IIB3
Werkstoffe:
Edelstahl, Dichtungen PTFE

Volumenstrom, max 100 l/min, F34
Menge: 2,000 St

**08.03.0160 Flüssigkeits-Detonationssicherung DN25**
Flüssigkeits-Detonationssicherung  DN25
für Füll- und Entleerungsleitungen - Inneneinbau

EX-Grupe IIB3
Werkstoffe:
Edelstahl, Dichtungen PTFE

Volumenstrom, max 60 l/min, F34
Menge: 2,000 St

**08.03.0170 Flüssigkeits-Detonationssicherung DN20**
Flüssigkeits-Detonationssicherung  DN20
für Füll- und Entleerungsleitungen - Inneneinbau

EX-Grupe IIB3
Werkstoffe:
Edelstahl, Dichtungen PTFE

Volumenstrom, max 20 l/min, F34
Menge: 2,000 St

**08.03.0180 Detonationsrohrsicherung für Be- u. Entlüftung DN50**
Detonationsrohrsicherung für Be- und Entlüftung DN50
für stabile Detonationen und Deflagrationen in
Eckausführung mit Stoßfang

EX-Grupe IIB3
Werkstoffe:
Gehäuse Stahl,
Filter Edelstahl,
Dichtungen FPM

Volumenstrom der Einlagerung, max 800 l/min
Volumenstrom der Auslagerung, max 200 l/min, F34
Menge: 2,000 St

**08.03.0190 Entleerung-/Entnahmeeinrichtung DN 15 PN 16**
Entleerung-/Entlüftungseinrichtung  DN 15 PN 16 aus
Edelstahl

Gemäß Ausführungsbeschreibung 0001-0005

bestehend aus:
Anschweißnippel 1/2 " AG
Rohrstück mit Biegung (45°)
Gewindeeindichtung
Anbohrung und Stutzennaht 1/2"
Rundnaht 1/2"
Zusammenbau mit Kugelhahn und Stopfen zur
Entleerungseinheit.
Menge: 2,000 St

**08.03.0200 Zweiteiliger Kugelhahn mit Flanschen DN 20 PN16**
Zweiteiliger Kugelhahn mit Flanschen DN 20 PN16
Durchgang voll, Aufbauflansch F05 (DIN ISO 5211)
Flansch (B1) gemäß DIN EN 1092-1
schwimmende Kugel, silikonfrei, zusätzlicher O-Ring
Tellerfedervorgespannt, Schaltwelle ausblassicher,  mit
kurzem Handhebel.

Temperatur: -20°C ... +80°C
Baulänge: FTF27 gemäß DIN EN 558-1

Werkstoffe:
Die Werkstoffe aller produktberührten Teile müssen
beständig gegen F34 und Buntmetallfrei sein.
Edelstahl (Gehäuse und Kugel)
Menge: 2,000 St

**08.03.0210 Zweiteiliger Kugelhahn mit Flanschen DN 65 PN16**
Zweiteiliger Kugelhahn mit Flanschen DN 65 PN16
Durchgang voll, Aufbauflansch F05 (DIN ISO 5211)
Flansch (B1) gemäß DIN EN 1092-1
schwimmende Kugel, silikonfrei, zusätzlicher O-Ring
Tellerfedervorgespannt, Schaltwelle ausblassicher,  mit
kurzem Handhebel.

Temperatur: -20°C ... +80°C
Baulänge: FTF27 gemäß DIN EN 558-1

Werkstoffe:
Die Werkstoffe aller produktberührten Teile müssen
beständig gegen F34 und Buntmetallfrei sein.
Edelstahl (Gehäuse und Kugel)
Menge: 2,000 St

**08.03.0220 Zweiteiliger Kugelhahn mit Flanschen DN 80 PN16**
Zweiteiliger Kugelhahn mit Flanschen DN 80 PN16
Durchgang voll, Aufbauflansch F05 (DIN ISO 5211)
Flansch (B1) gemäß DIN EN 1092-1
schwimmende Kugel, silikonfrei, zusätzlicher O-Ring
Tellerfedervorgespannt, Schaltwelle ausblassicher,  mit
kurzem Handhebel.

Temperatur: -20°C ... +80°C
Baulänge: FTF27 gemäß DIN EN 558-1

Werkstoffe:
Die Werkstoffe aller produktberührten Teile müssen
beständig gegen F34 und Buntmetallfrei sein.
Edelstahl (Gehäuse und Kugel)
Menge: 2,000 St

**08.03.0230 Druckentlastungsventil DN 15 PN 16**
Druckentlastungsventil DN 15 PN 16,
Ansprechdruck: 6 bar.

Zur thermischen entlastung der Befüllleitung

Werkstoffe:
Die Werkstoffe aller produktberührten Teile müssen
beständig gegen F34 und Buntmetallfrei sein.
Edelstahl
Menge: 2,000 St

**08.03.0240 Tankwagenkupplung 3" mit Anschluss DN 80**
Tankwagenkupplung mit Anschluss DN 80 / 3".
Vaterteil mit Verschlusskappe und Kette.
Für den Anschluss des Tankwagens an das Füllrohr.
Einschl. abgewinkeltem Rohrstück mit Flansch DN80 und
Gewinde 3".

Werkstoffe:
Die Werkstoffe aller produktberührten Teile müssen
beständig gegen F34 und Buntmetallfrei sein.
Edelstahl
Menge: 2,000 St

**08.03.0250 Kupplung für Zapfventil 1 1/2"zum Entleeren des Betankungsschlauches**
Kupplung für Zapfventil  1 1/2" zum Entleeren des
Betankungsschlauches
mit Verschluss aus Edelstahl 1.4571
Menge: 2,000 St

**08.03.0260 - 1 St. 4 Liter Probenahmeeinrichtung**
- 1 St. 4 Liter Probenahmeeinrichtung:
Closed Circuit Sampler (CCS) ist ein hochwertiges
Probenahmegefäß 4 Liter, das speziell für die sichere
und kontaminationsfreie Entnahme von
Flugkraftstoffproben entwickelt wurde. Es ermöglicht
eine vollständige visuelle Überprüfung der
Kraftstoffqualität innerhalb eines geschlossenen
Systems.

Einlassventil als Totmann-Kugelhahn

Technische Beschreibung
Kapazität: 4 Liter
Materialien:
Behälter: Borosilikatglas
Basis: Weiß epoxidbeschichtetes Aluminium
Deckel: Scharnierdeckel mit Belüftung
Anschlüsse:
Einlass: 3/8" BSPP
Auslass: 1" BSPP
Abmessungen: Höhe 412 mm (mit geschlossenem Deckel),
Breite 269 mm (mit SWD-Fitting), Tiefe 260 mm
Gewicht: 5 kg (leer)
Besonderheiten:
Tangentialer Einlass zur Förderung eines Wirbeleffekts,
der Verunreinigungen in der Mitte konzentriert
Edelstahl-Ablassventil für direkte Entleerung
Leicht zu reinigen durch den schwenkbaren Deckel

Ausstattung:
Der CCS kann mit verschiedenen Zubehörteilen
ausgestattet werden, um spezifische Prüfanforderungen
zu erfüllen, mindestens:
Shell Water Detector (SWD) Armaturen: Erhältlich als
interne oder externe Fittings zur Erkennung von Wasser
im Kraftstoff.
Capsule Catcher: Verhindert das Austreten von
SWD-Kapseln durch das Ablassventil und kann auch
nachgerüstet werden.

FABRIKAT / HERSTELLER:
Aljac Fuelling Components Ltd.

Typ:
Aljac 4-Liter Closed Circuit Sampler (CCS)
Menge: 2,000 St

**08.03.0270 Pumpengruppe zur Probenahme**
Pumpengruppe zur Probenahme gem. beigefügter
Zeichnungen

-Absperrarmaturen
- Pumpe 230V, max 56 l/min, 2,3 bar, 0,5 kW, EEx de
- Bypass mit Handflügelpumpe, ca. 10Ltr./Min.
- Anschlüsse an die Rohrleitungen
Menge: 2,000 St

**08.03.0280 Probeentnahmeschrank zweigeteilt**
Probeentnahmeschrank zweigeteilt
Material: Edelstahl, 1.4301 mit Schliff,
Abmessungen ca.: 1200x400x1000mm, (LxBxH), siehe
eigefügte Zeichnungen

- Bodenöffnung zur Rohreinführung
- Bohrungen zur Befestigung
- Doppelflügeltür mit Verriegelung
- Arretierung der Türen, manuell mittels Sturmhaken
- Montagerückwand zur Aufnahme des Halterungsbau
- Erdungskabel mit Klemme, Länge ca. 1,50 Meter
- Auffangwanne und Regalfach
- Platz für einen Tastautomat für die Pumpe
Menge: 2,000 St

*Hinweis*
Anfahrschutz

**08.03.0290 Rammschutzbügel 90 Grad, aus Stahl, H= 65cm liefern und montieren**
Rammschutzbügel 90 Grad Bogen-, aus Stahl, H= 65cm, als
Eckschutzbügel,
aus feuerverzinkten pulverbeschichteten Stahl zum
Schutz von Objekten vor Fahrzeugen,
mit auffällig gelb (RAL 1023)/schwarzen Farbgebung,
mit TÜV-Zualssung zum Aufdübeln auf einem
flüssigkeitsdichten Betonflugfeld nach WHG und AwSV,
liefern und montieren
Menge: 8,000 St

*Hinweis*
Sonstige Anlagen

**08.03.0300 Oberirdische technische Einrichtungen ausbauen. Elektrische Anschlüsse abklemmen.**
Oberirdische technische Einrichtungen ausbauen und
wiedereinbauen. Elektrische Anschlüsse abklemmen und
wiederanschließen.

Dies betrifft folgende Anlagen:
- 2 x Halterung Feuerlöscher
- 1 x Halterung Löschdecke
- 1 x Flugfeldtelefon
Menge: 1,000 PSCH

#### Abschnitt 08.04 Prüfungen/Abnahmen

*Hinweis*
Hinweis zu zerstörungsfreies Prüfen von Schweißnähten

Verbindlich einzuhalten sind:
1. Produktsicherheitsgesetz (ProdSG) und zugehörige
Verordnungen (ProdSV)
2. Betriebssicherheitsverordnung (BetrSichV)
3. AD 2000 Merkblätter, insbesondere AD 2000 HP5/3
4. Technische Regeln für Betriebssicherheit /
Gefahrstoffe
5. VdTÜV-Merkblätter
6. DIN, DIN EN und DIN EN ISO - Normen

Anforderungen und Prüfungen
Allgemeines
- Die zugelassene Stelle überzeugt sich bei Baubeginn
von der sachgemäßen Arbeitsweise der einzelnen
Prüftrupps, ggf. mit Hilfe von Vergleichsprüfungen an
Musterstücken, insbesondere bei der US-Prüfung.

- Die Unterlagen für die Ergebnisse der
zerstörungsfreien Prüfung sind durch die ausführende
Firma bereitzuhalten. Die zugelassene Stelle ist
berechtigt, den Prüfungen beizuwohnen.

- Die Prüfung beinhaltet die Durchführung der Prüfungen
einschließlich Gestellung des Personals, der Geräte
sowie aller notwendigen Materialien.

- Die Schweißnähte > DN 100 sind stichprobenweise nach
Angabe der zugelassenen Stelle, jedoch mindestens 5 %
der Schweißnähte zu durchstrahlen.

- Die Schweißnähte < DN 100 sind stichprobenweise nach
Angabe der zugelassenen Stelle zu durchstrahlen.

Materialien und Vorbereitung
Für die Durchstrahlungsprüfungen gelten die
Anforderungen entsprechend DIN EN ISO 5579 für Klasse B
(verbesserte Prüftechnik). Die Bildgüte muss mittels
Bildprüfkörper (BPK) zur ausreichenden
Detailerkennbarkeit gemäß DIN EN ISO19232 nachgewiesen
werden.

Durchführung
A. Durchstrahlungsprüfung

- 100 %ige Durchstrahlung der Schweißnähte
- Je Rundnaht für Rohre < DN 150 sind 2 Aufnahmen, ab
DN 200 sind 3 Aufnahmen erforderlich.
- Jeder Film ist deutlich mit der Schweißnahtnummer und
der Position des Filmes auf der Schweißnaht zu
kennzeichnen. Die Filme sollen spätestens nach 12
Stunden der zugelassenen Stelle vorgelegt werden.

B. Ultraschallprüfung

Die Durchführung der Ultraschallprüfung soll in
Anlehnung an das AD 2000 HP5/3 erfolgen. Anhand von
Teststücken ist eine Prüfanweisung (Wahl der Prüfköpfe,
Einschallwinkel, Prüfkopfposition und auswertbare
Bereiche) zu erstellen und von der zugelassenen Stelle
genehmigen zu lassen. Der Prüfumfang wird mit der
zugelassenen Stelle vereinbart. Die Ultraschallprüfer
sollen vor Aufnahme ihrer Tätigkeit ihre Befähigung
durch die zugelassene Stelle nachweisen.

Auswertung der Prüfungen
- Die Qualität der Schweißnähte ist entsprechend den
Anforderungen des AD 2000 HP5/3 und der DIN EN ISO
5817, Bewertungsgruppe B zu beurteilen. Die Beurteilung
erfolgt in jedem Fall durch die zugelassene Stelle.
- Die ausreichende Güte der Aufnahmen wird durch die
zugelassene Stelle im Rahmen von Vorversuchen
beurteilt. Hierbei ist die DIN EN ISO 13232-1 und 2
maßgebend. Die in den Vorversuchen festgelegten
Prüfbedingungen sind für die laufenden Prüfungen auf
der Baustelle festzuhalten. Vor Änderung der
Prüfbedingungen ist in jedem Fall die zugelassene
Stelle hinzuzuziehen.
- Der Auftragnehmer benennt eine verantwortliche
Schweißaufsicht, die vorab eine Beurteilung der
Schweißnahtqualität gemäß dieser Forderung vornimmt.
- Die Kosten für Wiederholungsprüfungen an fehlerhaften
oder erneuerten Schweißnähten und für nachträgliche
Erhöhung des Prüfumfangs durch fehlerhafte Schweißungen
hat der AN ohne besondere Vergütung zu tragen.
- Die Kosten für die Begutachtung der Röntgenfilme
durch die zugelassene Überwachungsstelle trägt der AG.

Kennzeichnung
- Die Kennzeichnung ist entsprechend DIN EN ISO 5579
vorzunehmen.

- Jede Schweißnaht, die nicht akzeptable Fehler
aufweist, ist als schadhaft zu betrachten und mit einem
 Farbstift zu kennzeichnen.

- Zur Kennzeichnung der Nahtfehler können die
Kurzzeichen nach DIN EN ISO 6520-1 verwendet werden.

Prüfprotokoll
Gemäß AD 2000 HP5/3 sind für alle Prüfungen
Prüfprotokolle zu erstellen. Es soll unter Hinweis auf
DIN EN ISO 17636-1 und 2 so erstellt werden, dass
mindestens die folgenden Angaben enthalten sind:
- Zuordnung Durchstrahlungsbild  Werkstückabschnitt
- Strahlungsquelle, Intensität, Belichtungszeit
- Anordnung von Strahlungsquelle, Werkstück, Film
- Abstand Strahlungsquelle  Werkstückoberfläche bzw.
Werkstückoberfläche  Film
- Werkstück (Schweißnaht)
- Filmtyp, Aufnahmefolien (Art und Dicke)
- Prüfklasse, Bildgütezahl und Bildgüteklasse
- Prüfdatum

Gesetzlich erforderliche Nachweise Gemäß
Produktsicherheitsgesetz (ProdSG) und zugehörige
Verordnungen (ProdSV)

**08.04.0010 Prüfen von Schweißnähten DN 50 - 80**
Zerstörungsfreies Prüfen von Schweißnähten
Prüfen von Schweißnähten DN 50 bis 80 mittels
Durchstrahlen
mit Hilfestellung durch den AN
Menge: 10,000 St

**08.04.0020 Prüfen von Schweißnähten DN 20 -40**
Zerstörungsfreies Prüfen von Schweißnähten
Prüfen von Schweißnähten DN 20 bis 40 mittels
Durchstrahlen
mit Hilfestellung durch den AN
Menge: 20,000 St

*Hinweis*
Hinweis zu Druckprüfung an Rohrleitung

Druckprüfung an Rohrleitungen.
Diese Spezifikation gilt für Rohrleitungen, die sich
gem. VdTÜV Merkblatt 967 innerhalb eines Werkgeländes
befinden (unterirdische Rohrleitungen, Rohrleitungen in
Tanks, Stationen und Schächten).

Diese Spezifikation gilt nur für die erstmalige
Druckprüfung vor Inbetriebnahme.

Verbindlich einzuhalten sind:
1. Produktsicherheitsgesetz (ProdSG) und zugehörige
Verordnungen (ProdSV)
2. Betriebssicherheitsverordnung (BetrSichV)
3. Unfallverhütungsvorschriften (UVV)
4. Technische Regeln für Betriebssicherheit /
Gefahrstoffe
5. VdTÜV-Merkblätter
6. DVGW (Deutscher Verein des Gas- und Wasserfaches
e.V.) - Arbeitsblatt G 469

Durchführung
Die Druckprüfung ist vor dem Spülen und Befüllen der
maschinellen Installation durchzuführen. Im
Rohrleitungssystem eingebundene Armaturen sind in
Stellung offen zu halten.

Alle Prüfungen an Schweißnähten und Werksumhüllungen
von Rohren sind vor der Druckprüfung durchzuführen. Die
Umhüllung von Verbindungsstellen, z.B. Schweißnähte,
ist nach der Druckprüfung durchzuführen.

Bei unterirdisch verlegten Rohrleitungen darf der
Rohrgraben erst verfüllt werden, wenn die Druckprobe
abgeschlossen ist.

Die Art und der Umfang der Druckprobe ist durch den AN
mit der zugelassenen Überwachungsstelle und dem AG
abzustimmen.

Eine Wasserdruckprobe ist nicht zugelassen.

Durch den Auftragnehmer sind alle zur Durchführung der
Druckprobe notwendigen Zubehörteile und Anschlüsse, wie
Druckerzeuger, Druckmess- und Temperaturmessgeräte zu
stellen und zu montieren. Der Auftragnehmer stellt die
zur Druckprüfung notwendigen Monteure.

Die Prüfabschnitte sind durch geeignete Mittel
(Steckscheiben, Vorschweißböden, Blindflansche)
gegenüber anderen Anlagenteilen abzusperren.

Die Druckprüfung von erdverlegten Verbindungsleitungen
oder deren Abschnitten und der oberirdisch verlegten
Rohrleitungen ist nach DVGW G469 durchzuführen.

Freiliegende Verbindungen (Flanschverbindungen,
Schweißnähte) sind auf Dichtheit durch Sichtprüfung zu
prüfen. Dazu sind alle Schweißnähte und
Flanschverbindungen mit Nekallösung abzupinseln.

Die Festlegung der Prüfdrücke, des Prüfmediums und der
Prüfdauer ist zwischen dem Auftragnehmer, der
zugelassenen Überwachungsstelle und dem Auftraggeber zu
vereinbaren.

Die Gesamtstandzeit unter Prüfdruck muss mindestens 4
Stunden betragen. Wenn eine eindeutige
Dichtheits-aussage nicht möglich ist, ist die Standzeit
entsprechend zu verlängern.

Alle für die Druckprüfung anfallenden Kosten trägt der
Auftragnehmer. Die Gebühren für die zugelassene
Überwachungsstelle trägt der Auftraggeber.

Kosten, die aufgrund von Wiederholungsprüfungen
entstehen, gehen zu Lasten des Auftragnehmers.

Nach Fertigstellung der Arbeiten und wenn das System
mit Kraftstoff gefüllt ist, wird eine Dichtheitsprüfung
(Sichtprüfung) mit Kraftstoff durchgeführt. Prüfdruck
entsprechend der Druckhöhe der installierten Pumpen im
Behälter.

Prüfdrücke
In Abstimmung mit der zugelassenen Überwachungsstelle
können unter Beachtung der höchstzulässigen Prüf-drücke
von Armaturen und Formteilen, analog der TRbF 620,
folgende Prüfdrücke festgelegt werden:
- PN 16 : 1,3 x höchstzulässiger Betriebsdruck = 20,8
bar
- Für Entleerungsleitungen und andere mit geringem
Überdruck betriebenen Leitungen können in Abstimmung
mit dem Sachverständigen der zugelassenen
Überwachungsstelle geringere Prüfdrücke festgelegt
werden (mindestens 5 bar).

Gesetzlich erforderliche Nachweise gemäß ProdSG und
zugehörigen Verordnungen (ProdSV)

**08.04.0030 Druckprobe der geschweißten Rohrleitungen oberirdisch**
Druckprüfung an Rohrleitungen
Druckprobe der geschweißten und fertig verlegten
oberirdischen Rohrleitungen mit getrockneter Luft.
Menge: 1,000 PSCH

**08.04.0040 Druckprobe der geschweißten Rohrleitungen erdverlegt**
Druckprobe der geschweißten und fertig erdverlegten
Rohrleitungen mit getrockneter Luft.
Menge: 1,000 PSCH

**08.04.0050 Isolationsprüfungen der Rohrleitungen**
Isolationsprüfung der erdverlegten Rohrleitungen DN50
und DN (60/83)
mit 20 kV Prüfspannung, im Beisein des AG/TÜV, einschl.
Erstellen einer Prüfbescheinigung.
Der Nachweis der Isolationsprüfung ist dem AG zu
übergeben.
Die Prüfung muss kurz vor dem Einsanden der Rohre
erfolgen.
Menge: 1,000 PSCH

**08.04.0060 Überwachung der Einsandung/Umhüllung der Rohrleitungen**
Überwachung der Einsandung/Umhüllung der Rohrleitungen
mit Erdreich.
Menge: 1,000 PSCH

#### Abschnitt 08.05 Inbetriebnahme/Probbetrieb/Schulung

*Hinweis*
Funktionsprüfung, Probebetrieb, Schulung

FUNKTIONSPRÜFUNG (trocken):

Vor der Inbetriebnahme/Probebetrieb sind
Funktionsprüfungen der einzelnen Anlagenkomponenten
durchzuführen.

Die trockenen Funktionsprüfungen werden
eigenverantwortlich durch den AN in eigener
Zuständigkeit durchgeführt, für die Anlagenteile die
seinen Lieferumfang betreffen.

Die Anlagenteile sind dabei nicht mit Kraftstoff
gefüllt.
Sie umfassen im Wesentlichen folgende Punkte:
Überprüfung auf Vollständigkeit und Übereinstimmung mit
den Zeichnungen
Überprüfung der Stabilität aller nicht beweglichen und
Gangbarkeit aller beweglichen Teile in der Anlage.

Überprüfung der Funktionsfähigkeit
- der elektrischen Mess-, Steuer-, und Regelanlagen
- der sonstigen elektrischen Installationen
- der Armaturen, Rohrleitungen und Umschlaganlagen
- der Überwachungs- und Sicherheitseinrichtungen
- Abgleichung der Tankinhaltsanzeige

Die Funktionsprüfungen werden nicht gesondert vergütet.

Nach erfolgreich durchgeführter Funktionsprüfung und
der Vorlage der vom Sachverständigen ausgefüllten
vorläufigen Befüllerlaubnis kann die Befüllung der
Anlage und der Probebetreib beginnen.

PROBEBETRIEB:

Nach Vorlage der vorläufigen Befüllerlaubnis erfolgt
ein mehrstündiger/mehrtägiger Probebetrieb im Beisein
des AG und des Betreibers. Zum Probebetrieb hat der AN
ein Ablaufprogramm vorzulegen, das vom AG zu genehmigen
ist.

Während des Probebetriebes sind vom AN Messdatenlisten
und Prüfprotokolle der gemessenen Ist-Werte
anzufertigen.

SCHULUNG:

Es ist eine umfassende Schulung der Mitarbeiter der
Bundespolizei (Betreiber Tankanlage) für die im
Leistungsumfang des AN enthaltenen Anlagenteile
vorzusehen. Die Schulung kann bereits während des
Probebetriebs merfolgen.

**08.05.0010 Inbetriebnahme-Probebetrieb**
Inbetriebnahme-Probebetrieb
Zum Probebetrieb hat der AN ein Ablaufprogramm
vorzulegen, das vom AG zu genehmigen ist.
Der AN hat alle erforderlichen Leistungen, wie
Gestellung von geeignetem Personal, Vorhaltung von
erforderlichen Werkzeugen, Geräten und Messinstrumenten
sowie Erstellung von Listen für die Meßdatum und die
Anfertigung der Prüfprotokolle zu erbringen. Seitens
des AN ist folgendes Personal einzukalkulieren:
1 verantwortlicher Leiter des Probebetriebes.
1 Monteur

Während des Probebetriebes hat der AN die volle
Verantwortung für den Betrieb und alle von ihm
erbrachten Lieferungen und Leistungen und Anlagenteile.
Menge: 1,000 PSCH

**08.05.0020 Schulung der Mitarbeiter des Betreibers**
Schulung der Mitarbeiter des Betreibers

Es ist eine umfassende Schulung der Mitarbeiter der
Bundespolizei (Betreiber Tankanlage) für die im
Leistungsumfang des AN enthaltenen Anlagenteile
vorzusehen.
Die Schulung kann bereits während des Probebetriebs
erfolgen.
Gesamtumfang ca. 8h im Zeitraum von ca. 07.00 Uhr bis
18.00 Uhr
Menge: 1,000 PSCH

**08.05.0030 Zuarbeit für die Gewerke Elektro und MSR**
Zuarbeit für die Gewerke Elektro und MSR,
des gesamten Lieferumfangs einschließlich:
- Anfertigen von Kabelzuglisten
- Übergabe von Datenblättern und Schaltpläne an das
Gewerk Elektro
- Auflegen aller bauseits bereitgestellten
Elektrozuleitungen inkl. Kabelverschraubungen,
Kabeleinführungen, einführen, abmanteln und
abisolieren.
Menge: 1,000 PSCH

### Bereich 09 Anlagen-/ Elektrotechnik

#### Abschnitt 09.01 Schaltanlagen

*Hinweis*
Einbauhinweis

Die beiden Betankungsanlagen werden getrennt aufgebaut.

Es sind daher 2 St Einspeisungen, 2 St Hauptschalter,
2 St Steuerspannungsversorgungen und
2 St fehlersichere SPS-Steuerungen vorgesehen.

Der Einbau der Geräte erfolgt jedoch in einen
gemeinsamen Schaltschrank

**09.01.0010 Projektierung Schaltanlage**
Projektierung der Schaltanlage.
Durchsprache aller notwendigen Details mit AG, Nutzer
und Bauleitung.
Erstellung von Stromlaufplänen, Detail- bzw.
Konstruktionszeichnungen und Aufstellungszeichnungen.
Abstimmung des Platzbedarfes mit den örtlichen
Gegebenheiten.
Menge: 1,000 St

**09.01.0020 Schaltschrank, 800 x 2000 x 500**
Schaltschrank geeignet für Reihenaufstellung,
freistehend oder für Wandanbau.
Schutzart IP 55, Schutzklasse I,
Abmessungen 800 x 2000 x 500 mm (Breite x Höhe x
Tiefe),
stabile Profilrahmenkonstruktion aus gewalztem
Hohlprofil mit Lochung im DIN-Maßraster komplett mit
Rückwand, Dachblech, Bodenbleche 3-fach geteilt und
Fronttür,
Materialstärke 1,5 mm, mit geschäumten Dichtungen,
tiefenverstellbare Montageplatte aus Stahlblech
Materialstärke 3,0 mm, verzinkt, Kabelfangschienen,
Tragschienen, Berührungsschutzabdeckungen,
Verdrahtungskanäle, Reihenklemmen,
Kabelanschlusssysteme, PG-Verschraubungen,
Erdungsbänder, Türarretierung, Drehriegelverschluss,
Sicherheitsschließzylinder und Schaltplantasche,
Außenflächen pulverbeschichtet in RAL 7035,

Schaltschrank mit den nachfolgend beschriebenen
Einbauten liefern, ins Gebäude einbringen und
aufstellen.

Die schrankinterne Verdrahtung sowie das Auflegen aller
Kabel und Leitungen ist in den Einheitspreis
einzurechnen.

Umfang gem. Übersichtsschaltplan E-01.
Menge: 1,000 St

**09.01.0030 Seitenwand, 500 mm**
Seitenwand für vorbeschriebenen Schaltschrank,
Ausführung 500 mm tief, liefern und montieren.
Menge: 2,000 St

**09.01.0040 Schaltschranksockel, 100 mm,**
Schaltschranksockel aus lackiertem Stahlblech mit
allseitig abnehmbaren Blenden und der Möglichkeit zur
Montage einer Kabelfangschiene.

Abmessungen bis 800 x 600 x 100 (B x T x H) einschl.
Befestigungsmaterial liefern und montieren.
Menge: 1,000 St

**09.01.0050 Schaltschrankbeleuchtung**
Schaltschrankbeleuchtung bestehend aus
Leuchtstoffleuchte mit LED-Lampe, Türkontaktschalter
und Schukosteckdose 230 V/50 Hz komplett einschl.
Verdrahtung liefern, montieren und anschließen.
Menge: 1,000 St

**09.01.0060 Schrankheizung**
Frostschutzheizung mit Thermostat, Absicherung und
schrankinterner Verdrahtung dimensioniert für eine
gesicherte Verhinderung einer Betauung innerhalb des
Schrankes.
Menge: 1,000 St

**09.01.0070 Sammelschienensystem 3Hauptleiter**
STLB-Bau 2024-4 54
Sammelschienensystem DIN EN IEC 61439-2 (VDE
0660-600-2), mit 3 Hauptleitern,
Bemessungsbetriebsspannung 400 V AC,
'Bemessungsbetriebsspannung DC 220.00 V,'
Bemessungsfrequenz 50 Hz,
'Bemessungsstrom I Index nC tiefgestellt 50.00 A,'

'Bemessungskurzzeitstromfestigkeit I Index cw
tiefgestellt 10.00 kA,'

'Bemessungsstoßstromfestigkeit I Index pk tiefgestellt
25.00 kA,'

'Länge der Stromschienen 600.00 mm.'
Menge: 2,000 St
Zuordnung: 054

**09.01.0080 Überspannungsschutzgerät Typ 1/2 f.Sammelschienensystem 40mm 7,5kA je**
STLB-Bau 2024-4 50
Überspannungsschutzgerät DIN EN 61643-11 (VDE
0675-6-11), leckstromfrei, Typ 1 und 2, Einbauort am
oder in der Nähe des Speisepunktes der elektrischen
Anlage, Komplettbauweise, als Einbaugerät für
Sammelschienensystem 40 mm, Maße DIN VDE 0603-1 (VDE
0603-1), DIN VDE 0603-2-1 (VDE 0603-2-1), mit
Funktionsanzeige und potentialfreiem Kontakt für
Fernanzeige, 3+1-Schaltung (L1-N und L2-N und L3-N und
N-PE), Blitzstoßstrom (10/350) mind. 7,5 kA je Pol,
Blitzstoßstrom (10/350) zwischen N und PE mind. 100 kA,
Folgestromlöschfähigkeit mind. 25 kA effektiv,
Schutzpegel max. 1,5 kV, Montage auf Sammelschiene.
Menge: 2,000 St
Zuordnung: 050

**09.01.0090 Netzüberwachung 400 V**
Netzüberwachung 400 V

Netz-Überwachungsbaustein, geeignet für die Messung und
Anzeige von Werten in 3-Phasen Drehstromnetzen mit
folgenden Leistungsmerkmalen:

Messfunktionen von Spannung, Strömen, Wirkleistung,
Scheinleistung, Blindleistung, Scheitelfaktor,
Netzfrequenz, Wirkarbeit, Blindarbeit, bidirektionale
Messung, Mittelwertbildung über einen einstellbaren
Zeitraum, Extremwertspeicher, Klirrfaktor von U und I,
Oberwellenanalyse.

Meßwertanzeige mittels LCD, mit Analogausgang (4-20
mA), mit RS 485/RS 232 Schnittstelle zur Kopplung an
die SPS,
Stromversorgung 230 V, AC, mit allen notwendigen
Vorsicherungen

Blechausschnitte in der Verteilertür sind mit
einzukalkulieren. Ebenso die komplette Verdrahtung von
den Sicherungen/Stromwandlern incl. Klemmen.

Inbetriebnahme, Einweisung des Bedienpersonals sowie
evtl. notwendige Software sind mit einzukalkulieren.
Menge: 1,000 St

**09.01.0100 Leistungsschalter MCCB 3-polig 40A 400/415VAC Kat.A elektron. Auslösun**
STLB-Bau 2024-4 54
Leistungsschalter für Wechselstrom DIN EN 60947-2 (VDE
0660-101), Kompaktbauweise (MCCB), für Anlagen-,
Kabel-, Generatorenschutz, als Hauptschalter, 3-polig,
Bemessungsbetriebsstrom 40 A,
Bemessungsbetriebsspannung 400/415 V AC bei 50/60 Hz,
Mindest-Bemessungsgrenzkurzschlussausschaltvermögen Icu
35 kA,
Mindest-Bemessungsbetriebskurzschlussausschaltvermögen
Ics 35 kA,
Mindest-Bemessungsgrenzkurzschlusseinschaltvermögen Icm
35 kA, Gebrauchskategorie A, fingersicher DIN EN 50274
(VDE 0660-514), mit Drehantrieb, abschließbar, und
Türkupplung, elektrische Schaltspielzahl 4000,
elektronische Auslöseeinheit (ETU), als
Überlastauslöser, unverzögerter Kurzschlussauslöser
(LI), Einstellung/Anzeige der Schutzfunktionen mit
Drehkodierschalter,
Schutzparameter für Überlastauslöser einstellbar,
Standardverhalten Überlastauslöser Strom-Zeit-abhängig,
mit 2 Hilfskontakten Wechsler, mit
Unterspannungsauslöser, zeitverzögert,
Bemessungssteuerspeisespannung 24 V DC.
Menge: 2,000 St
Zuordnung: 054

**09.01.0110 Leistungsschalter MCCB 3-polig 16A 400/415VAC Kat.A elektron. Auslösun**
STLB-Bau 2024-4 54
Leistungsschalter für Wechselstrom DIN EN 60947-2 (VDE
0660-101), Kompaktbauweise (MCCB), für Motorschutz als
Reparaturschalter 3-polig, Bemessungsbetriebsstrom 16
A, Bemessungsbetriebsspannung 400/415 V AC bei 50/60
Hz, Mindest-Bemessungsgrenzkurzschlussausschaltvermögen
Icu 35 kA,
Mindest-Bemessungsbetriebskurzschlussausschaltvermögen
Ics 35 kA,
Mindest-Bemessungsgrenzkurzschlusseinschaltvermögen Icm
35 kA, Gebrauchskategorie A, fingersicher DIN EN 50274
(VDE 0660-514), mit Drehantrieb, abschließbar,
elektrische Schaltspielzahl 4000, elektronische
Auslöseeinheit (ETU), als Überlastauslöser,
unverzögerter Kurzschlussauslöser (LI),
Einstellung/Anzeige der Schutzfunktionen mit
Drehkodierschalter,
Schutzparameter für Überlastauslöser einstellbar,
Standardverhalten Überlastauslöser Strom-Zeit-abhängig,
mit 2 Hilfskontakten Wechsler.
Menge: 2,000 St
Zuordnung: 054

**09.01.0120 Kleinschütz 3polig AC-3 4kW 400VAC Betätigungsspannung 24VDC 1S 1Ö**
STLB-Bau 2024-4 54
Kleinschütz DIN EN IEC 60947-4-1 (VDE 0660-102), als
Reiheneinbaugerät, Maße DIN 43880, fingersicher DIN EN
50274 (VDE 0660-514), Bemessungsisolationsspannung 690
V AC, 3-polig, zur Montage auf Tragschiene DIN EN 60715
(VDE 0660-520), Gebrauchskategorie AC-3,
Bemessungsbetriebsleistung 4 kW,
Bemessungsbetriebsspannung 400 V AC,
Bemessungsbetätigungsspannung 24 V DC,
Hilfsschalterbaustein 2-polig, Kontaktausführung 1 S
und 1 Ö.
Menge: 4,000 St
Zuordnung: 054

**09.01.0130 Hilfsschütz 4polig 6A**
STLB-Bau 2024-4 54
Hilfsschütz DIN EN IEC 60947-4-1 (VDE 0660-102), als
Reiheneinbaugerät, Maße DIN 43880, fingersicher DIN EN
50274 (VDE 0660-514), Bemessungsisolationsspannung 690
V AC, 4-polig, zur Montage auf Tragschiene DIN EN 60715
(VDE 0660-520), Bemessungsbetriebsstrom 6 A,
Gebrauchskategorie AC-15, Bemessungsbetriebsspannung
400 V AC, Bemessungsbetätigungsspannung 24 V DC,
Hilfsschalterbaustein 2-polig, Kontaktausführung 1 S
und 1 Ö.
Menge: 2,000 St
Zuordnung: 054

**09.01.0140 Leitungsschutzschalter 24VDC Ausschaltvermögen 10kA 2polig Hilfsschalt**
STLB-Bau 2024-4 54
Leitungsschutzschalter DIN EN 60898-1 (VDE 0641-11),
als Reiheneinbaugerät, Maße DIN 43880, fingersicher DIN
EN 50274 (VDE 0660-514), Bemessungsbetriebsspannung 24
V DC, Bemessungsausschaltvermögen 10 kA, mit
beidseitiger Klemmenabdeckung, 2-polig, mit
Hilfsschalter 1 W, Auslösecharakteristik B,
Bemessungsstrom 10 A, mit Aufnahmevorrichtung für
Beschriftungsschild.
Menge: 6,000 St
Zuordnung: 054

**09.01.0150 Leitungsschutzschalter 230/400VAC Ausschaltvermögen 10kA 1polig Hilfss**
STLB-Bau 2024-4 54
Leitungsschutzschalter DIN EN 60898-1 (VDE 0641-11),
als Reiheneinbaugerät, Maße DIN 43880, fingersicher DIN
EN 50274 (VDE 0660-514),
Bemessungsbetriebsspannung 230/400 V AC,
Bemessungsausschaltvermögen 10 kA, mit beidseitiger
Klemmenabdeckung, 1-polig, mit Hilfsschalter 1 W,
Auslösecharakteristik B, Bemessungsstrom 10 A, mit
Aufnahmevorrichtung für Beschriftungsschild.
Menge: 6,000 St
Zuordnung: 054

**09.01.0160 PTC-Kaltleiter-Relais**
Kaltleiter-Relais (PTC), 1 Kaltleiterkreis, mit
Kurzschlussüberwachung, mit ATEX-Zulassung für
explosionsgeschützte Antriebe mit eingebauten
Temperaturfühlern, eigensicherer Sensoreingang, mit
Reset mit Leuchtdiodenanzeige, nullspannungssichere
Wiedereinschaltsperre und Wechselkontakt liefern,
montieren und anschließen.
Menge: 4,000 St

**09.01.0170 Stromversorgung, 24 V / DC, redundant**
Stromversorgung, 24 V DC, redundant bestehend aus
2 St Gleichrichter dreiphasig,
Eingang 380 V/400 V/50 Hz,
Stromausgang 4 x 10,0 A, 24 V/DC, mit Redundanzmodul
zum Aufbau einer gesicherten Steuerspannungsversorgung.
Menge: 2,000 St

**09.01.0180 Befehlsgerät Drucktaster 6A 1S 1Ö DC-13 IP65**
STLB-Bau 2024-4 54
Befehlsgerät in Komplettbauform, als Drucktaster,
Betätigung durch Drucktaste, mit Kontaktelement 6 A, 1
S und 1 Ö, Gebrauchskategorie DC-13, Frontbefestigung,
Einbaudurchmesser 22,5 mm, Schutzart IP 65 DIN EN 60529
(VDE 0470-1), Frontausführung rund mit systembedingtem
Bezeichnungsschild.
Menge: 2,000 St
Zuordnung: 054

**09.01.0190 Meldegerät Leuchtmelder IP4X**
STLB-Bau 2024-4 54
Meldegerät in Komplettbauform, als Leuchtmelder, mit
LED-Element 18 bis 30 V AC/DC, Frontbefestigung,
Einbaudurchmesser 22,5 mm, Schutzart IP 4X DIN EN 60529
(VDE 0470-1), Frontausführung rund, mit systembedingtem
Bezeichnungsschild.
Menge: 2,000 St
Zuordnung: 054

**09.01.0200 Meldegerät Akustikmelder 24VAC/DC Dauerton 70dB(A) IP4X**
STLB-Bau 2024-4 54
Meldegerät in Komplettbauform, als Akustikmelder,
Bemessungssteuerspeisespannung 24 V AC/DC, mit
Dauerton, als Summer, Schalldruckpegel in 1 m
Entfernung mind. 70 dB(A), Frontbefestigung,
Einbaudurchmesser 22,5 mm, Schutzart IP 4X DIN EN 60529
(VDE 0470-1).
Menge: 1,000 St
Zuordnung: 054

**09.01.0210 Koppelrelais 1A 24VDC Betätigungsspannung 24VDC 2W**
STLB-Bau 2024-4 54
Koppelrelais DIN EN 61810-1 (VDE 0435-201),
Bemessungsbetriebsstrom 1 A, Bemessungsbetriebsspannung
24 V DC, Bemessungsbetätigungsspannung 24 V DC,
Kontaktausführung 2 W, mit Stellungsanzeige.
Menge: 10,000 St
Zuordnung: 054

**09.01.0220 Frequenzumrichter, 4,0 kW**
Mikroprozessorgesteuerter Umrichter zur
kontinuierlichen Drehzahlverstellung eines
ex-geschützten Drehstrommotors bis 4,0 kW

Netzspannung - AC :  3 AC 400 bis 460 V
  + 10/-15 Prozent
Netzfrequenz :  47 Hz bis 63 Hz
Motorbemessungsleistung:  4,0 kW
Motorbemessungsspannung:  400 V, 50 Hz AC
Umgebungstemperatur:  0 bis 50 Grad C bei Nennstrom
Schutzart:  IP 21

Profinet Schnittstelle für den Anschluss von
Automatisierungssystemen.

Bedientableau mit LCD Display, Tasten für direkte
Maschinensteuerung und Drehzahlverstellung,
Leuchtdioden für die Anzeige des Betriebszustandes,
Cursortatsten zum Einstellen der Betriebsparameter und
Abfragen der Statusinformationen,

Frequenzumrichter als Einbaugerät einschl. Netzdrossel,
sowie sämtlicher systembedingter Zubehör- und
Montageteile betriebsbereit in Schaltschrank einbauen,
anschließen einschl. Inbetriebnahme.
Menge: 2,000 St

**09.01.0230 Füllstandsmesseinrichtung Speisegerät und Anzeige einbauen**
Füllstandsmesseinrichtung 60 m3, Zwischengelagertes
Speisegerät und Messwertanzeige in Schaltschrank
einbauen. Schaffung Schalttafelausschnitt,
erforderliche Klemmen,Befestigungsmaterial und
schrankinterne Verdrahtung ist einzukalkulieren.
Menge: 2,000 St

**09.01.0240 Überspannungsschutzgerät Typ 3 Reiheneinbau 60VDC Nennableitstoßstrom**
STLB-Bau 2024-4 50
Überspannungsschutzgerät geeignet für DC-Systeme, Typ
3, Einbauort in Verteilungsstromkreisen, Modulbauweise
aus Basis- und Schutzmodul, als Reiheneinbaugerät, Maße
DIN 43880, mit Funktionsanzeige,
Bemessungsbetriebsspannung 60 V DC, Nennableitstoßstrom
(8/20) je Leiter mind. 5 kA, Schutzpegel max. 1,5 kV,
zur Montage auf Hutschiene TH 35 DIN EN 60715 (VDE
0660-520).
Menge: 4,000 St
Zuordnung: 050

**09.01.0250 Überspannungsschutzgerät PROFIBUS 2DA Blitzstrom-Überspannungsableiter**
STLB-Bau 2024-4 50
Überspannungsschutzgerät für PROFIBUS, für 2 DA,
Blitzstrom- und Überspannungsableiter Kategorie D1 + C2
+ C1 DIN EN 61643-21 (VDE 0845-3-1), erdbezogenes
Potential, Nennableitstoßstrom (8/20) je Leiter mind.
0,5 kA, Blitzstoßstrom (10/350) je Leiter mind. 1 kA,
mit Funktionsanzeige am Gerät.
Menge: 2,000 St
Zuordnung: 050

**09.01.0260 Überspannungsschutzgerät Typ 3 NH-Bauform 230VAC Nennableitstoßstrom m**
StL-Nr. 1042022050
Überspannungsschutzgerät DIN EN 61643-11 (VDE
0675-6-11), Typ 3, Einbauort am Betriebsmittel,
Komplettbauweise, als NH-Bauform, Maße DIN 43620-3, mit
Funktionsanzeige, Bemessungsbetriebsspannung 230 V AC,
1+0-Schaltung (L-N oder L-PEN), Nennableitstoßstrom
(8/20) je Leiter mind. 1 kA, Bemessungsbetriebsstrom 10
A, Schutzpegel max. 4 kV, für Gehäuseeinbau.
Menge: 2,000 St

#### Abschnitt 09.02 Installationen

**09.02.0010 Anschlußverkabelung Betankungsmodul**
Systembedingte Anschlussverkabelung zwischen
MFX4_Terminal, Differenzdruckmessung Filter,
Ortssteuerstelle, Lecksonde Auffangwanne,
Betankungsmodul, Not-Aus und Rangierverteiler,
einschließlich der benötigten kraftstoffbeständigen
Verbindungskabel und sonstigem Installationsmaterial,
liefern und betriebsfertig herstellen.
Menge: 2,000 St

**09.02.0020 Drucktaster-Kombination**
Drucktaster-Kombination in ex-geschützter Ausführung,
Schutzklasse ATEX II 2 G EEx ed IIC T6,
Schutzart IP 66,
1 Drucktaster nicht rastend EIN, 2 Leuchtmelder
Ein/Stör, einschl. PG-Verschraubung und aller
systembedingten Zubehör- und Montageteile liefern und
im Probennahmeschrank montieren und Kabel anschließen.
Menge: 2,000 St

**09.02.0030 Verteilerkasten, EEx-e**
Verteilerkasten, Polyester, Schutzart IP 54,
ex-geschützte Ausführung ATEX II 2G EEx edmq IIA T6 mit
30 Reihenklemmen für 2,5 mm2 und bis 10 St
Pg-Verschraubungen liefern und betriebsfertig
montieren.
Menge: 2,000 St

**09.02.0040 Verteilerkasten, EEx-ia**
Verteilerkasten, Polyester, Schutzart IP 54,
ex-geschützte Ausführung ATEX II 2G EEx ia IIA T6 mit
30 Reihenklemmen, blau, für 2,5 mm2 und bis 10 St
Pg-Verschraubungen liefern und betriebsfertig
montieren.
Menge: 2,000 St

**09.02.0050 Kabelrinne gelocht Stahl feuerverz H 60mm B 100mm**
STLB-Bau 2024-4 53
Kabelrinne für Kabelträgersystem DIN EN 61537 (VDE
0639), gelocht, mit einem Trennsteg, aus
feuerverzinktem Stahl DIN EN ISO 1461, Dicke 1,5 mm,
Seitenhöhe mind. 60 mm, Breite mind. 100 mm.
Menge: 14,000 m
Zuordnung: 053

**09.02.0060 Bogen Kabelrinne 90Grad waagerecht Stahl feuerverz H 60mm B 100mm**
StL-Nr. 1042022053
Bogen, für Kabelrinne, 90 Grad, waagerecht, aus
feuerverzinktem Stahl DIN EN ISO 1461, Dicke 1,5 mm,
Seitenhöhe mind. 60 mm, Breite mind. 100 mm.
Menge: 4,000 St

**09.02.0070 Ausleger Kabelrinne Stahl feuerverz bis 1,5kN L 100mm Wandbefestigung**
StL-Nr. 1042022053
Ausleger für Kabelrinne, aus feuerverzinktem Stahl DIN
EN ISO 1461, Tragfähigkeit bis 1,5 kN, Länge 100 mm, an
der Wand aus Beton, befestigen mit bauaufsichtlich
zugelassenen Dübeln.
Menge: 12,000 St

**09.02.0080 Elektroinstallationsrohr Stahl bandverz AD 32mm AP Abstandsschellen**
StL-Nr. 1042022053
Elektroinstallationsrohr DIN EN 61386 (VDE 0605), Maße
DIN EN 60423, nicht flammenausbreitend, aus
bandverzinktem Stahl DIN EN 10346, einwandig, glatt,
starr, Außendurchmesser 32 mm, Druckfestigkeit Klasse 1
- sehr leicht (125 N) DIN EN 61386-1 (VDE 0605-1),
Klasse Schlagbeanspruchung 4 - schwer DIN EN 61386-1
(VDE 0605-1), max. Gebrauchstemperatur Klasse 1 (60
Grad C) DIN EN 61386-1 (VDE 0605-1), Verlegung offen,
auf Putz, mit Abstandsschellen, Feuerwiderstandsklasse
E 30 mit Funktionserhalt.
Menge: 10,000 m

**09.02.0090 Potentialausgleichsschiene**
Potentialausgleich nach DIN VDE 0100 Teil 410/540 und
Blitzschutzpotentialausgleich nach DIN EN 62305-3
Erdungsschiene mit Isolatoren, für mindestens 8 St
Erdungsanschlüsse, geprüft nach DIN 50164-1,
Material VA, mit 8 St Schrauben gegen selbstlockern
gesichert, einschl. Befestigungsmaterial liefern und an
Domschachtwand montieren.

Die Kennzeichnung der Erdungsanschlüsse ist in den
Einheitspreis einzurechnen.
Menge: 2,000 St

**09.02.0100 Dichtsystem bis DN 150**
Dichtsystem zur gas- und wasserdichten Abdichtung bis 2
bar, für Kernbohrung oder Mantelrohr bis DN 150, mit
Dichteinsätzen und Montagematerial komplett liefern und
betriebsfertig montieren.

Das Dichtsystem ist an die tatsächliche Kabel- und
Leitungsanzahl anzupassen, wobei die maximale Belegung
der Durchführungen gemäß Herstellerangabe zu beachten
ist.
Menge: 6,000 St

**09.02.0110 Dichtsystem Kabelleerrohr DN 100**
Dichtsystem zur gas- und wasserdichten Abdichtung bis 2
bar, für Kabelleerrohr DN 100, mit Dichteinsätzen und
Montagematerial komplett liefern und betriebsfertig
montieren.

Das Dichtsystem ist an die tatsächliche Kabel- und
Leitungsanzahl anzupassen, wobei die maximale Belegung
der Durchführungen gemäß Herstellerangabe zu beachten
ist.
Menge: 8,000 St

**09.02.0120 Brandschutzabschottung Leitungsanlagen Mörtelschott S30 0,05-0,1m2 Geb**
Brandschutzabschottung an Kabel-/Leitungsanlagen als
Mörtelschott, Feuerwiderstandsklasse S 30 DIN 4102-9,
mit allgemeinem bauaufsichtlichen
Prüfzeugnis/allgemeiner bauaufsichtlicher Zulassung,
eckiger Durchbruch, Querschnitt über 0,05 bis 0,1 m2,
Baustoffklasse DIN 4102-1 A (nichtbrennbar),
Schmelzpunkt größer gleich 1000 Grad C, im Gebäude,
Arbeitshöhe des Montageortes bis 3,5 m über der
Standfläche des hierfür erforderlichen Gerüstes, Wand
aus Stahlbeton, Dicke 360 mm.
Menge: 2,000 St

#### Abschnitt 09.03 MSR-Technik

**09.03.0010 Lecksonde**
Vibrationsgrenzschalter für Flüssigkeiten bestehend aus
Sensor und Auswerteeinheit. Zugelassen für den Einsatz
in explosionsgefährdeten Bereichen Zone 1, geeignet für
den Einsatz als Lecküberwachungseinrichtung für
Mineralöle der Gefahrenklasse AI, AII und B

Sensor:
Zulassung nach ATEX II 2G EEx ia IIC T6
Schutzart: IP 66
Stabelektrode mit Elektronikeinsatz, Ausführung mit
Kunststoffgehäuse, Gewinde mit Gegenmutter und
Haltewinkel.
Länge der Stabsonde: mind. 100 mm

Sonde komplett mit Anschlussgehäuse,  Schwinggabel und
allen systembedingten Montage- und Zubehörteilen sowie
des erforderlichen Haltewinkel liefern und
betriebsbereit  montieren. Das Einstellen des
Schaltpunktes ist einzukalkulieren.

Auswerteeinheit:

Zulassung (Messkreis) nach ATEX II 2G EEx ia II C
Mikroprozessor gesteuertes Auswertegerät mit
integrierter Funktionsüberwachung und Störmeldung

Eingang: 1 Sensor
Ausgang: 1 Relais (Wechsler) und 1 Störmelderelais

Auswerteeinheit inklusive aller systembedingten
Montage- und Zubehörteile betriebsbereit in
Schaltschrank  montieren und anschließen. Die
schrankinterne Verdrahtung ist einzukalkulieren.
Menge: 2,000 St

**09.03.0020 ASS-Grenzwertgeber für Lagerbehälter 60 m3**
ASS-Grenzwertgeber für Lagerbehälter 60 m3, geeignet
für Flugturbinenkraftstoff Sonde und Verschraubungen
aus Edelstahl
Einschraubkörper G 1"
Eintauchtiefe (X)= 300 bis 500 mm
einschl. Wandarmatur und Kabelverbindung.

Montage im Domschacht des Lagerbehälters.
Menge: 2,000 St

**09.03.0030 Füllstandsmesseinrichtung Speisegerät demontieren, zwischenlagern**
Füllstandsmesseinrichtung 60 m3 Speisegerät und
Messwertanzeige im vorhandenen Schaltschrank ausbauen
und für den Wiedereinbau zwischenlagern.
Menge: 2,000 St

**09.03.0040 Füllstandsmesseinrichtung, Behälter 60,0 m3**
Zwischengelagerte Füllstandsmesseinrichtung im
Domschacht des Lagerbehälters 60 m3 einbauen und
betriebsfertig anschließen.
Menge: 2,000 St

**09.03.0050 Abgleich Füllstandsmesseinrichtung, Behälter 60,0 m3**
Abgleich der Füllstandsmesseinrichtung / Volumenanzeige
mit der Peiltabelle des 60 m3 Lagerbehälters durch
Ausliterung bei der Einlagerung in Schritten von je
1000 Liter.
Menge: 2,000 St

**09.03.0060 Anschluss Standsäule Tankanzeige,**
Anschluss Standsäule Tankanzeige,
Elektrischer Anschluss der Tankanzeige an den
Messwertrechner MFX4 einschl. Kabelverbindung, Länge
5,0 m und erforderlichen Ex-Kabelverschraubungen
betriebsfertig herstellen.
Menge: 2,000 St

**09.03.0070 Ex-Speisetrenner**
Ex-Speisetrenner zur galvanisch getrennten
Spannungsversorgung von Ex-zugelassenen Sensoren in
Zone 1, mit 2 festen und 3 frei parametrierbaren
Linearisierungskurven, Funktionsüberwachung und
Störmeldung,

Sensorspannung mind. 15 V DC
1 Stromausgang 0/4  -  20 mA
1 Spannungsausgang 0/2 - 10 V
1 Störmelderelais
Zulassung EEx ia IIC
Betriebsspannung: 24 V, DC
Leistungsaufnahme max. 4 W

Speisetrenner inklusive aller systembedingten Montage-
und Zubehörteile liefern und in MSR-Schrank auf
Hutschiene montieren und betriebsbereit anschließen.
Menge: 2,000 St

**09.03.0080 Ex-Trennbarriere**
Schaltverstärker, 2-kanalig

2-kanalige Ex-Trennbarriere,
24 V DC-Versorgung,
Kontakt- oder NAMUR-Eingänge, Relaiskontaktausgang,
Leitungsfehlerüberwachung,
Gehäusebreite 12,5 mm,
Bis SIL 2 gemäß IEC 61508,
Eingang: NAMUR-Sensor,
Bemessungsspannung: 19 - 30 V DC,
Ausgang: Relais, SIL/IEC 61508

Ex-Trennbarriere inklusive aller systembedingten
Montage- und Zubehörteile liefern und in MSR-Schrank
auf Hutschiene montieren und betriebsbereit
anschließen.
Menge: 2,000 St

**09.03.0090 Sicherheits-SPS**
Sicherheits-SPS mit TÜV-Sicherheitsnachweis für,
Anwendungen bis SIL 3 nach IEC 61508 und Kategorie 4
gem. EN 954-1.

Ausgeführt als leistungsfähige, modular aufgebaute,
elektronische speicherprogrammierbare Steuerung (SPS)
zur Erfassung, Steuerung und Übermittlung von digitalen
und analogen Daten.

Folgende Automatisierungsaufgaben sind zu realisieren:

Daten erfassen (Digital, Analog, Zählwert), steuern,
verriegeln, regeln, überwachen und bedienen,

mit analoger/digitaler Verarbeitung, arithmetischen
Funktionen, Merkern, Zählern, Zeitgliedern und
logischen Verknüpfungen,

insgesamt in sich autark aufgebaut, voll funktionsfähig
mit oder ohne Busanschaltung, direkt bedien- und
strukturierbar sowohl über ein zentrales
Prozessleitsystem, als auch über getrennt anschaltbares
Programmiergerät.

Geeignet für Kommunikation und Datenaustausch mittels

- Safe Ethernet
- Profibus-DP, Master, Slave
- Modbus TCP, Master, Slave
- Ethernet IP

Im wesentlichen bestehend aus:

1 St Geräteträger und Netzteil

1 St Zentralbaugruppe S7-1500F, CPU 1516F-3 PN/DP

1 St Kommunikationsbaugruppe für den Anschluss
dezentraler Ein-/ Ausgabebaugruppen

Sicherheits-SPS komplett und betriebsfertig, einschl.
aller Schnittstellen und Busprotokolle, Verdrahtung und
Anschluss der zu- und abgehenden Kabel und Leitungen,

mit sämtlichen systembedingtem Zubehör und
erforderlichen Nutzungslizenzen liefern, montieren und
anschließen.
Menge: 2,000 St

**09.03.0100 Ein- / Ausgabeeinheit, 16 DE**
Elektronikmodul zur digitalen Signalverarbeitung

Belegung:  16 digital Eingänge
Nennspannung:  24 (18 - 30) V DC
Aktiv Pegel:  15 - 30 V
Inaktiv Pegel:  -30 - +5 V

Wirkstellungsanzeigen LED zur Systemdiagnose.

Komplett einschließlich erforderlicher Anschlussstecker
und systembedingten Montage- und Zubehörmaterial.
Menge: 2,000 St

**09.03.0110 Ein- / Ausgabeeinheit, 16 DA**
Elektronikmodul zur digitalen Signalverarbeitung mit
Galvanischer Trennung.

Belegung:  16 digital Ausgänge
Nennspannung:  24 V DC

Wirkstellungsanzeigen LED zur Systemdiagnose.

Komplett einschließlich erforderlicher Anschlussstecker
und systembedingten Montage- und Zubehörmaterial.
Menge: 2,000 St

**09.03.0120 Ein- / Ausgabeeinheit, 8 DE, fehlersicher, SIL 3**
Elektronikmodul zur digitalen Signalverarbeitung

Belegung:  8 digital Eingänge, SIL 3
Nennspannung:  24 (18 - 30) V DC
Aktiv Pegel:  15 - 30 V
Inaktiv Pegel:  -30 - +5 V

Wirkstellungsanzeigen LED zur Systemdiagnose.

Komplett einschließlich erforderlicher Anschlussstecker
und systembedingten Montage- und Zubehörmaterial.

Übergabe an die Elektrofirma für den Einbau in die
MSR-Verteilung.
Menge: 1,000 St

**09.03.0130 Ein- / Ausgabeeinheit, 8 DA, fehlersicher, SIL 3**
Elektronikmodul zur digitalen Signalverarbeitung

Belegung:  8 digital Ausgänge, SIL 3
Nennspannung:  24 (18 - 30) V DC
Aktiv Pegel:  15 - 30 V
Inaktiv Pegel:  -30 - +5 V

Wirkstellungsanzeigen LED zur Systemdiagnose.

Komplett einschließlich erforderlicher Anschlussstecker
und systembedingten Montage- und Zubehörmaterial.

Übergabe an die Elektrofirma für den Einbau in die
MSR-Verteilung.
Menge: 1,000 St

**09.03.0140 Software SPS**
Software-Programmerstellung für die vorgenannte SPS zur
Überwachung und Steuerung der Tankanlage, Umfang gem.
R/I Schema im wesentlichen bestehend aus:

- Systemanalyse

- Erstellung eines Ausführungspflichtenheftes

- Durchsprache aller Einzelheiten vor Ort mit
Auftraggeber, Aufsichtsbehörde (TÜV),  Betreiber und
Bauleitung

- Einarbeiten der Gesprächsergebnisse in das
Pflichtenheft

- Erstellung von Anweisungslisten, Funktionsplänen etc.
gemäß des genehmigten  Pflichtenheftes

- Programmierung des Automatisierungssystems

- Testen und Inbetriebnahme des Systems

- Bereitstellung von Montage-, Bedien- und
Wartungsanleitungen sowie eines Programmausdruckes

Folgende Funktionen sind zu realisieren.

- Übernahme von ca. 10 Melde- Steuerkontakte des MFX4
Controlers

- Grenzwertberechnung und Bildung von Alarmen für 20
durch den Nutzer zuweisbare Größen

- 5 x Mengenerfassung eines Zählers in Abhängigkeit des
eingestellten Fließweges

- 1 x Steuerung einer Betankungspumpe und des
zugehörigen Frequenzumrichters in Abgängigkeit von
Steuerbefehlen eines Bedienterminals, in Abhängigkeit
von Ein/Aus Befehlen, Stör- bzw.  Alarmmeldungen,

- 1 x Steuerung einer Probennahmepumpe  in Abgängigkeit
von Ein/Aus Befehlen,

- 10 x Bildung eines Fließweges. Zuordnung
  von bis zu 10 Armaturen zu einem Fließweg:
  Vorwahl Behälter, Vorwahl Filter-Wasserabscheider
  und Vorwahl Abgabestelle
  Ansteuerung der vorbenannten Geräte,
  Plausibilitätsprüfung bei gleichzeitiger
  Anforderung von zwei verschiedenen Fließwegen und
  Verhinderung von Fließwegen, die nicht gleichzeitig
  eingestellt sein dürfen.

- 3 x Differenzdrucküberwachung eines
  Filter/Wasserabscheiders in Abhängigkeit
  des Mengendurchsatzes variabel, in Form einer
  Kennlinie, als Alarmwert zu hinterlegen.
  Alarmierung bei Überschreitung des
  zulässigen Differenzdruckes und Initierung
  weiterer Steuerungsroutinen.

- 52 x Laufzeitüberwachung der Kugelhahnantriebe für Auf-/Zulauf des Antriebes und
  Alarmierung bei Überschreitung der max.
  Laufzeit.

- 52 x Steuerung von Kugelhähnen in
  Abhängigkeit von Alarmmeldungen, Auf/Zu
  Befehlen und den Erfordernissen der
  vorgewählten Fließwege einschl. zugehöriger örtlicher Sicherheitsverriegelungen,
  Strömungswächter und Anbindung der
  Stellungs-, Endlagen- und Störmeldungen

- 4 x Erstellung einer Steuerungsroutine für
  Rückspülbetrieb mit Behältervorwahl und
  Stellung des Fließweges und Ansteuerung der
  beteiligten Pumpe in Abhängigkeit eines
  parametrierbaren Zeitzykluses.

- 3 x Erstellung einer Steuerungsroutine zur
  Entwässerung eines Filter/Wasserabscheiders.
  Ansteuerung von jeweils mind.
  2 Magnetventilen in Abhängigkeit der Signale
  von jeweils 3 Flüssigkeitssonden und
  Ansteuerung der Magnetventile durch
  einen frei parametrierbaren Zeitzyklus

- 4 x Erstellung einer Steuerungsroutine zur
  Abschöpfung von phasengetrenntem Wasser aus
  einem Lagerbehälter mit Behältervorwahl und
  Stellung des Fließweges und Ansteuerung der
  beteiligten Pumpe in Abhängigkeit eines
  parametrierbaren Zeitzykluses.

- 1 x Erstellung einer Steuerungsroutine zur
  Kraftstoffrückführung aus dem Entleerungsbehälter mit Behältervorwahl und Stellung
  des Fließweges und Ansteuerung der
  beteiligten Pumpe in Abhängigkeit
  eines parametrierbaren Zeitzykluses.

- 1 x Füllstandsüberwachung eines Behälters mit
  Grenzwerterkennung.

- Ausgabe von Störmeldungen und Alarmen als
  Erstwertmeldung mit zeitgesteuerter
  Hupenabschaltung

Komplette Software als Vollversion mit Nutzungslizenz
und anwenderfertigem Programmsystem liefern,
installieren und in Betrieb nehmen.
Menge: 2,000 St

**09.03.0150 MFX4-IDE Schnittstellen-Konverter**
MFX4-IDE Schnittstellen-Konverter zur Umsetzung der
Daten von CANopen auf das Ethernet (TCP/IP).
Gehäuse IP 20, geeignet für Hutschienenmontage,
Spannungsversorgung 24 VDC, 5 W,

Schnittstellen:  1 Ethernet, RJ45 Buchse
  1 CAN-Bus mit Potentialtrennung
  1 RS232 mit Potentialtrennung

liefern, montieren und betriebsfertig anschließen.
Menge: 2,000 St

**09.03.0160 Visualisierungs PC**
Industrie-PC
bestückt Arbeitsspeicher 16 GB
Festplatte SSD 2 x 1 TB RAID-1
einschl. Betriebssystem mit aktuellster Windowsfassung
(Windows 11 Professional-Lizenz), Archivierungsmodul
und sonstig für den Betrieb erforderliche
Softwaremodulen.

Einschl. Monitor 21 Zoll, Tastatur, Maus und
Anschlusskabel liefern, anschließen und betriebsfertig
installieren.
Menge: 1,000 St

**09.03.0170 Inbetriebnahme MFX_4 Compact Pro**
Inbetriebnahme MFX_4 Compact Pro System.

Test und Prüfung der Funktionalität der Tankvorgänge,
des Kartenlesers und der Datenübertragung.
Menge: 2,000 St

**09.03.0180 COTAS Aktualisierung**
Grundinstallation COTAS-Software mit neusten
Versionsstand.
Grundinstallation Betriebssystem und Programme für den
Anschluss und Betrieb von 2 St MFX_4 Compact Pro
Systemen.

Konfiguration und Parametrieung der Datenanbindung.
Übernahme der vorhandenen Benutzer- und Kartendaten.
Menge: 1,000 St

**09.03.0190 COTAS Inbetriebnahme**
Inbetriebnahme des COTAS-Sstems mit 2 St
Betankungsanlagen mit MFX_4 Compact Pro Systemen.

Test und Prüfung der Funktionalität der beiden
Tankanlagen und der Datenübernahme, Verarbeitung und
Archivierung der Tankvorgänge.
Menge: 1,000 St

**09.03.0200 Gigabit Ethernet Switch, 6 x RJ45, 2x FX Port**
Gigabit Ethernet Switch gem. ISO/IEC8802 - 3 zum Aufbau
von Ethernet Netzen gem. IEEE 802.3

Schnittstellen:
Ethernet:
4 St RJ45 Ports für 10/100BaseT(X) mit automatischer
Geschwindigkeitsverhandlung, Voll-/Halb-Duplex Modus
und automatische MDI/MDI-X Verbindung

Glasfaser:
2 St 100BaseFX Ports SC/ST Anschluss
Singlemode, E9/125 µm, OS2

Anzeige:
3 LED's für Versorgung, Ethernet 10/100M,
Datenübertragung und Alarm.

Spannungsversorgung:
Zweifach 19 bis 30 VDC, zweifacher redundanter Eingang,
Stromaufnahme bei 24 VDC: 350 mA; Anschluss über
abnehmbare 3-polige Klemmleiste; interner
Verpolungsschutz

Switch unter Zulieferung sämtlicher systembedingter
Zubehör und Montageteile liefern und betriebsbereit
montieren.
Menge: 2,000 St

**09.03.0210 Patch-Kabel, bis 2,00 m**
Vorkonfektioniertes Patch-Kabel CAT 7 mit 2 St Stecker
RJ 45 zum Rangieren zwischen Hub und aktiven
Netzwerkkomponenten.

Kabellänge bis zu 2,0 m.
Menge: 3,000 St

#### Abschnitt 09.04 Kabel und Leitungen

*Hinweis*
Hinweis zu Kabel und Leitungen

Alle Kabel und Leitungen sind mit Bezeichnungsschildern
am Anfangs- und Endpunkt des Kabels/der Leitung zu
kennzeichnen. Eigensichere Stromkreise sind an den
Anfangs- und Endpunkten mit einer dauerhaften,
unverlierbaren, blauen Kennzeichnung auszurüsten. Die
Kosten sind in die jeweilige
Kabel-/Leitungsposition einzurechnen.

Die Druckluftleitungen sind zusammen mit den
Versorgungsleitungen innerhalb der vorhandenen
Kabelschutzrohrtrassen bis in die Wartungs-und
Instandsetzungshalle zu verlegen.

**09.04.0010 Geschirmtes Motorkabel 2XSLCY-JB 4G10**
Motoranschlusskabel 2XSLCY-JB 4G10,
geeignet als Verbindungsleitung zwischen Motor und
Frequenzumrichter.

Spezial-PUR-Motoranschlussleitung für
Frequenzumrichter nach UL AWM Style 20235 und CSA AWM
in Anlehnung an DIN VDE 0250.

Cu-Litze blank, feindrähtig nach DIN VDE 0295 Kl. 5
Aderisolation aus vernetztem Spezial-Polyethylen
Aderfarben schwarz, braun, grau, Schutzleiter grün-gelb
Adern gemeinsam verseilt,
Abschirmung aus halbleitendem Vlies, alukaschierter
Polyesterfolie und verz. Cu-Geflecht, Bedeckung ca. 85%

PUR-Außenmantel Mantelfarbe schwarz

Leiterquerschnitt 4 x 10,0 mm2

Nennspannung:

nach VDE U0/U 0,6/1 kV

Prüfwechselspannung,
50 Hz, 4000 V

Das Kabel muß für die Verlegung im Freien und in
Ex-Bereichen geeignet sein.

Leitung liefern und in Teillängen als
Motoranschlussleitung verlegen.

Verlegung:  Verlegung in Kabelgraben.
Menge: 750,000 m

**09.04.0020 Kabel NYCY 4x2,5RE/2,5 vorh.Kabelrinne/Kanal**
STLB-Bau 2024-4 53
Kabel DIN VDE 0276-603 (VDE 0276-603) NYCY 4 x 2,5
RE/2,5, Cu-Zahl 128, auf vorh. Kabelrinnen oder in
offene Kanäle.
Menge: 450,000 m
Zuordnung: 053

**09.04.0030 Kabel NYCY 4x2,5RE/2,5 anschließen**
STLB-Bau 2024-4 53
Kabel DIN VDE 0276-603 (VDE 0276-603) NYCY 4 x 2,5
RE/2,5, Cu-Zahl 128, nur anschließen an beigestellte
Betriebsmittel, einschl. Verbindungsmittel.
Menge: 4,000 St
Zuordnung: 053

**09.04.0040 Kabel NYCY 3x2,5RE/2,5 vorh.Kabelrinne/Kanal**
StL-Nr. 1042022053
Kabel DIN VDE 0276-603 (VDE 0276-603) NYCY 3 x 2,5
RE/2,5, Cu-Zahl 104, auf vorh. Kabelrinnen oder in
offene Kanäle.
Menge: 750,000 m

**09.04.0050 Kabel NYCY 3x2,5RE/2,5 anschließen**
STLB-Bau 2024-4 53
Kabel DIN VDE 0276-603 (VDE 0276-603) NYCY 3 x 2,5
RE/2,5, Cu-Zahl 104, nur anschließen an beigestellte
Betriebsmittel, einschl. Verbindungsmittel.
Menge: 4,000 St
Zuordnung: 053

**09.04.0060 Kabel NYCY 14x1,5RE/2,5 vorh.Rohr/Unterflurkanal**
STLB-Bau 2024-4 53
Kabel DIN VDE 0276-603 (VDE 0276-603) NYCY 14 x 1,5
RE/2,5, Cu-Zahl 234, in vorh. Rohre/Unterflurkanäle.
Menge: 450,000 m
Zuordnung: 053

**09.04.0070 Kabel NYCY 14x1,5RE/2,5 vorh.Rohr/Unterflurkanal**
STLB-Bau 2024-4 53
Kabel DIN VDE 0276-603 (VDE 0276-603) NYCY 14 x 1,5
RE/2,5, Cu-Zahl 234, in vorh. Rohre/Unterflurkanäle,
Ausführung gemäß Einzelbeschreibung,
'Einzelbeschreibungs-Nr Kabelmantel mit unverlierbarer,
blauer Kennzeichnung'
.
Menge: 450,000 m
Zuordnung: 053

**09.04.0080 Kabel NYCY 14x1,5RE/2,5 anschließen**
STLB-Bau 2024-4 53
Kabel DIN VDE 0276-603 (VDE 0276-603) NYCY 14 x 1,5
RE/2,5, Cu-Zahl 234, nur anschließen an beigestellte
Betriebsmittel, einschl. Verbindungsmittel.
Menge: 8,000 St
Zuordnung: 053

**09.04.0090 Kabel NYCY 5x1,5RE/1,5 vorh.Kabelrinne/Kanal**
StL-Nr. 1042022053
Kabel DIN VDE 0276-603 (VDE 0276-603) NYCY 5 x 1,5
RE/1,5, Cu-Zahl 95, auf vorh. Kabelrinnen oder in
offene Kanäle.
Menge: 750,000 m

**09.04.0100 Kabel NYCY 5x1,5RE/1,5 anschließen**
Kabel DIN VDE 0276-603 (VDE 0276-603)
NYCY 5 x 1,5 RE/1,5, Cu-Zahl 95, nur anschließen an
beigestellte Betriebsmittel, einschl.
Verbindungsmittel.
Menge: 4,000 St

**09.04.0110 Kabel NYCY 4x1,5RE/1,5 vorh.Rohr/Unterflurkanal**
Kabel DIN VDE 0276-603 (VDE 0276-603)
NYCY 4 x 1,5 RE/1,5, Cu-Zahl 81, in vorh.
Rohre/Unterflurkanäle.
Menge: 750,000 m

**09.04.0120 Kabel NYCY 4x1,5RE/1,5 vorh.Rohr/Unterflurkanal**
Kabel DIN VDE 0276-603 (VDE 0276-603)
NYCY 4 x 1,5 RE/1,5, Cu-Zahl 81, in vorh.
Rohre/Unterflurkanäle, Ausführung gemäß
Einzelbeschreibung,
'Einzelbeschreibungs-Nr Kabelmantel mit unverlierbarer,
blauer Kennzeichnung'
.
Menge: 20,000 m

**09.04.0130 Kabel NYCY 4x1,5RE/1,5 anschließen**
Kabel DIN VDE 0276-603 (VDE 0276-603)
NYCY 4 x 1,5 RE/1,5, Cu-Zahl 81, nur anschließen an
beigestellte Betriebsmittel, einschl.
Verbindungsmittel.
Menge: 10,000 St

**09.04.0140 Feldbuskabel 1 x 2 x AWG 18/7**
Ölbeständige Feldbuskabel Profibus 1 x 2 x AWG 18/7 für
Datenübertragung und Feldgerätespeisung gem. DIN IEC
61158-2
Nennspannung:  max. 300 V
geeignet für die Verlegung im Freien Kabel liefern auf
Kabelrinnen oder in Schutzrohre einziehen.
Menge: 750,000 m

**09.04.0150 Feldbuskabel 1 x 2 x AWG 18/7 anschließen**
Menge: 4,000 St

**09.04.0160 Cat.7 Netzwerkkabel**
Cat.7 Netzwerkkabel 1000 MHz S/FTP PIMF, halogenfrei
Leiteraufbau: Twisted Pair 4x2x AWG 22/1 Kupfer

Kabel einschließlich 2 St anmotierter RJ45-Stecker
liefern auf vorh. Kabelrinnen, in Schutzrohre oder
Installationskanäle verlegen.
Menge: 80,000 m

**09.04.0170 Kabel NYY-J 1x50RM vorh.Rohr/Unterflurkanal**
Kabel DIN VDE 0276-603 (VDE 0276-603)
NYY-J 1 x 50 RM, Cu-Zahl 480, in vorh.
Rohre/Unterflurkanäle.
Menge: 450,000 m

**09.04.0180 Kabel NYY-J 1x50RM anschließen**
Kabel DIN VDE 0276-603 (VDE 0276-603)
NYY-J 1 x 50 RM, Cu-Zahl 480, nur anschließen an
beigestellte Betriebsmittel, einschl.
Verbindungsmittel.
Menge: 4,000 St

**09.04.0190 PVC- Druckluftleitung 8 x 2,0 mm**
PVC- Druckluftleitung 8 x 2,0 mm liefern und in 2
Teillängen verlegen.

Verlegung auf Kabelpritsche und Teillängen in
Kabelzugrohr DN 100.
Menge: 400,000 m

**09.04.0200 PVC- Druckluftleitung 8 x 2,0 mm anschließen**
PVC- Druckluftleitung 8 x 2,0 mm einschließlich
Lieferung von Kleinmaterial und Anschlussverbinder
anschließen.
Menge: 4,000 St

**09.04.0210 Kabel identifizieren, sichern und auflegen**
Versorgungs- und Steuerkabel bis 12-adrig, bis 10 mm2,
identifizieren, kennzeichnen, abklemmen, für die
erneute Montage sichern und nach Aufstellung der neuen
Verteilung wieder auflegen und Stromkreis durchprüfen.

Erschwerte Bedingungen da starke Kabelhäufung.
Menge: 5,000 St

**09.04.0220 Brandschutzabschottung, 0,05-0,1m2, öffnen**
Brandschutzabschottung an Kabel-/Leitungsanlagen
öffnen.
Durchführung ist mit bis zu 20 St Einzelkabel belegt.
Eckiger Durchbruch, im Gebäude, Querschnitt über 0,05
bis 0,1 m2, Wandstärke bis 360 mm, Arbeitshöhe des
Montageortes bis 3,5 m,
einschl. Vorhaltung von erforderlichen Gerüsten.
Menge: 2,000 St

#### Abschnitt 09.05 Inbetriebnahme/Probbetrieb/Schulung/Doku mentation

*Hinweis*
Funktionsprüfung, Probebetrieb, Schulung

FUNKTIONSPRÜFUNG (trocken):

Vor der Inbetriebnahme/Probebetrieb sind
Funktionsprüfungen der einzelnen Anlagenkomponenten
durchzuführen.

Die trockenen Funktionsprüfungen werden
eigenverantwortlich durch den AN in eigener
Zuständigkeit durchgeführt, für die Anlagenteile die
seinen Lieferumfang betreffen.

Die Anlagenteile sind dabei nicht mit Kraftstoff
gefüllt.
Sie umfassen im Wesentlichen folgende Punkte:

Überprüfung der Funktionsfähigkeit
- der elektrischen Mess-, Steuer-, und Regelanlagen
- der sonstigen elektrischen Installationen
- der Armaturen, Rohrleitungen und Umschlaganlagen
- der Überwachungs- und Sicherheitseinrichtungen
- Abgleichung der Tankinhaltsanzeigen

Die Funktionsprüfungen werden nicht gesondert vergütet.

Nach erfolgreich durchgeführter Funktionsprüfung und
der Vorlage der vom Sachverständigen ausgefüllten
vorläufigen Befüllerlaubnis kann die Befüllung der
Anlage und der Probebetreib beginnen.

PROBEBETRIEB:

Nach Vorlage der vorläufigen Befüllerlaubnis erfolgt
ein mehrstündiger/mehrtägiger Probebetrieb im Beisein
des AG und des Betreibers. Zum Probebetrieb hat der AN
ein Ablaufprogramm vorzulegen, das vom AG zu genehmigen
ist.

Während des Probebetriebes sind vom AN Messdatenlisten
und Prüfprotokolle der gemessenen Ist-Werte
anzufertigen.

SCHULUNG:

Es ist eine umfassende Schulung der Mitarbeiter der
Bundespolizei (Betreiber Tankanlage) für die im
Leistungsumfang des AN enthaltenen Anlagenteile
vorzusehen.
Die Schulung kann bereits während des Probebetriebs
erfolgen.

**09.05.0010 Inbetriebnahme**
Inbetriebnahme und interner Test der unter dem Gewerk
Anlagen- / Elektrotechnik aufgeführten Komponenten
einschl. Test der betroffenen Einrichtungen im Bereich
Schaltanlagen und MSR-Technik.

- Funktionsprüfung der elektrischen Betriebsmittel

- Isolationsmessung von 20 St Kabel

- Vollständiger Signaltest aller Betriebsmittel

- Prüfung aller Verriegelungen und Abschaltkriterien,

- 1 zu 1 Signaltest

- Erstellung einer Dokumentation für die Inbetriebnahme
und durchgeführten Systemprüfungen.
Menge: 1,000 PSCH

**09.05.0020 Probebetrieb**
Teilnahme am Probebetrieb

Der AN hat alle erforderlichen Leistungen, wie Stellung
von geeignetem Personal, Vorhaltung von erforderlichen
Werkzeugen, Geräten und Messinstrumenten, sowie
Erstellung von Listen mit allen Messdaten und die
Anfertigung der Prüfprotokolle zu erbringen.
Menge: 2,000 d

**09.05.0030 Einweisung**
Einweisung der Mitarbeiter des Betreibers in die
Funktion und Betriebsweise der unter dem Gewerk
Anlagen- / Elektrotechnik gelieferten Komponenten.

Erstellung einer Dokumentation für die Einweisung
mittels Protokoll.
Menge: 1,000 St

**09.05.0040 Teilnahme an Abnahme**
Teilnahme an Funktionsprüfungen und Abnahmen durch den
Sachverständigen für die unter dem Gewerk Anlagen- /
Elektrotechnik aufgeführten Komponenten.
Menge: 1,000 d

### Bereich 10 Dokumentation

#### Abschnitt 10.01 Dokumentation M-Technik und E-Technik

**10.01.0010 Dokumentationsunterlagen M-Technik**
Die Dokumentation hat für alle in diesem
Leistungverzeichnis beschriebenen Einbauteile zu
erfolgen und ist nach der vorstehenden Beschreibung
auf- und zusammen zu stellen.

Bestandspläne:

- Einarbeitung aller während der Bauarbeiten
ausgeführten Änderungen
- Es ist der Ist-Stand der Betankungsanlage nach der
Ausführung der Baumaßnahme zu dokumentieren.

Technische Dokumentation:

- Alle erforderlichen Bescheinigungen über
Werkstoffprüfungen nach DIN 50 049, entsprechend der
Vorschriften und zusätzlichen Anforderungen in den
Einzelbeschreibungen
- Nachweise u.a. nach BetrSichV, Bauproduktengesetz,
WHG sowie Gerätesicherheitsgesetz
- Allgemein bauaufsichtliche Zulassungen
- Vom TÜV vorgeprüfte zeichnerische Unterlagen soweit
nach BetrSichV (TRbF) erforderlich und in den
Einzelbeschreibungen zusätzlich gefordert
- Ersatzteilliste und Beschreibung für eingebaute
Geräte und Armaturen und sonstige Anlagenteile
- Messprotokolle
- Abnahmeprotokolle einer zugelassenen
Überwachungsstelle
- sämtliche nach Ausschreibung und Gesetz
geforderten Prüfzeugnisse
Die Prüfzeugnisse sind dem AG vor Einbau
der Bauteile vorzulegen.
- Errichterbescheinigungen
- Bedienungs- und Wartungsanweisung
Menge: 1,000 PSCH

**10.01.0020 Dokumentationsunterlagen E-Technik**
Die geforderten Dokumentationsunterlagen sind zu einem
gesammelten Werk zusammenzuführen. Jeder Ordner muss
mit einem Inhaltsverzeichnis versehen sein, aus welchem
klar hervorgeht, welches Dokument in welchem Ordner zu
finden ist.
Die Unterlagen sind ordnerweise mit Inhaltsverzeichnis
so zu gestalten, dass die Dokumentation in Überbegriffe
aufgeteilt ist.

- Nachweise und Protokolle
  Errichterbescheinigung, TÜV-Abnahme,
  Einweisungsprotokoll, Abnahme-Bescheinigung,
  etc. Mess- und Prüfprotokolle aller Kabelstrecken,
  Exi Nachweise,

- Bestandspläne
  Systemübersicht

- Pflichtenheft

- Bedienungshandbuch

- Technische Unterlagen
  für aller Geräte,
- Handbücher, Betriebsanleitungen und
  Wartungsanweisungen, für die Bedienung und Wartung
  des jeweiligen Gerätes, bzw. Bauteiles.

- Bedienungs- und Wartungsanweisung

Stromlaufpläne sind zusätzlich im Datenformat E-Plan P8
zu übergeben.

Die aufgeführten Unterlagen sind in DIN A4 Ordnern mit
Register und Inhaltsverzeichnis 1-fach (Papier) zu
liefern.

Die Ordner sind einheitlich nach den Vorgaben des
Auftraggebers zu beschriften.

WICHTIG!

Spätestens zwei Wochen vor der Endabnahme sind
sämtliche vorbeschriebenen Dokumentationsunterlagen
vorab in 1-facher Ausfertigung an den Auftraggeber zur
Prüfung zu übergeben. Diese "Vorab-Enddokumentation" in
1-facher Ausfertigung ist unabhängig von Anzahl der
geforderten Enddokumentation zur Prüfung
bereitzustellen.

Ohne vorherige Übergabe einer prüffähigen Dokumentation
erfolgt keine Endabnahme.

Nach Abnahme der Enddokumentation und Einarbeitung
aller Revisionen ist die Enddokumentation in 1-facher
Ausfertigung als Ausdruck sowie 4-fach auf Datenträger
USB zu liefern. Zusätzlich sind alle Pläne im dwg-,
dxf- und pdf-Format sowie Stromlaufpläne im Format
E-Plan P8 zu übergeben.
Menge: 1,000 St

*Hinweis*
Interaktionstest

**10.01.0030 Mitwirkung beim Interaktionstest**
Mit Ende der Gesamtmaßnahme wird ein Interaktionstest
u.a. anhand einer Brandfallmatrix durchgeführt. Für die
Durchführung der Tests ist geeignetes Personal zur
Verfügung zu stellen, das qualifiziert ist, die
Anlagentechnik zu bedienen und insbesondere alle
brandschutztechnisch relevanten und
gewerkeübergreifenden Funktionen auszulösen und zu
testen. Die Durchführung des Tests ist zu
protokollieren. Hierfür ist eine Person vorzusehen.
Menge: 16,000 h

*Hinweis*
BESTANDSUNTERLAGEN / DOKUMENTATION
Erstellung der Bestandsunterlagen für die Gewerke

Maschinentechnik
Elektrotechnik
und dem AG bis spätestens zwei Wochen vor Abnahme als
Entwurf übergeben.

Die Dokumentation ist für jedes Gewerk getrennt
ausgeschrieben.
Diese Beschreibung dient als Mindestvorgabe. Die
Dokumentation ist vor Übergabe an den Auftraggeber
zusammenzustellen und als eine Gesamtdokumentation zu
erstellen.

Die Unterlagen sind getrennt nach den zuvor genannten
Gewerken zu ordnen und zu beschriften.

Allgemein:

Nach Abnahme der Enddokumentation und Einarbeitung
aller Revisionen ist die Enddokumentation in
1-facherAusfertigung als Ausdruck sowie 4-fach auf
Datenträger USB zu liefern.

Jeder Ordner muss mit einem Inhaltsverzeichnis versehen
sein, aus welchem klar hervorgeht, welches Dokument in
welchem Ordner zu finden ist. Die Unterlagen sind
ordnerweise mit Inhaltsverzeichnis so zu gestalten,
dass die Dokumentation in Überbegriffe aufgeteilt ist.

Pläne sind mit Lochverstärkern zu versehen.
- Alle Unterlagen im pdf-Format.
- Alle Planungsunterlagen im pdf- dxf oder dwg-Format,
einlesbar in Autocad 2000
- Stromlaufpläne im Format E-Plan P8 zu lübergeben.

Die Revisions- und Bestandsdokumentation ist vom
Auftragnehmer in Abstimmung mit dem Auftraggeber,
Fachingenieur und Nutzer anzufertigen, das
Datenträgerformat ist ebenfalls wie vor beschrieben
abzustimmen. Die Zeichnungen und Unterlagen dienen
nicht nur als Revisionszeichnungen, sondern auch als
Ablieferungszeichnungen für die Technische Prüfstelle
des Sachversicherers des Bauherrn und sind entsprechend
auszuführen. Das Fehlen einer oder mehrerer der v. g.
Unterlagen ist
ein wesentlicher Mangel im Sinne der VOB/B § 12 (3).

Spätestens zwei Wochen vor der Endabnahme sind
sämtliche vorbeschriebenen Dokumentationsunterlagen
vorab in 1-facher Ausfertigung an den Auftraggeber zur
Prüfung zu übergeben. Diese "Vorab-Enddokumentation" in
1-facher Ausfertigung ist unabhängig von Anzahl der
geforderten Enddokumentation zur Prüfung
bereitzustellen.

Die Abnahme der gesamten Vertragsleistungen kann
verweigert werden, wenn die vollständigen Unterlagen
dem Bauherrn nicht 2 Wochen vor Abnahme vorgelegt
werden.

Bestandspläne:

- Einarbeitung aller während der Bauarbeiten
ausgeführten Änderungen
- Es ist der Ist-Stand der Betankungsanlage nach der
Ausführung der Baumaßnahme zu dokumentieren.

Technische Dokumentation:

1. Alle erforderlichen Bescheinigungen über
Werkstoffprüfungen nach DIN 50 049, entsprechend der
Vorschriften und zusätzlichen Anforderungen in den
Einzelbeschreibungen
2. Nachweise u.a. nach BetrSichV, Bauproduktengesetz,
WHG sowie Gerätesicherheitsgesetz
3. Allgemein bauaufsichtliche Zulassungen
4. Vom TÜV vorgeprüfte zeichnerische Unterlagen soweit
nach BetrSichV (TRbF) erforderlich und in den
Einzelbeschreibungen zusätzlich gefordert
5. Ersatzteilliste und Beschreibung für eingebaute
Geräte und Armaturen und sonstige Anlagenteile
6. Übersichts-Schaltpläne
7. Kabellisten
8. Stromlaufpläne
9. Klemmenpläne
10. Erdungssystempläne einschließlich Blitzschutz
11. Unterlagen der kathodischen Korrosionsschutzanlage
12. Messprotokolle
13. Abnahmeprotokolle einer zugelassenen
Überwachungsstelle
14. sämtliche nach Ausschreibung und Gesetz geforderten
Prüfzeugnisse. Die Prüfzeugnisse sind dem AG vor Einbau
der Bauteile vorzulegen.
15. Errichterbescheinigungen
16. Bedienungs- und Wartungsanweisung
17. Auflistung der Gewährleistungsfristen

#### Abschnitt 10.02 Schlussdokumentation

**10.02.0010 Schlussdokumentation**
Hinweis Schlussdokumentation gemäß Vorgabe BImA

Der AN hat mindestens 6 Wochen vor der Abnahme die
vollständige zusammengeführte Gesamtdokumentation
(3-fach), sowie auf Datenträger (1-fach) nach
Inhaltsverzeichnis  geheftet in Ordner A 4, schwarz,
Ordnerbeschriftung und Inhalt gemäß Angaben des AG über
den erstellten Lieferumfang zu übergeben. Die
Dokumentation ist nach Vorgabe des AG in elektronischer
Form als CAD-Zeichnung (DWG/DXF) zu erstellen.

Bestandsgrundlage für die Lagepläne werden vom AG
übergeben. Lage-  und Höhenstatus der im Zuge der
Herstellung erfassten Daten gemäß Bestandsgrundlage.

Die Prüfbemerkungen und Änderungen sind vollständig vor
der Endabgabe zu übernehmen.

Das Fehlen von Unterlagen wird als wesentlicher Mangel
angesehen und berechtigt zur Ablehnung der VOB-Abnahme.

Zu übergebende Unterlagen:

1. Deckblatt
2. Inhaltsverzeichnis
3. Planübersicht
4. Bestandsdokumentation und Bestandspläne
5. Abnahmeprotokolle
6. Gütenachweise
7. Prüfprotokolle
8. Genehmigungen und dazugehörige Anträge
9. Gutachten
10. Statische Berechnungen, Prüfstatiken
11. Fotodokumentation (auf Papier und Datenträger)
12. sonstige Unterlagen

Die Zusammenstellung und Einordnung der Unterlagen hat
eindeutig nachvollziehbar zu erfolgen.

Die Dokumentation umfasst alle Baustoffe,
Baustoffgemische, Fertigteile, Maschinen und Geräte mit
den geforderten Unterlagen (Konformitätserklärungen,
Eignungsnachweise, Bauartzulassungen, sonst.
Prüfzeugnisse, geprüften statischen Berechnungen,
Schal- und Bewehrungspläne, Verlegepläne, Datenblätter,
Messprotokolle, Bedienungs- und Wartungsvorschriften,
Stromlaufpläne, Schachtlisten, Ersatzteillisten,
Bestandszeichnungen, ASI-Plan, Protokolle der Eigen-
und Fremdüberwachung usw.). Der AN haftet für die
Richtigkeit der übergebenen Unterlagen.
Menge: 1,000 St

### Bereich 11 Stundenlohnarbeiten

#### Abschnitt 11.01 Stundenlohnarbeiten

*Hinweis*
Stundenlohnarbeiten werden nach
Stundenverrechnungssätzen, in denen Lohn- und
Gehaltskosten, Lohn- und Gehaltsnebenkosten,
Sozialkassenbeiträge, vermögenswirksame Leistungen
sowie Gemeinkostenanteile und Gewinn enthalten sind,
vergütet.

Zuschläge für Mehr-, Nacht-, Sonntags- und
Feiertagsarbeit sowie Erschwerniszuschläge sind nicht
in die Stundenverrechnungssätze mit einzubeziehen,
sondern - sofern sie nicht schon als
Teilleistungspositionen im Leistungsverzeichnis
enthalten sind - im Bedarfsfall zu vereinbaren und
gesondert nachzuweisen.

Der Bieter erklärt, dass der Stundenverrechnungssatz
unter Beachtung der preisrechtlichen Vorschriften
ermittelt wurde und unabhängig von der Anzahl der
abgerechneten Stunden gilt.

Stundenlohnarbeiten werden nur vergütet, wenn deren
Ausführung von der Bauleitung angeordnet wurde (zu § 2
Nr. 10
VOB/B).

Der Zeitaufwand ist getrennt nach Tagen und
Mitarbeitern schriftlich zu belegen und innerhalb von
drei Werktagen dem überwachenden Planer zur
Gegenzeichnung vorzulegen. Bei einer späteren Vorlage
ist eine Prüfung nicht möglich.

**11.01.0010 Polier-in sämtliche Kosten/Zuschläge**
STLB-Bau 2024-10 91
Stundenlohnarbeiten durch Polier/-in
der Verrechnungssatz für die jeweilige Arbeitskraft
umfasst sämtliche Aufwendungen wie Lohn- und
Gehaltskosten, Lohn- und Gehaltsnebenkosten, Zuschläge,
lohngebundene und lohnabhängige Kosten, sonstige
Sozialkosten, Gemeinkosten, Wagnis und Gewinn.
Menge: 5,000 h
Zuordnung: 091

**11.01.0020 Baufacharbeiter-in sämtliche Kosten/Zuschläge**
STLB-Bau 2025-4 91
Stundenlohnarbeiten durch Baufacharbeiter/-in
der Verrechnungssatz für die jeweilige Arbeitskraft
umfasst sämtliche Aufwendungen wie Lohn- und
Gehaltskosten, Lohn- und Gehaltsnebenkosten, Zuschläge,
lohngebundene und lohnabhängige Kosten, sonstige
Sozialkosten, Gemeinkosten, Wagnis und Gewinn.
Menge: 5,000 h
Zuordnung: 399 091

**11.01.0030 LKW Fahrer-in 12-20t**
STLB-Bau 2025-4 91
LKW, mit Fahrer/-in, einsetzen,
der Verrechnungssatz für die jeweilige Arbeitskraft
umfasst sämtliche Aufwendungen wie Lohn- und
Gehaltskosten, Lohn- und Gehaltsnebenkosten, Zuschläge,
lohngebundene und lohnabhängige Kosten, sonstige
Sozialkosten, Gemeinkosten, Wagnis und Gewinn,
der Verrechnungssatz für das Gerät umfasst sämtliche
Aufwendungen für den Betrieb, Gemeinkosten, Wagnis und
Gewinn, Nutzlast 12 bis 20 t.
Menge: 5,000 h
Zuordnung: 399 091

**11.01.0040 Minibagger Fahrer-in**
STLB-Bau 2025-4 91
Minibagger, mit Fahrer/-in, einsetzen,
der Verrechnungssatz für die jeweilige Arbeitskraft
umfasst sämtliche Aufwendungen wie Lohn- und
Gehaltskosten, Lohn- und Gehaltsnebenkosten, Zuschläge,
lohngebundene und lohnabhängige Kosten, sonstige
Sozialkosten, Gemeinkosten, Wagnis und Gewinn,
der Verrechnungssatz für das Gerät umfasst sämtliche
Aufwendungen für den Betrieb, Gemeinkosten, Wagnis und
Gewinn, Fahrwerk mit Bereifung.
Menge: 5,000 h
Zuordnung: 399 091

**11.01.0050 Hydraulikbagger Fahrer-in 25-30t**
STLB-Bau 2025-4 91
Hydraulikbagger, mit Fahrer/-in, einsetzen,
der Verrechnungssatz für die jeweilige Arbeitskraft
umfasst sämtliche Aufwendungen wie Lohn- und
Gehaltskosten, Lohn- und Gehaltsnebenkosten, Zuschläge,
lohngebundene und lohnabhängige Kosten, sonstige
Sozialkosten, Gemeinkosten, Wagnis und Gewinn,
der Verrechnungssatz für das Gerät umfasst sämtliche
Aufwendungen für den Betrieb, Gemeinkosten, Wagnis und
Gewinn, Fahrwerk mit Bereifung, Masse im
Betriebszustand 25 bis 30 t.
Menge: 5,000 h
Zuordnung: 399 091

**11.01.0060 Bauleiter/Projektleiter Tanktechnik sämtliche Kosten/Zuschläge**
Stundenlohnarbeiten durch Bauleiter/Projektleiter
Tanktechnik
der Verrechnungssatz für die jeweilige Arbeitskraft
umfasst sämtliche Aufwendungen wie Lohn- und
Gehaltskosten, Lohn- und Gehaltsnebenkosten, Zuschläge,
lohngebundene und lohnabhängige Kosten, sonstige
Sozialkosten, Gemeinkosten, Wagnis und Gewinn.
Menge: 5,000 h
Zuordnung: 091

**11.01.0070 Monteur/-in Tanktechnik sämtliche Kosten/Zuschläge**
Stundenlohnarbeiten durch Monteur/-in Tanktechnik
der Verrechnungssatz für die jeweilige Arbeitskraft
umfasst sämtliche Aufwendungen wie Lohn- und
Gehaltskosten, Lohn- und Gehaltsnebenkosten, Zuschläge,
lohngebundene und lohnabhängige Kosten, sonstige
Sozialkosten, Gemeinkosten, Wagnis und Gewinn.
Menge: 5,000 h
Zuordnung: 091

**11.01.0080 Monteur/-in Elektrik/Elektronik sämtliche Kosten/Zuschläge**
Stundenlohnarbeiten durch Monteur/-in
Elektrik/Elektronik
der Verrechnungssatz für die jeweilige Arbeitskraft
umfasst sämtliche Aufwendungen wie Lohn- und
Gehaltskosten, Lohn- und Gehaltsnebenkosten, Zuschläge,
lohngebundene und lohnabhängige Kosten, sonstige
Sozialkosten, Gemeinkosten, Wagnis und Gewinn.
Menge: 5,000 h
Zuordnung: 091

**11.01.0090 Monteur/-in Systemtechnik sämtliche Kosten/Zuschläge**
Stundenlohnarbeiten durch Monteur/-in Systemtechnik
der Verrechnungssatz für die jeweilige Arbeitskraft
umfasst sämtliche Aufwendungen wie Lohn- und
Gehaltskosten, Lohn- und Gehaltsnebenkosten, Zuschläge,
lohngebundene und lohnabhängige Kosten, sonstige
Sozialkosten, Gemeinkosten, Wagnis und Gewinn.
Menge: 5,000 h
Zuordnung: 091

USt %: 19,00
